# HPW Hinte
Angebotsaufforderung (GAEB 90, DA83)
DV-Nummer: 040-010
Währung: EUR
Auftraggeber: OOWV - Oldenburgisch Ostfriesischer Wasserverband, , , Test

## Maschinentechnische Ausrüstung
Datum: 12.10.26

### Titel 01 Vorbemerkungen

#### Untertitel 01.01 Zusätzliche technische Vertragsbedingung

*Hinweis*
Vertragsbestandteile der Ausschreibung der
auszuführenden
Leistungen sind neben diesem Leistungsverzeichnis (LV)
auch die zusätzlichen technischen Vertragsbedingungen
des
OOWV (ZTV  Beschilderung und Rohrleitungskennzeichnung; ZTV M AW; ZTV M Doku) sowie die
Baubeschreibung und die ZTV-M des Planungsbüros ehp.

Im Falle von Widersprüchen zwischen den ZTV des OOWVs
und den ZTV des Planungsbüros ehp gelten die Regelungen
des OOWV vorrangig.

*Hinweis*
Für alle Edelstahlrohrleitungen und Formteile in PN
10/16 in
allen Titeln und Untertiteln des
Leistungsverzeichnisses gilt:

Generell: Es ist mindestens alle 6 m eine
Flanschverbindung in den Rohrleitungen vorzusehen
Edelstahlrohrleitungen, längsnahtgeschweißt nach EN
ISO 10217-7
Rohrformteile wie Bögen, T-Stücke, Reduzierungen u.a.
nach DIN EN 10253
Oberfläche in Güte W1R/W2R
alle Flanschformen nach DIN EN 1092
schwere Rohrschellen nach DIN 3567 A o. gleichwertig

Werkstoff in V4A-Qualität:
1.4571/CrNiMoTi-Edelstahl nach DIN EN 10027, in
anzuzeigenden Ausnahmefällen abweichend, jedoch
mindestens in Legierung CrNiMo. Es sind
Materialnachweise
zu erbringen.

Die Bauteile sind weitestgehend im Werk des AN
fachgerecht vorzufertigen und im Vollbad gebeizt und
passiviert auszuliefern. Auf der Baustelle sind nur
unumgängliche örtliche Anpassungen zulässig. Wenn
möglich sind diese gehefteten Nähte im Werk zu
vollenden.
Örtliche Schweißnähte sind durch Bürsten, Beizen und
Passivieren nachzubehandeln. Es sind die Zusätzlichen
Technischen Vertragsbedingungen (ZTV-M ehp) zur
maschinentechnischen Ausrüstung einzuhalten und
kalkulatorisch zu berücksichtigen!

Abmessungen der Formteile entsprechend der Rohrleitung.

Rohrfertigung und Lieferung einschließlich allem
Zubehör
wie Rohrhalterungen, Schellen mit Einlage, Stützen,
etc. in
der Werkstoffgüte des Rohrmaterials und
betriebsfertiger
Montage.

Im Einzelnen:

#### Untertitel 01.02 Arbeitszeiten

*Hinweis*
Die regulären Arbeitszeiten der Kläranlage sind
folgende:
Mo-Do: 7 - 16 Uhr
Fr:  7 - 12 Uhr

Sollte seitens des Auftragnehmers Arbeiten außerhalb
dieser
Zeiten durchgeführt werden, so ist dies im Voraus mit
dem
AG abzustimmen.

### Titel 02 Baustelleneinrichtung

#### Untertitel 02.01 Baustelleneinrichtung

*Hinweis*
Die Gerüste sind für den Auftragnehmer und sämtliche
seiner Nachunternehmer innerhalb dieses Auftrages gemäß
Bauzeitenplan bereitzustellen. Sollte im Zuge des
Bauablaufes der Abbau oder Teilen der Gerüste
erforderlich
sein, so ist dies in den Einheitspreis einzubeziehen.
Der AN hat seiner eigenen Gefährdungsanalyse
entsprechend fachgerecht eine sichere Rüstung und
Arbeitsebene nach den gültigen Vorschriften
herzustellen.
Arbeitsgerüste sind nach EN 12810 bzw. EN 12811
einzusetzen. Schutzgerüste entsprechend DIN
4420-3-2006-01. Für Traggerüste gelten EN 12812 und EN
12813. Fahrgerüste (Rollgerüste) nach DIN 4422-1 bzw.
HD
1004.

Die Gerüste sind anhand der Raumhöhen, eben oder anders
geformten Sohlbereichen und den Zuwegungen in die
Räume und Kammern vom AN anhand der
Planungszeichnungen zu kalkulieren.

Auf die Pflicht zur Einhaltung der einschlägigen
Arbeitssicherheitsvorschriften bei Aufbau, Vorhalten
und
Demontage wird ausdrücklich verwiesen.
Reinigung und Abräumen der Gerüste, Verschluss und
Ausspachteln von Aussparungen und Ankerlöchern,
Beseitigung von Untergrundmängeln wie Unebenheiten
sowie Abbau und Abtransport sind ebenfalls in den
Einheitspreis einzukalkulieren.

**02.01.1 Örtliches Aufmaß vom Bestand vor Fertigungsbeginn**
Örtliches Aufmaß vom Neubau vor Fertigungsbeginn

Der Auftragnehmer (AN) hat die Maßangaben in den
Planungszeichnungen und im Leistungsverzeichnis nur als
Kalkulationsgrundlage zu verwenden. Zur Erstellung
seiner
Werkplanung ist vorher durch den AN eigenverantwortlich
ein Aufmaß vor Ort aufzunehmen. Die Aufmaßdurchführung
ist vorab mit dem Gewerk Bau und der Bauleitung
abzustimmen.
Kosten und Aufwendungen für mehrfache An-/Abreisen,
Durchführung des Aufmaßes, Messgeräte, Hilfsmittel und
Arbeitsschutzausrüstungen gemäß Baustelleneinrichtung
und Vorbemerkung sind hier einzurechnen.

Selbst erstelltes, örtliches Aufmaß vorab aufnehmen.
Menge: 1,000 psch

**02.01.2 Baustelleneinrichtung stellen + vorhalten**
Zur Baustelleneinrichtung sind Unterkünfte, gesicherte
Materiallager, Werkzeuge, Betriebs- und
Sicherungsmittel
nach DGUV Vorschrift 38 in dem für die einwandfreie und
vertragsgemäße Durchführung der Leistung erforderlichen
Umfang bereitzustellen, im Besonderen:

Anfuhr, Verladekosten auf dem Lagerplatz des Bieters,
Abladekosten und Bereitstellung auf der Baustelle für
alle
Baubuden, Aufenthaltsräume, Baubüro, sanitäre
Einrichtungen und Waschräume und Magazin-Container
sowie Geräte, Stromaggregate, Gerüste/Arbeitsbühnen/
Leitern, Werkzeuge, Maschinen, Kran und Hebezeuge,
pers.
Arbeitsschutzausrüstung, Feuerlöscher usw. sind
einzurechnen. Für seine Arbeitsverfahren, Montagen und
Arbeitsbereiche hat der AN Rettungsmittel und einen
Notfallplan bereitzustellen. Jeweils in Menge und
Umfang in
Übereinstimmung mit den einschlägigen Vorschriften und
Anforderungen, wie insbesondere der Arbeitsstättenverordnung, der Baustellenverordnung, des Arbeitsschutzgesetzes und der DGUV-Anweisungen.

Dem AN obliegt die Herstellung:
einer ordnungsgemäßen Abwasserentsorgung aus den
eigenen Sanitär- und Waschanlagen,
von Bau- und Lagerplätzen, der notwendigen Zuwegung
in nicht befestigten Bereichen sowie sonstige, für den
einwandfreien Betrieb erforderlichen Anlagen,
einschließlich aller Nebenkosten.
für Montagegerüste und Arbeitsbühnen ist die Raumhöhe
gem. Planzeichnungen von bis 9 m zu berücksichtigen.
Der Zugang in den Abwasserspeicherraum, Spülkammer
und Pumpensumpf ist durch nur eine Zugangstür beengt.
der ordnungsgemäßen Sicherung und Absperrung der
einzelnen Gefahrenbereiche und der Baustelle im
gesamten Bauzeitraum.
einer ausreichenden Stromversorgung / Stromschlusses
mit erf. Kabel, der Versorgungsrohrleitungen und
Armaturen für Wasser auf der Baustelle.
Örtlicher Aufbau von abgesicherten Verteilerschränken.
Stellplatz für Baustromverteiler und ggfs. Ausrüstung
mit
Zwischenzählern, ist mit dem AG abzusprechen.

Vom Bieter einzutragen:
Anzahl der durchschnittlich vor Ort beschäftigten
Arbeitnehmer:
'........................................'
Anzahl der Pausenplätze:
'........................................'
Anzahl der Waschplätze:
'........................................'
Anzahl der Toiletten:
'........................................'
Anzahl Erste-Hilfe-Kästen:
'........................................'

Die Kosten für Strom-/ Wasserbezug und
Abwasserentsorgung trägt der Auftraggeber. Besondere
Aufwendungen für die Anlieferung der
Baustelleneinrichtung,
Transporte, Maschinenanlieferungen und Personal sind
vom
Bieter einzurechnen.

Die Leistung beinhaltet das Aufstellen der
Sanitäranlagen
sowie die Herstellung der Anschlüsse für Strom
einschl. aller
Kabel, Rohrleitungen und Armaturen für die
Sanitäreinrichtungen und Bauwasserzapfstelle, Aufbau
von
abgesicherten Baustrom-Verteilerschränken.

Die Baustelleneinrichtung ist bis zur abnahmereifen
Herstellung der beauftragten Leistungen im
beschriebenen
Umfang vorzuhalten. Die einzelnen Einrichtungen,
Werkzeuge und Geräte sind funktionsfähig und
einsatzbereit
zu halten. Sicherungen und Absperrungen sind regelmäßig
und bei Verlassen der Baustellenbereiche zu überprüfen.
Bau-, Montage- und Lagerplätze sind wöchentlich
aufzuräumen. Müll und Abfall sind einzusammeln, sofort
aus
den Arbeitsbereichen zu entfernen und spätestens
wöchentlich ordnungsgemäß zu entsorgen.

Baustelleneinrichtung bereitstellen und bis zur Abnahme
vorhalten.
Menge: 1,000 psch

**02.01.3 Baustelleneinrichtung räumen**
Räumen der Baustelle und Abfuhr der gesamten
Baustelleneinrichtungen, einschl. der Be- und
Entladekosten,
nebst Abfuhr von Müll und Materialresten. Zu leisten
sind
Instandsetzungs- und Überholungsarbeiten an den
genutzten Maschinen und Geräten des AG oder Dritter
nach
der Bauausführung sowie Aufräumen der Bau- und
Lagerplätze der Baustelle und Wiederherstellung der
genutzten Flächen in den vorgefundenen Zustand.
Menge: 1,000 psch

### Titel 03 Abwasserpumpwerk

#### Untertitel 03.01 Abwasserpumpen u. Zerkleinerer

**03.01.1 Drehkolbenpumpe (130 m³/h Rohabwasser, 36 mWS) Börger**
Drehkolbenpumpe als horizontal aufgestellte,
trockenlaufunempfindliche Pumpe auf gemeinsamem verwindungssteifen,
Grundrahmen, einschließlich Wellenverbindung und
Wellenschutz. Aufstellung horizontal auf Fundament in
Gebäude, Raumtemperatur 5-40 °C.

Einsatzzweck:
Förderung von Rohabwasser oder Vorklärschlamm mit max
3 % TS. Der Pumpe ist nachfolgender Zerkleinerer
vorgeschaltet; der Druckverlust von Rohabwasser im
Zerkleinerer ist bei der Pumpenauslegeung zu
berücksichtigen.

Fördermedium:  Rohabwasser
Parallelbetrieb von 2 Pumpen:
Förderhöhe druckseitig:  36 mWS
Gesamtförderleistung.:  220 m³/h bei 50 Hz

Einzelpumpe:
Förderhöhe druckseitig:  36 mWS
Regelbereich von max.:  '............................'
m³/h bei 50 Hz
 bis minimal:  '............................' m³/h
Pumpendrehzahl maximal 400 U/min bei 50 Hz
Flansch druckseitig DN:
'........................................' (200)
Flansch saugseitig DN:
'........................................' (200)
freier Durchgang:
'........................................' mm

Stirnradgetriebemotor:
Motor mit Effizienzklasse  IE4  oder höherwertig,
Motor-Hersteller:  Siemens oder gleichwertig
ang. Fabrikat:  '..................................'
ang. Typ:  '..................................'
Motorleistung:  '.................................'
(30) kW
Nennstrom:  '...................................' A
Spannung:  400 V / 50 Hz
Einschaltung:  FU Betrieb
Schutzart:  '........................................'
  (ISO F, IP 55)
mit 3 Kaltleiterfühlern und Auswertegerät

Material ausgelegt für kommunales Rohabwasser;
Werkstoff-Nr.:
Gehäuse Grauguss EN-GJL-250 oder höherwertig.
Drehkolben Grauguss EN-GJL-400-15 oder höherwertig.
Drehkolben-Gummirung:  NBR
Drehkolben mit leicht wechselbaren Dichtleisten als
aufgeschobene Rotorspitzen
Gleitringdichtung mit Paarung SISC/SISC
Grundrahmenplatten aus gekantetem V4A-Edelstahl mit
galv. Trennung

Betriebsgewicht:
'........................................' kg

Beschreibung:
dreiflügelige Drehkolbenform, wechselbare Rotorspitzen
Wellenabdichtung durch wartungsfreie Gleitringdichtung
mit Ölvorlage und Sperrkammer.
Für Kurzzeit-Reversierbetrieb geeignet.
einschl. Grundplatte aus A4-Edelstahl und
Befestigungsmaterial für Beton gemäß ZTV-M §4 als
Epoxidharz-Verbundsystem und V4A- Ankerstangen für
den Nass-/ Unterwasserbereich.
einteiliges Blockgehäuse axial und radial mit
wartungsfreundlichen Gehäuseschutzplatten aus
Hartmetall
axiale Stirnseiten mit auswechselbaren,
hochabriebfesten
Verschleißplatten mit Reibnuten / Abfräsungen o.ä. zur
Verminderung der Verzopfung auf den Wellen
Anschlüsse mit feuerverzinktem Übergangsstück auf
DIN- Flansch, Anschlussmuffe für Messgerät 1"
elastische Klauenkupplung und Wellenabdeckung

Mit elektronischer Schutzeinrichtung gegen
Übertemperatur
durch Trockenlauf. Bestehend aus Temperaturfühler PT
100
passendem Temperaturregler (lose beigestellt für
Schaltanlageneinbau) und Verbindungskabel mit Stecker.

Dem Angebot ist eine Pumpenkennlinie und die
Leistungsaufnahme im häufigsten Betriebspunkt
beizulegen.
Der hydraulischen Einbindung des Aggregates in die
Rohrführung gemäß Werkplanung des Bieters ist vom
Hersteller zuzustimmen.

gew. Fabrikat:  Börger
gew. Typenreihe:  EL
oder gleichwertig

ang. Fabrikat:
'........................................'
ang. Typ:  '........................................'

Pumpenaggregat liefern und betriebsfertig montieren.
Menge: 3,000 St

**03.01.2 Zerkleinerer Doppelwelle-, bis 150m³/h, DN 200**
Zerkleinerer für Feststoffe auf der Saugseite zu einer
Rohabwasserpumpe in robuster Inline-Ausführung mit zwei
langsamlaufenden Schneidwerkwellen. Motoranordnung mit
Kegelradgetriebe vertikal. Aufstellung horizontal auf
Fundament in Gebäude, Raumtemperatur 5-40 °C.

Betriebsdaten:
Für feststoffhaltiges Rohabwasser oder Vorklärschlamm
ausgelegt für Dauerbetrieb mit
Durchsatz .:  150 m³/h
Feststoffanteil:  0,5 - 3,0 % TS
Mediumtemperatur: 5 - 25°C
Zerkleinerer der Pumpe vorgeschaltet; der Druckverlust
von
Rohabwasser im Zerkleinerer ist bei der
Pumepnauslegeung
zu berücksichtigen. Vorlagewasserspiegel von 0 bis 4
mWS
über Rohrachse.

Messerpaarung hat ein Zerkleinerungsergebnis mit max.
Partikelgröße von 8 mmØ zu gewährleisten.
Axiale Stirnseiten mit auswechselbaren,
hochabriebfesten
Verschleißplatten mit Reibnuten / Abfräsungen o.ä. zur
Verminderung der Verzopfung auf den Wellen
Anschlüsse mit feuerverzinktem Übergangsstück auf DIN-
Flansch, Anschlussmuffe für Messgerät 1"
Angepasst zum Betrieb mit Reversiereinrichtung in der
Folgeposition.

Einlass:  DN 200 PN 16
Auslass:  DN 200 PN 16
Werkstoffe:
Gehäusewerkstoff:  Stahl geschweißt
Messerscheiben:  '.................................'
Gleitringdichtung SISC/SISC
Dichtungsmaterial und Werkstoffe auf das Fördermedium
abgestimmt.

Antrieb:
Motor mit Effizienzklasse IE3,mit Kegelradgetriebe
Motor-Hersteller:  Siemens oder gleichwertig
ang. Fabrikat:
'........................................'
Motorleistung:  '....................................'
(5,5) kW
Anlaufstrom:  '....................................' A
Nennstrom:  '....................................' A
Spannung:  400 V / 50 Hz
Drehzahl Motor:  '.................................'
(1450) U/min
Drehzahl Abtrieb:  '.................................'
(<100) U/min
Einschaltung:  direkt
Schutzart:  IP 55
mit 3 Kaltleiterfühlern und Auswertegerät.

Befestigungsmaterial für Beton gemäß ZTV-M §4 als
Epoxidharz-Verbundsystem und V4A- Ankerstangen für den
Nass-/ Unterwasserbereich.

Aggregat-Gesamtgewicht:
'......................................' kg

gew. Fabrikat:  Börger
gew. Typ:  HPL 300
oder gleichwertig

ang. Fabrikat:
'........................................'
ang. Typ:  '........................................'

einschließlich Zubehör liefern und betriebsfertig
montieren.
Menge: 3,000 St

**03.01.3 Reversiereinrichtung für Zerkleinerer Börger**
Reversiereinrichtung für Zerkleinerer aus Vorposition

Die Steuerung dient dazu, leichte, z.B.
faserstoffbedingte
Blockaden eines angeschlossenen Zerkleineres zu
beseitigen. Zerkleinerer im Direktstart ohne
Frequenzumrichterbetrieb!
Funktionen: Bei Blockaden erfolgt automatisch ein
mehrmaliges Reversieren. Lässt sich die Blockade durch
dabei innerhalb eines vorgegebenen Zeitintervalls nicht
beseitigen, wird dder Zerkleinerer abgeschaltet, die
Steuerung schaltet auf "Störung" und lässt so auch die
zugeordnete Pumpe abschalten.
Ein manuelles Anstoßen vom Reversieren ist möglich.

Reversiereinrichtung wird über digiale / analoge
Schnittstellen an eine übergeordnete SPS angebunden.
Hierfür muss die Reversiersteuerung alle notwendigen
Ein-
und Ausgangssignale über den genannten
Schnittstellentyp
realisieren.

Leichte Eingabe der Parameter über ein 4" Touchdisplay.
Störungen werden im Klartext angezeigt

Für die Ansteuerung von Extern sind folgende Signale
über:
- Start Stop von Extern
- Freigabe nach Extern
- Sammelstörung nach Extern
- Reversierbetrieb nach Extern

Alle Komponenten, Schaltpläne und funktionalen
Unterlagen
sind vorab dem Schaltanlagenbauer zum Einbau zur
Verfügung zu stellen.
Folgende Komponenten werden lose geliefert für Montage
auf DIN-Schiene:
- Siemens Steuerung; werkseitig programmiert
  (Versorgungsspannung: DC24)
- Siemens KTP400; 4" Touchpanel
- Strommessmodul einphasig bis 40A
- Siemens Thermistor Motorschutz (PTC-Auswertung)

Funktionsbeschreibung und Pflichtenheft sind zur
Genehmigung einzureichen.
Die externe Verkabelung von Reversiereinrichtung und
Zerkleinerer erfolgt separat durch das Gewerk
Elektrotechnik, fachgerecht mit Kabeln und
Installationsmaterial, jeweils zwischen den
dokumentierten
Klemmleisten, Anschlussdosen, Klemmkästen etc. der
Antriebe und Steuerungsmodule.

Hierfür sind dem Gewerk rechtzeitig die entsprechenden
Kabellisten und Klemmpläne mit den erforderlichen
Angaben
zu übergeben.

Reversiereinrichtung
gew. Fabrikat:  Börger
gew. Typ:  Reversiermodul
oder gleichwertig

ang. Fabrikat:
'........................................'
ang. Typ:  '........................................'

einschließlich Zubehör liefern und betriebsfertig
montieren.
Menge: 3,000 St

### Titel 04 Rohrleitungen u. Armaturen Pumpenraum

#### Untertitel 04.01 Rohrleitungen und Armaturen Pumpen

**04.01.1 Edelstahlrohr, PN 10, 1.4571, DN 200**
Edelstahlrohr, 1.4571, DN 200,
Abmessungen (D x s): 219,1 x 3,2 mm.
Menge: 30,000 m

**04.01.2 Bogen, PN 10, 1.4571, DN 200**
Bogen DN 200; 90°, DIN EN 10253, 1.4571
Menge: 9,000 St

**04.01.3 Bogen, PN 10, 1.4571, DN 200**
Bogen DN 200, 45°, DIN EN 10253, 1.4571
Menge: 6,000 St

**04.01.4 T-Stück, PN 10, 1.4571, DN 200**
T-Stück, EN 10253-4, 1.4571, DN 200
Menge: 6,000 St

**04.01.5 Losflansch, PN 10, DN 200 aus 1.4571**
Losflansch DN 200 aus Edelstahl 1.4571, Ausführung
allseits gedreht, einschließlich Vorschweißbördel, EN
1092
Typ 02.
Menge: 3,000 St

**04.01.6 Flansch, glatt, PN 10, 1.4571; DN 200**
glatter Flansch, 1.4571, DN 200, EN 1092 Typ 01,
Ausführung allseits gedreht
Menge: 48,000 St

**04.01.7 Flanschverbindung, PN 10, 1.4401, DN 200**
Flanschverbindungselemente gem. ZTV-M mit
Sechskantschrauben u. U-Scheiben in V4A, Muttern in
V2A,
DN 200 incl. G-St-Dichtung.
Menge: 50,000 Satz

**04.01.8 Anschweißmuffe 1" mit Innengewinde, 1.4571**
Anschweißmuffe 1"
mit Innengewinde und Stopfen, 1.4571,
liefern und betriebsfertig montieren.
Menge: 6,000 St

**04.01.9 Zwischenflanschplattenschieber DN 200 VAG-Zeta**
Zwischenflanschplattenschieber DN 200 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung:  mit Handrad
Gehäuse aus Grauguss mit Korrosionsschutz: innen und
außen mit Epoxid-Beschichtung in GSK-Ausführung
"Schwerer Korrosionsschutz" nach DIN 30677-2,
Schichtdicke mind. >250 µm.
Spindel aus Chromstahl, Spindelmutter aus zinkfreier
Bronze
Schieberplatte aus CrNiMoTi-Edelstahl.
Abschlussdichtung: NBR

Zwischenflanschplattenschieber
gew. Fabrikat:  VAG
gew. Typ:  Zeta
oder gleichwertig

ang. Fabrikat:
'........................................'
ang. Typ:  '........................................'

liefern und betriebsfertig montieren.
Menge: 12,000 St

**04.01.10 Zwischenflanschplattenschieber DN 200 VAG-Zeta**
Zwischenflanschplattenschieber DN 200 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Armatur mit steigender Spindel
Betätigung: vorbereitet zum Aufbau von elektrischem
Antrieb mit Anschlussform ISO 5210
Gehäuse aus Grauguss mit Korrosionsschutz: innen und
außen mit Epoxid-Beschichtung in GSK-Ausführung
"Schwerer Korrosionsschutz" nach DIN 30677-2,
Schichtdicke mind. >250 µm.
Spindel aus Chromstahl, Spindelmutter aus zinkfreier
Bronze
Schieberplatte aus CrNiMoTi-Edelstahl.
Abschlussdichtung: NBR

Zwischenflanschplattenschieber
gew. Fabrikat:  VAG
gew. Typ:  Zeta
oder gleichwertig

ang. Fabrikat:
'........................................'
ang. Typ:  '........................................'

liefern und betriebsfertig montieren.
Menge: 3,000 St

**04.01.11 Stellantrieb (Auma) SA**
Elektromotorischer Stellantrieb nach DIN 5210 für
vorstehend beschriebene Absperrarmatur in DN 200, im
Wesentlichen bestehend aus:

Drehstrommotor in Isolierstoffklasse F, mit
Motorvollschutz durch drei, in die Ständerwicklung
eingebaute Thermoschalter
Motor ohne Klemmenkasten
Elektroanschlüsse über Steckverbinder, passende
Anschlussstecker sind dem Antrieb lose beizulegen
Planetengetriebe mit Lifetime-Schmierung, Handrad für
Betätigung ohne Umschaltvorrichtung, Handradkräfte bei
max. einstellbarem Drehmoment <500 N
Getrieberaum ölgefüllt
Zählrollen-Wegschaltung ohne Hilfsspannung für
Endlagen ZU/AUF
Abschaltmoment ohne Hilfsspannung für Schließ- und
Öffnungsrichtung an kalibrierter Drehmomentskala
stufenlos einstellbar und in daNm direkt ablesbar
kontinuierliche, mechanische Stellungsanzeige
Mechanischer Blinkgeber zur Laufanzeige
Armaturenanschluss nach EN ISO 5210; bei Armaturen
mit steigender Spindel mit Spindelschutzrohr
Schaltraumheizung: 6 W; 230 V / 50 Hz
Antriebseinheit für Außenaufstellung, zulässige
Umgebungstemperatur 30 °C bis +70 °C, Schutzart IP
68, Korrosionsschutz KS
Decklack: Zweikomponentenfarbe mit Eisenglimmer,
Farbton: silbergrau (ähnlich RAL 9007)
Typenschilder aus Edelstahl
Prüfen und Justieren der Endlagen- und
Betriebsmeldungen nach Armaturenmontage

Schließzeit ca.:  45 Sekunden

Drehmoment:
'........................................' Nm
Umgebungstemperatur:  -20 °C bis +40 °C
Antrieb:
Motorleistung:
'........................................' (1,6) kW
Nennstrom:
'........................................' A
Spannung:  400 V / 50 Hz
Einschaltung:  direkt
Betriebsart:  S2 - 15 Minuten

gew. Fabrikat:  AUMA Riester GmbH
gew. Typ:  SA 14

ang. Fabrikat:
'........................................'
ang. Typ:  '........................................'

liefern und betriebsfertig montieren.
Menge: 3,000 St

**04.01.12 E-Antrieb Erweiterung Auma-Matic AM 01.1**
Erweiterung des vorgenannten Elektromotorischen
Antriebes
zur bedienerfreundlichen Integration der
Motorsteuerung und
Vor-Ort-Bedienung mit Herstellerkomponenten.

Elektroanschluss bzw. Verbindung zur Steuerung über
Rundsteckverbinder
Wandhalter zur Befestigung dieser Steuerung getrennt
vom Antrieb sowie verbindender Kabelsatz, Länge < 6 m
Wendeschütze mechanisch und elektrisch verriegelt
Ortssteuerstelle mit Drucktaster (AUF, HALT, ZU) und
abschließbarem Wahlschalter ORT - AUS (0) - FERN,
Meldeleuchten für Endlagen und Störung
Steuerung bzw. Ortssteuerstelle um jeweils 90° drehbar
4 Über Optokoppler potentialgetrennte Eingänge AUF,
HALT, ZU (24 V DC)
Rückmeldung für Endlagen (AUF und ZU) mit
potentialfreien, vergoldeten Relaiskontakten
Rückmeldung der Betriebsarten (ORT und FERN) mit
potentialfreien, vergoldeten Relaiskontakten
Monitorrelais mit potentialfreien, vergoldeten
Kontakten
für Sammelstörmeldung
Automatische Phasenkorrektur
Elektroanschlüsse über Steckverbinder, passende
Anschlussstecker sind dem Antrieb lose beizulegen
Korrosionsschutz KS, für Aufstellung in belasteter
Atmosphäre
Versorgung Heizung intern
Auswertung Thermo des Antriebs intern

gew. Fabrikat:  AUMA Riester GmbH
gew. Typ:  AM
oder gleichwertig

ang. Fabrikat:
'........................................'
ang. Typ:  '........................................'
liefern und betriebsfertig montieren.
Menge: 3,000 St

**04.01.13 Rückflussverhinderer DN 200, RETO-Stop**
Rückflussverhinderer PN 16, DN 200 nach EN 12334,
weichdichtend dabei mit 100 % freiem Durchgang,
Einbaulage für waagerechten o. aufsteigenden
Durchfluss.
Baulänge DIN EN 558-1, Grundreihe 48 (DIN 3202, F6),
Flanschanschlussmaße nach EN 1092.

Glatte einteilige Klappenscheibe mit integrierter
Dichtung,
beidseitig verwendbar. Lagerreibung wird durch
integrierte
Aufhängung der Klappenscheibe vermieden. Vorgespanntes
Gummigelenk zur Reduzierung von Druckstößen.
Austausch der Klappenscheibe ohne Ausbau der Armatur;
Armatur unten mit Anlüftevorrichtung G ¾".

Medium:  Rohabwasser bis max. 40 °C
hydraulische Bemessung für Wasser ca. 15 °C:

Gehäuse, Deckel:  EN-JS 1030
Klappenscheibe:  EN-JS 1030
und allseitig mit EPDM vulkanisiert.
Deckelschrauben aus A2-Edelstahl;
Verschlussschraube aus Messing

Korrosionsschutz:
innen und außen mit Epoxid-Beschichtung in
GSK-Ausführung "Schwerer Korrosionsschutz" nach DIN 30
677-2, Schichtdicke >250 µm

gew. Fabrikat:  VAG
gew. Typ:  Reto-Stop
oder gleichwertig

ang. Fabrikat:
'........................................'
ang. Typ:  '........................................'

liefern und betriebsfertig montieren.
Menge: 3,000 St

**04.01.14 Spülanschluss DN 50, R-VA VA**
Spül-/Entleerungsanschluss DN 50 für Edelstahlleitung
bestehend aus:

Einschweißmuffe  G 2", 1.4404/1.4571
Sechskantdoppelnippel  G 2", 1.4404/1.4571

Kugelhahn DN 50 schwere Ausführung mit vollem
Durchgang,
Gehäuse aus CrNiMo-Edelstahl, Kugel aus CrNiMo-
Edelstahl,
Dichtungen aus Teflon (PTFE),
Hebelgriff mit Überzug, Anschluss: Innengewinde
Alu-Kupplung mit G 2"a, mit Blinddeckel und Kette,
Größe C
Stabile Wand- oder Bodenbefestigung,

liefern und betriebsfertig montieren.
Menge: 9,000 St

**04.01.15 Drucksensor Schlamm, Display, 4-20mA, Schalter, IFM**
Frontbündiger Drucksensor mit Display mit großzügigem
4-stelligem LED-Display für Vor-Ort-Ablesung und
Ablesungen in großer Entfernung. Druckschalter und
Drucktransmitter in einem Gerät mit robustem
Edelstahlgehäuse, mit frontbündigem Prozessanschlussadapter, Bedienungdisplay und -sensoren für
die
Parametriermöglichkeiten: Hysterese/Fenster; Schließer/
Öffner, Strom-/Spannungsausgang; Dämpfung; Anzeigewertanpassung; Display drehbar / abschaltbar;
Anzeigeeinheit.

Technische Daten Druckschalter:
Einsatzbereich:  Rohabwasser.

Anzeigen:
Anzeigeeinheit 3 x LED, grün Schaltzustand 2 x LED,
gelb
Funktionsanzeige als alphanumerische Anzeige, 4-stellig
Messwerte als alphanumerische Anzeige, 4-stellig

Werkstoffe:
Gehäuse:  CrNiMo-Edelstahl (1.4404)
Medienberührte Teile: Kreamik, CrNiMo-Edelstahl
  (1.4435)
Anschluss:  G 1" a mit Einschweißadapter
Temperaturbereich: -20 - 80 °C
Messbereich:  -1 bis + 10 bar
Messgenauigkeit:  < 0,25 %
Ausgang:  4 bis 20 mA
Betriebsspannung:  24 V, DC, PNP
Schaltzustandsanzeige  mit LED
Schaltfunktion:  1 Schließer/Öffner programmierbar,
  belastbar max. 250 mA

Anschluss über M12-Anschlussstecker für Nassbereiche in
IP 68, Kontakte vergoldet, Stecker in Kunststoff mit
V4A
Überwurfmutter, Kabellänge 5 m.

Zum frontbündigen Einbau vom Messgerätestutzen ist ein
Einschweißadapter (CrNiMo-Edelstahl) beizustellen, so
dass
die Membran bündig mit der Rohrwandung endet.
Alternativ
ist die Rohrleitung (CrNiMo-Edelstahl) in passender
Nennweite zum Einschweißen beizustellen.

gew. Fabrikat:  ifm electronic
gew. Typenreihe:  PI 27__
oder gleichwertig

ang. Fabrikat:
'........................................'
ang. Typ:  '........................................'

Einschweißadapter mit Einbauanleitung vorab zur
Rohrfertigung beistellen.
Drucksensor liefern und betriebsfertig montieren.
Menge: 3,000 St

#### Untertitel 04.02 Rohrleitungen und Armaturen Rückspülung

**04.02.1 Edelstahlrohr, PN 10, 1.4571, DN 150**
Edelstahlrohr, 1.4571, DN 150,
Abmessungen (D x s): 168,3 x 3,2 mm.
Menge: 4,000 m

**04.02.2 Bogen, PN 10, 1.4571, DN 150**
Bogen DN 150; 90°, DIN EN 10253, 1.4571
Menge: 3,000 St

**04.02.3 Reduzierung, PN 10, 1.4571, DN 150/100**
Reduzierung nach EN 10253 Typ B, 1.4571, DN 150/100
Menge: 2,000 St

**04.02.4 Sattelstutzen, PN 10, 1.4571, DN 150**
Sattelstutzen, EN 10253, 1.4571, Abgang DN 150
Menge: 1,000 St

**04.02.5 Losflansch, PN 10, DN 150 aus 1.4571**
Losflansch DN 150
aus Edelstahl 1.4571, Ausführung allseits gedreht,
einschließlich Vorschweißbördel, EN 1092 Typ 02.
Menge: 4,000 St

**04.02.6 Flansch, glatt, PN 10, 1.4571; DN 150**
glatter Flansch, 1.4571, DN 150
EN 1092 Typ 01, Ausführung allseits gedreht
Menge: 10,000 St

**04.02.7 Flanschverbindung, PN 10, 1.4401, DN 150**
Flanschverbindungselemente gem. ZTV-M mit
Sechskantschrauben u. U-Scheiben in V4A, Muttern in
V2A,
DN 150
incl. G-St-Dichtung.
Menge: 10,000 Satz

**04.02.8 Zwischenflanschplattenschieber DN 150 VAG-Zeta**
Zwischenflanschplattenschieber DN 150 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung:  mit Handrad
Spindel aus Chromstahl, Spindelmutter aus zinkfreier
Bronze
Schieberplatte aus CrNiMoTi-Edelstahl.
Abschlussdichtung: NBR

Zwischenflanschplattenschieber
gew. Fabrikat:  VAG
gew. Typ:  Zeta
oder gleichwertig

ang. Fabrikat:
'........................................'
ang. Typ:  '........................................'

liefern und betriebsfertig montieren.
Menge: 2,000 St

**04.02.9 Zwischenflanschplattenschieber DN 150 VAG-Zeta**
Zwischenflanschplattenschieber DN 150 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Armatur mit steigender Spindel
Betätigung: vorbereitet zum Aufbau von einer
Spindelverlängerung zum elektrischem Antrieb
Spindel aus Chromstahl, Spindelmutter aus zinkfreier
Bronze
Schieberplatte aus CrNiMoTi-Edelstahl.
Abschlussdichtung: NBR

Zwischenflanschplattenschieber
gew. Fabrikat:  VAG
gew. Typ:  Zeta
oder gleichwertig

ang. Fabrikat:
'........................................'
ang. Typ:  '........................................'

liefern und betriebsfertig montieren.
Menge: 2,000 St

**04.02.10 Stellantrieb (Auma) SA**
Elektromotorischer Stellantrieb nach DIN 5210 für
vorstehend beschriebene Absperrarmatur in DN 150, zum
Aufsetzen auf Säulenständer, im Wesentlichen bestehend
aus:

Drehstrommotor in Isolierstoffklasse F, mit
Motorvollschutz durch drei, in die Ständerwicklung
eingebaute Thermoschalter
Motor ohne Klemmenkasten
Elektroanschlüsse über Steckverbinder, passende
Anschlussstecker sind dem Antrieb lose beizulegen
Planetengetriebe mit Lifetime-Schmierung, Handrad für
Betätigung ohne Umschaltvorrichtung, Handradkräfte bei
max. einstellbarem Drehmoment <500 N
Getrieberaum ölgefüllt
Zählrollen-Wegschaltung ohne Hilfsspannung für
Endlagen ZU/AUF
Abschaltmoment ohne Hilfsspannung für Schließ- und
Öffnungsrichtung an kalibrierter Drehmomentskala
stufenlos einstellbar und in daNm direkt ablesbar
kontinuierliche, mechanische Stellungsanzeige
Mechanischer Blinkgeber zur Laufanzeige
Armaturenanschluss nach EN ISO 5210; bei Armaturen
mit steigender Spindel mit Spindelschutzrohr
Schaltraumheizung: 6 W; 230 V / 50 Hz
Antriebseinheit für Außenaufstellung, zulässige
Umgebungstemperatur 30 °C bis +70 °C, Schutzart IP
68, Korrosionsschutz KS
Decklack: Zweikomponentenfarbe mit Eisenglimmer,
Farbton: silbergrau (ähnlich RAL 9007)
Typenschilder aus Edelstahl
Prüfen und Justieren der Endlagen- und
Betriebsmeldungen nach Armaturenmontage

Schließzeit ca.:  30 Sekunden
Drehmoment:
'........................................' Nm
Umgebungstemperatur:  -20 °C bis +40 °C
Antrieb:
Motorleistung:  '....................................'
(1,6) kW
Nennstrom:  '....................................' A
Spannung:  400 V / 50 Hz
Einschaltung:  direkt
Betriebsart:  S2 - 15 Minuten

gew. Fabrikat:  AUMA Riester GmbH
gew. Typ:  SA__
oder gleichwertig

ang. Fabrikat:
'........................................'
ang. Typ:  '........................................'

liefern und betriebsfertig montieren.
Menge: 2,000 St

**04.02.11 E-Antrieb Erweiterung Auma-Matic AM 01.1**
Erweiterung des vorgenannten Elektromotorischen
Antriebes
zur bedienerfreundlichen Integration der
Motorsteuerung und
Vor-Ort-Bedienung mit Herstellerkomponenten.

Elektroanschluss bzw. Verbindung zur Steuerung über
Rundsteckverbinder
Wandhalter zur Befestigung dieser Steuerung getrennt
vom Antrieb sowie verbindender Kabelsatz, Länge < 6 m
Wendeschütze mechanisch und elektrisch verriegelt
Ortssteuerstelle mit Drucktaster (AUF, HALT, ZU) und
abschließbarem Wahlschalter ORT - AUS (0) - FERN,
Meldeleuchten für Endlagen und Störung
Steuerung bzw. Ortssteuerstelle um jeweils 90° drehbar
4 Über Optokoppler potentialgetrennte Eingänge AUF,
HALT, ZU (24 V DC)
Rückmeldung für Endlagen (AUF und ZU) mit
potentialfreien, vergoldeten Relaiskontakten
Rückmeldung der Betriebsarten (ORT und FERN) mit
potentialfreien, vergoldeten Relaiskontakten
Monitorrelais mit potentialfreien, vergoldeten
Kontakten
für Sammelstörmeldung
Automatische Phasenkorrektur
Elektroanschlüsse über Steckverbinder, passende
Anschlussstecker sind dem Antrieb lose beizulegen
Korrosionsschutz KS, für Aufstellung in belasteter
Atmosphäre
Versorgung Heizung intern
Auswertung Thermo des Antriebs intern

gew. Fabrikat:  AUMA Riester GmbH
gew. Typ:  AM
oder gleichwertig

ang. Fabrikat:
'........................................'
ang. Typ:  '........................................'
liefern und betriebsfertig montieren.
Menge: 2,000 St

**04.02.12 Säulenständer auskragend, Fab. Hardt**
Säulenständer zur Betätigung von Armaturen in Schächten
oder von Bedienbühne aus mit Elektroantrieb

Säulenständer ca. 100 cm über Bedienebene, über die
Beckenkante auskragend. Hergestellt aus Grundplatte,
auskragender Säule und Kopfplatte mit Befestigungsbohrungen für Getriebe oder Elektroantrieb nach ISO
5210.

Grundplatte:  300 x 300 x 8 mm
Säule:  aus gekantetem U-Profil
Kopfplatte:  10 mm stark mit Bohrungen passend für Antriebseinheit.

Wellenverlängerung zwischen Aufstelleben und
Armaturenkopf zur Kalkulation mit einer Länge von 150
cm.

Alle Metallteile aus Werkstoff CrNiMo-Edelstahl (V4A),
gebeizt und passiviert.

Alle Befestigungen mit Epoxidharz-Verbundsystem und
Ankerstangen aus 1.4401.

ang. Fabrikat:
'........................................'
ang. Typ:  '........................................'

Konstruktion liefern und betriebsfertig montieren.
Menge: 2,000 St

#### Untertitel 04.03 Rohrleitungen und Armaturen Sammelleitun

**04.03.1 Reduzierung aus 1.4571, PN 10, DN 250/200**
Reduzierung nach EN 10253 Typ B, 1.4571, DN 250/200
Menge: 1,000 St

**04.03.2 Losflansch, PN 10, DN 250 aus 1.4571**
Losflansch DN 250
aus Edelstahl 1.4571, Ausführung allseits gedreht,
einschließlich Vorschweißbördel, EN 1092 Typ 02.
Menge: 1,000 St

**04.03.3 Flanschverbindung, PN 10, 1.4401, DN 250**
Flanschverbindungselemente gem. ZTV-M mit
Sechskantschrauben u. U-Scheiben in V4A, Muttern in
V2A,
DN 250
incl. G-St-Dichtung.
Menge: 1,000 Satz

**04.03.4 Edelstahlrohr, PN 10, 1.4571, DN 200**
Edelstahlrohr, 1.4571, DN 200,
Abmessungen (D x s): 219,1 x 3,2 mm.
Menge: 16,000 m

**04.03.5 Bogen, PN 10, 1.4571, DN 200**
Bogen DN 200, DIN EN 10253, 1.4571
30°-60° örtlich angepasst
Menge: 3,000 St

**04.03.6 Einschweißbogen, PN 10, 1.4571, DN 200**
Einschweißbogen DN 200, 1.4571
Menge: 3,000 St

**04.03.7 T-Stück, PN 10, 1.4571, DN 200**
T-Stück, EN 10253-4, 1.4571, DN 200
Menge: 1,000 St

**04.03.8 Losflansch, PN 10, DN 200 aus 1.4571**
Losflansch DN 200 aus Edelstahl 1.4571, Ausführung
allseits gedreht, einschließlich Vorschweißbördel, EN
1092
Typ 02.
Menge: 2,000 St

**04.03.9 Flansch, glatt, PN 10, 1.4571; DN 200**
glatter Flansch, 1.4571, DN 200, EN 1092 Typ 01,
Ausführung allseits gedreht
Menge: 14,000 St

**04.03.10 Flanschverbindung, PN 10, 1.4401, DN 200**
Flanschverbindungselemente gem. ZTV-M mit
Sechskantschrauben u. U-Scheiben in V4A, Muttern in
V2A,
DN 200 incl. G-St-Dichtung.
Menge: 12,000 Satz

**04.03.11 Sattelstutzen, PN 10, 1.4571, DN 150**
Sattelstutzen, EN 10253, 1.4571, Abgang DN 150
Menge: 1,000 St

**04.03.12 Blindflansch 1.4571, PN 10, DN 200, Stutzen**
Blindflansch DN 200, 1.4571, EN 1092, PN 10, Ausführung
allseits gedreht.
Zusätzlich mittig gebohrt und mit aufgeschweißer
Gewindemuffe 2" i.
Menge: 1,000 St

**04.03.13 Blindflansch 1.4571, PN 10, DN 200, Stutzen**
Blindflansch DN 200, 1.4571, EN 1092, PN 10, Ausführung
allseits gedreht.
Zusätzlich mittig gebohrt und mit aufgeschweißen
Gewindestiften für Flansch  DN 150 EN 1092 Typ 01.
Menge: 1,000 St

**04.03.14 Anschweißmuffe 1" mit Innengewinde, 1.4571**
Anschweißmuffe 1"
mit Innengewinde und Stopfen, 1.4571,
liefern und betriebsfertig montieren.
Menge: 2,000 St

**04.03.15 Spülanschluss DN 50, R-VA VA**
Spül-/Entleerungsanschluss DN 50 für Edelstahlleitung
bestehend aus:

Einschweißmuffe  G 2", 1.4404/1.4571
Sechskantdoppelnippel  G 2", 1.4404/1.4571

Kugelhahn DN 50 schwere Ausführung mit vollem
Durchgang,
Gehäuse aus CrNiMo-Edelstahl, Kugel aus CrNiMo-
Edelstahl,
Dichtungen aus Teflon (PTFE),
Hebelgriff mit Überzug, Anschluss: Innengewinde
Alu-Kupplung mit G 2"a, mit Blinddeckel und Kette,
Größe C
Stabile Wand- oder Bodenbefestigung,

liefern und betriebsfertig montieren.
Menge: 2,000 St

**04.03.16 Zwischenflanschplattenschieber DN 200 VAG-Zeta**
Zwischenflanschplattenschieber DN 200 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung:  mit Handrad
Gehäuse aus Grauguss mit Korrosionsschutz: innen und
außen mit Epoxid-Beschichtung in GSK-Ausführung
"Schwerer Korrosionsschutz" nach DIN 30677-2,
Schichtdicke mind. >250 µm.
Spindel aus Chromstahl, Spindelmutter aus zinkfreier
Bronze
Schieberplatte aus CrNiMoTi-Edelstahl.
Abschlussdichtung: NBR

Zwischenflanschplattenschieber
gew. Fabrikat:  VAG
gew. Typ:  Zeta
oder gleichwertig

ang. Fabrikat:
'........................................'
ang. Typ:  '........................................'

liefern und betriebsfertig montieren.
Menge: 1,000 St

**04.03.17 Kugelhahn 2", Wst. Nr. 1.4401**
Kugelhahn 2", schwere Ausführung mit vollem Durchgang
zweiteiliges Gehäuse aus CrNiMo-Edelstahl,
Kugel aus CrNiMo-Edelstahl,
Dichtungen aus Teflon (PTFE),
Hebelgriff mit Überzug

ang. Fabrikat:
'........................................'
ang. Typ:  '........................................'

liefern und betriebsfertig montieren.
Menge: 1,000 St

**04.03.18 Be- und Entlüftungsventil 3-Wege, DN 50, Abwasser Ex**
3-Wege Be- und Entlüftungsventil für Roh-, Schmutz- und
Rohabwasser .

Druckstufe: PN 16 (Arbeitsdruck: 0,1- 10 bar)
Gehäuseform: Konisch nach oben verjüngt für maximale
Luftpolsterhöhe. Gehäuseaufbau: Dreiteilig, mit
Spannschelle am größten Umfang  für effizienten
Wartungszugang. Frei pendelnder, rotierender, federnd
aufgehängter Schwimmer

Luüftungsleistung bei 200 mbar Differenzdruck:
Anfahr-Entlüftung:
'........................................' m³/h
Belüftung/Vakuumschutz:
'.......................................' m³/h

Anschluss :
'........................................' (2" i)
Abluftanschluss:
'........................................' (2" i)
Medium:  kommunales Rohabwasser
  nach Pumpwerk
explosionsgeschützte Ausführung (für Ex-Zone 1)

Werkstoffe:
Gehäuse:  '........................................'
(PGAF)
Einbauteile:  CrNiMo-Edelstahl (V4A) oder
  Kunbststoff
Dichtungswerkstoffe:  EPDM
Berstdruck:  >40 bar
Druckstufe:  PN6

Zubehör:
Edelstahl-Entleerungshahn 1/2" mit vollem Durchgang
Flexibler Schlauch für Abluft mit
Drainage-Schnellstecker
mit 2" Außengewinde, AFC-Tülle 75mm mit
Schnellkupplung, PVC-Spiralschlauch 75x6,1mm,
Schlauchschellen (Edelstahl), Länge 2,0 m
Funktionsadapter Sanftschlusselement und
-Zugfedersystem inkl. werkseitiger Montage im Ventil
optionale Belüftungssperre

gew. Hersteller:  Airvalve Flow Control
gew. Typ:  D26 2 EX PAGF
oder gleichwertig

ang. Hersteller:
'........................................'
ang. Typ:  '........................................'

liefern und betriebsfertig montieren.
Menge: 1,000 St

**04.03.19 Drucksensor Schlamm, Display, 4-20mA, Schalter, IFM**
Frontbündiger Drucksensor mit Display mit großzügigem
4-stelligem LED-Display für Vor-Ort-Ablesung und
Ablesungen in großer Entfernung. Druckschalter und
Drucktransmitter in einem Gerät mit robustem
Edelstahlgehäuse, mit frontbündigem Prozessanschlussadapter, Bedienungdisplay und -sensoren für
die
Parametriermöglichkeiten: Hysterese/Fenster; Schließer/
Öffner, Strom-/Spannungsausgang; Dämpfung; Anzeigewertanpassung; Display drehbar / abschaltbar;
Anzeigeeinheit.

Technische Daten Druckschalter:
Einsatzbereich:  Rohabwasser.

Anzeigen:
Anzeigeeinheit 3 x LED, grün Schaltzustand 2 x LED,
gelb
Funktionsanzeige als alphanumerische Anzeige, 4-stellig
Messwerte als alphanumerische Anzeige, 4-stellig

Werkstoffe:
Gehäuse:  CrNiMo-Edelstahl (1.4404)
Medienberührte Teile: Kreamik, CrNiMo-Edelstahl
  (1.4435)
Anschluss:  G 1" a mit Einschweißadapter
Temperaturbereich: -20 - 80 °C
Messbereich:  0 bis + 10 bar
Messgenauigkeit:  < 0,25 %
Ausgang:  4 bis 20 mA
Betriebsspannung:  24 V, DC, PNP
Schaltzustandsanzeige  mit LED
Schaltfunktion:  1 Schließer/Öffner programmierbar,
  belastbar max. 250 mA

Anschluss über M12-Anschlussstecker für Nassbereiche in
IP 68, Kontakte vergoldet, Stecker in Kunststoff mit
V4A
Überwurfmutter, Kabellänge 5 m.

Zum frontbündigen Einbau vom Messgerätestutzen ist ein
Einschweißadapter (CrNiMo-Edelstahl) beizustellen, so
dass
die Membran bündig mit der Rohrwandung endet.
Alternativ
ist die Rohrleitung (CrNiMo-Edelstahl) in passender
Nennweite zum Einschweißen beizustellen.

gew. Fabrikat:  ifm electronic
gew. Typenreihe:  PI 27_ _
oder gleichwertig

ang. Fabrikat:
'........................................'
ang. Typ:  '........................................'

Einschweißadapter mit Einbauanleitung vorab zur
Rohrfertigung beistellen.
Drucksensor liefern und betriebsfertig montieren.
Menge: 1,000 St

#### Untertitel 04.04 Rohrleitungen Werkausgang m. Impfstelle

*Hinweis*
PE-HD-Leitungen
Material: Polyethylen hoher Dichte (PE-HD, PE 100).
Nach
DIN 12162 u. DVS 2205 in SDR 17, PN 10 für Wasser bzw.
PN 4 für Gas.
Für Gas und Trinkwasser sind nur eingefärbte Rohre mit
entsprechendem DVGW Zertifikat zugelassen.

Rohre und Formstücke aus PE-HD PE-100.
Dichte nach DIN 53479
Schmelzindexgruppe nach ISO 1133
Maße nach DIN 8075, 8074
Chemische Widerstandsfähigkeit nach DIN 8075
Mit Kennzeichnung
Abmessungen der Formteile entsprechend der
Rohrleitung. Formteilenden passend zum Schweißverfahren.
in Gebäuden oder Schächten schwere Rohrschellen nach
DIN 3567 A o. gleichwertig.
Trennschnitte sowie Vorbereitung und Säuberung von
Kanten und Flächen zur Weiterverarbeitung der Rohre
und Formteile ist einzurechnen.
Schweißverbindungen grundsätzlich durch Elektroheizwendelschweißmuffen herstellen. Die Kosten für Muffen
und Schweißarbeiten sind in die Einheitspreise der
Rohre
und Formteile einzurechnen.

Nachstehende Leitungen sind komplett, einschl. allem
einzukalkulierenden Montagezubehör wie Befestigungsschrauben, Boden- u. Wandkonsolen, Schellen, Stützen,
Böcken, Befestigungsmitteln und dergl. aus
CrNiMoTi-Edelstahl zu liefern. Lieferung, fachgerechte
Verlegung und betriebsfertige Montage nach DIN und
einschlägigen Verlegerichtlinien und
Herstellervorschriften.

Die Abrechnung von Rohrformteilen erfolgt gemäß VOB-C.

Rohrformteile im Einzelnen:

**04.04.1 PE-HD-Rohr PE 100 SDR 17 (PN 10) 280*16,6 mm**
PE-HD-Rohr PE 100, SDR 17 (PN 10), 280*16,6 mm
Menge: 3,000 m

**04.04.2 PE-HD-Vorschweißbund SDR 17 (PN 10) 280*16,6 mm**
PE-HD-Vorschweißbund SDR 17 (PN 10) 280*16,6 mm,
formgespritzt nach DIN 16 962/4 mit Losflansch DN 250,
gebohrt, PN 10 aus glasfaserverstärktem Polypropylen
mit
Stahleinlage
Menge: 2,000 St

**04.04.3 Impfmuffe f. Eisenlösung, PE-HD R ¾ "**
PE-HD-Übergangsstück gem. Vorbemerkung formgespritzt
mit Verstärkungsring, SDR 11 (PN 16) 32*3,0 mm mit
Anschluss R ¾ ".  Mit Blindstopfen.
Menge: 1,000 St

**04.04.4 Impfmuffe f. Eisenlösung, PE-HD R 1½ "**
PE-HD-Übergangsstück gem. Vorbemerkung formgespritzt
mit Verstärkungsring, SDR 11 (PN 16) 50*4,6 mm mit
Anschluss R 1½ ". Mit Blindstopfen.
Menge: 1,000 St

**04.04.5 Flanschverbindung, PN 10, 1.4401, DN 250**
Flanschverbindungselemente gem. ZTV-M mit
Sechskantschrauben u. U-Scheiben in V4A, Muttern in
V2A,
DN 250
incl. G-St-Dichtung.
Menge: 2,000 Satz

### Titel 05 Rohrleitungen und Armaturen am Speicher

#### Untertitel 05.01 Rohrleitungen u. Armaturen Speicherzuläu

**05.01.1 Edelstahlrohr, PN 10, 1.4571, DN 200**
Edelstahlrohr, 1.4571, DN 200,
Abmessungen (D x s): 219,1 x 3,2 mm.
Menge: 20,000 m

**05.01.2 Bogen, PN 10, 1.4571, DN 200**
Bogen DN 200; 90°, DIN EN 10253, 1.4571
Menge: 3,000 St

**05.01.3 Bogen, PN 10, 1.4571, DN 200**
Bogen DN 200; DIN EN 10253, 1.4571,
nach Erfordernis angepasst 25° - 70°
Menge: 3,000 St

**05.01.4 Losflansch, PN 10, DN 200 aus 1.4571**
Losflansch DN 200
aus Edelstahl 1.4571, Ausführung allseits gedreht,
einschließlich Vorschweißbördel, EN 1092 Typ 02.
Menge: 3,000 St

**05.01.5 Flansch, glatt, PN 10, 1.4571; DN 200**
glatter Flansch, 1.4571, DN 200, EN 1092 Typ 01,
Ausführung allseits gedreht
Menge: 12,000 St

**05.01.6 Flanschverbindung, PN 10, 1.4401, DN 200**
Flanschverbindungselemente gem. ZTV-M mit
Sechskantschrauben u. U-Scheiben in V4A, Muttern in
V2A,
DN 200
incl. G-St-Dichtung.
Menge: 18,000 Satz

**05.01.7 Edelstahlrohr, PN 10, 1.4571, DN 100**
Edelstahlrohr, 1.4571, DN 100,
Abmessungen (D x s): 114,3 x 3,0 mm.
Menge: 6,000 m

**05.01.8 Bogen, PN 10, 1.4571, DN 100**
Bogen DN 100; 90°, DIN EN 10253, 1.4571
Menge: 1,000 St

**05.01.9 Bogen, PN 10, 1.4571, DN 100**
Bogen DN 100; DIN EN 10253, 1.4571
nach Erfordernis angepasst 25° - 70°
Menge: 1,000 St

**05.01.10 Losflansch, PN 10, DN 100 aus 1.4571**
Losflansch DN 100
aus Edelstahl 1.4571, Ausführung allseits gedreht,
einschließlich Vorschweißbördel, EN 1092 Typ 02.
Menge: 1,000 St

**05.01.11 Flansch, glatt, PN 10, 1.4571; DN 100**
glatter Flansch, 1.4571, DN 100, EN 1092 Typ 01,
Ausführung allseits gedreht
Menge: 4,000 St

**05.01.12 Flanschverbindung, PN 10, 1.4401, DN 100**
Flanschverbindungselemente gem. ZTV-M mit
Sechskantschrauben u. U-Scheiben in V4A, Muttern in
V2A,
DN 100
incl. G-St-Dichtung.
Menge: 6,000 Satz

**05.01.13 Edelstahlrohr, PN 10,1.4571, DN 65**
Edelstahlrohr, 1.4571, DN 65,
Abmessungen (D x s): 76,1 x 2,6 mm.
Menge: 6,000 m

**05.01.14 Bogen, PN 10,1.4571, DN 65**
Bogen DN 65; 90°, DIN EN 10253, 1.4571
Menge: 1,000 St

**05.01.15 Bogen, PN 10,1.4571, DN 65**
Bogen DN 65; DIN EN 10253, 1.4571
nach Erfordernis angepasst 25° - 70°
Menge: 1,000 St

**05.01.16 Losflansch, PN 10, DN 65 aus 1.4571**
Losflansch DN 65 aus Edelstahl 1.4571, Ausführung
allseits
gedreht, einschließlich Vorschweißbördel, EN 1092 Typ
02.
Menge: 1,000 St

**05.01.17 Flansch, glatt, PN 10,1.4571; DN 65**
glatter Flansch, 1.4571, DN 65, EN 1092 Typ 01,
Ausführung
allseits gedreht
Menge: 4,000 St

**05.01.18 Flanschverbindung, PN 10, 1.4401, DN 65**
Flanschverbindungselemente gem. ZTV-M mit
Sechskantschrauben u. U-Scheiben in V4A, Muttern in
V2A,
DN 65 incl. G-St-Dichtung.
Menge: 6,000 Satz

**05.01.19 Rohrkupplung DN 200 Flex2 (nicht zugfest)**
Rohrkupplung DN 200 als lösbare Rohrkupplung mit
progressivem Dichtprinzip durch Dichtlippentechnik mit
Druckausgleichskanal.
Zur dichtsicheren, axial nicht zugfesten,
dehnungsausgleichenden und spannungsfreien Verbindung von glattendigen
Rohren aus jeglichen formstabilen Werkstoffen und
Rohrbogen mit verlängerten Schenkeln, ohne zusätzliche
Rohrendenbearbeitung.

Alle Bauteile wie Gehäuse, Verschluss, Schrauben,
Bolzen
und bei nichtmetallischen Rohrenden einzurechnender
Innenstützring aus CrNiMo-Edelstahl (V4A).

Medium:  Rohabwasser
Umgebungstemperatur: -15 °C bis +75 °C
Betriebsdruck unter Berücksichtigung anwendungsbezogener Belastungen/Wechsel:  10 bar
Dichtungswerkstoff für das Medium zugelassen.

gew. Fabrikat:  Straub
gew. Typ:  Reihe FLEX
oder gleichwertig

ang. Fabrikat:
'........................................'
ang. Typ:  '........................................'

liefern und betriebsfertig montieren.
Menge: 3,000 St

**05.01.20 Rohrkupplung DN 100 Flex (nicht zugfest)**
Rohrkupplung DN 100 als lösbare Rohrkupplung mit
progressivem Dichtprinzip durch Dichtlippentechnik mit
Druckausgleichskanal.
Zur dichtsicheren, axial nicht zugfesten,
dehnungsausgleichenden und spannungsfreien Verbindung von glattendigen
Rohren aus jeglichen formstabilen Werkstoffen und
Rohrbogen mit verlängerten Schenkeln, ohne zusätzliche
Rohrendenbearbeitung.

Alle Bauteile wie Gehäuse, Verschluss, Schrauben,
Bolzen
und bei nichtmetallischen Rohrenden einzurechnender
Innenstützring aus CrNiMo-Edelstahl (V4A).

Medium:  Rohabwasser
Umgebungstemperatur: -15 °C bis +75 °C
Betriebsdruck unter Berücksichtigung anwendungsbezogener Belastungen/Wechsel:  16 bar
Dichtungswerkstoff für das Medium zugelassen.

gew. Fabrikat:  Straub
gew. Typ:  Reihe FLEX 1
oder gleichwertig

ang. Fabrikat:
'........................................'
ang. Typ:  '........................................'

liefern und betriebsfertig montieren.
Menge: 1,000 St

**05.01.21 Rohrkupplung DN 65 Flex (nicht zugfest)**
Rohrkupplung DN 65 als lösbare Rohrkupplung mit
progressivem Dichtprinzip durch Dichtlippentechnik mit
Druckausgleichskanal.
Zur dichtsicheren, axial nicht zugfesten,
dehnungsausgleichenden und spannungsfreien Verbindung von glattendigen
Rohren aus jeglichen formstabilen Werkstoffen und
Rohrbogen mit verlängerten Schenkeln, ohne zusätzliche
Rohrendenbearbeitung.

Alle Bauteile wie Gehäuse, Verschluss, Schrauben,
Bolzen
und bei nichtmetallischen Rohrenden einzurechnender
Innenstützring aus CrNiMo-Edelstahl (V4A).

Medium:  Rohabwasser
Umgebungstemperatur: -15 °C bis +75 °C
Betriebsdruck unter Berücksichtigung anwendungsbezogener Belastungen/Wechsel:  16 bar
Dichtungswerkstoff für das Medium zugelassen.

gew. Fabrikat:  Straub
gew. Typ:  Reihe FLEX 1
oder gleichwertig

ang. Fabrikat:
'........................................'
ang. Typ:  '........................................'

liefern und betriebsfertig montieren.
Menge: 1,000 St

**05.01.22 Zwischenflanschplattenschieber DN 200 VAG-Zeta**
Zwischenflanschplattenschieber DN 200 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung: mit Handrad
Gehäuse aus Grauguss mit Korrosionsschutz: innen und
außen mit Epoxid-Beschichtung in GSK-Ausführung
"Schwerer Korrosionsschutz" nach DIN 30677-2,
Schichtdicke mind. >250 µm.
Spindel aus Chromstahl, Spindelmutter aus zinkfreier
Bronze
Schieberplatte aus CrNiMoTi-Edelstahl.
Abschlussdichtung: NBR

Zwischenflanschplattenschieber
gew. Fabrikat:  VAG
gew. Typ:  Zeta
oder gleichwertig

ang. Fabrikat:
'........................................'
ang. Typ:  '........................................'

liefern und betriebsfertig montieren.
Menge: 3,000 St

**05.01.23 Zwischenflanschplattenschieber DN 100 VAG-Zeta**
Zwischenflanschplattenschieber DN 100 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung: mit Handrad
Gehäuse aus Grauguss mit Korrosionsschutz: innen und
außen mit Epoxid-Beschichtung in GSK-Ausführung
"Schwerer Korrosionsschutz" nach DIN 30677-2,
Schichtdicke mind. >250 µm.
Spindel aus Chromstahl, Spindelmutter aus zinkfreier
Bronze
Schieberplatte aus CrNiMoTi-Edelstahl.
Abschlussdichtung: NBR

Zwischenflanschplattenschieber
gew. Fabrikat:  VAG
gew. Typ:  Zeta
oder gleichwertig

ang. Fabrikat:
'........................................'
ang. Typ:  '........................................'

liefern und betriebsfertig montieren.
Menge: 1,000 St

**05.01.24 Zwischenflanschplattenschieber DN 65 VAG-Zeta**
Zwischenflanschplattenschieber DN 65 für Abwasser mit
Betriebsdruck max. 10 bar im Temperaturbereich: 1-50°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung: mit Handrad
Gehäuse aus Grauguss mit Korrosionsschutz: innen und
außen mit Epoxid-Beschichtung in GSK-Ausführung
"Schwerer Korrosionsschutz" nach DIN 30677-2,
Schichtdicke mind. >250 µm.
Spindel aus Chromstahl, Spindelmutter aus zinkfreier
Bronze
Schieberplatte aus CrNiMoTi-Edelstahl.
Abschlussdichtung: NBR

Zwischenflanschplattenschieber
gew. Fabrikat:  VAG
gew. Typ:  Zeta
oder gleichwertig

ang. Fabrikat:
'........................................'
ang. Typ:  '........................................'

liefern und betriebsfertig montieren.
Menge: 1,000 St

**05.01.25 Spülanschluss DN 50, R-VA VA**
Spül-/Entleerungsanschluss DN 50 für Edelstahlleitung
bestehend aus:

Einschweißmuffe  G 2", 1.4404/1.4571
Sechskantdoppelnippel  G 2", 1.4404/1.4571

Kugelhahn DN 50 schwere Ausführung mit vollem
Durchgang,
Gehäuse aus CrNiMo-Edelstahl, Kugel aus CrNiMo-
Edelstahl,
Dichtungen aus Teflon (PTFE),
Hebelgriff mit Überzug, Anschluss: Innengewinde
Alu-Kupplung mit G 2"a, mit Blinddeckel und Kette,
Größe C
Stabile Wand- oder Bodenbefestigung,

liefern und betriebsfertig montieren.
Menge: 5,000 St

**05.01.26 Montage beigestelltes MID DN 200**
Montage eines bauseits beigestellten MID DN 200 nach
Herstellervorgaben.
Erforderliche Halterungen sind auf Einbaulage und
Gewicht
abzustimmen und in den anschließenden Rohrleitungen
einzurechnen.

Nach Herstellervorgabe betriebsfertig montieren.
Menge: 3,000 St

**05.01.27 Montage beigestelltes MID DN 100**
Montage eines bauseits beigestellten MID DN 100 nach
Herstellervorgaben.
Erforderliche Halterungen sind auf Einbaulage und
Gewicht
abzustimmen und in den anschließenden Rohrleitungen
einzurechnen.

Nach Herstellervorgabe betriebsfertig montieren.
Menge: 1,000 St

**05.01.28 Montage beigestelltes MID DN 65**
Montage eines bauseits beigestellten MID DN 65 nach
Herstellervorgaben.
Erforderliche Halterungen sind auf Einbaulage und
Gewicht
abzustimmen und in den anschließenden Rohrleitungen
einzurechnen.

Nach Herstellervorgabe betriebsfertig montieren.
Menge: 1,000 St

**05.01.29 Revisionsstück MID DN 200**
Lose Beistellung eines Pass- und Revisionsstücks mit
Flanschenpaar zum Austausch des MID bei
Revisionsarbeiten.
Baulänge passend zum angebotenen MID.
Nennweite DN 200.

Revisionsstück an Betreiber übergeben.
Menge: 1,000 St

#### Untertitel 05.02 Rohrleitung Notablauf

**05.02.1 Edelstahlrohr, PN 10, 1.4571, DN 400**
Edelstahlrohr, 1.4571, DN 400,
Abmessungen (D x s): 406,4 x 4,0 mm
Menge: 8,000 m

**05.02.2 Bogen, PN 10, 1.4571, DN 400**
Bogen DN 400; 90°, DIN EN 10253, 1.4571
Menge: 1,000 St

**05.02.3 Losflansch, PN 10, DN 400 aus 1.4571**
Losflansch DN 400
aus Edelstahl 1.4571, Ausführung allseits gedreht,
einschließlich Vorschweißbördel, EN 1092 Typ 02.
Menge: 1,000 St

**05.02.4 Flanschverbindung, PN 10, 1.4401, DN 400**
Flanschverbindungselemente gem. ZTV-M mit
Sechskantschrauben u. U-Scheiben in V4A, Muttern in
V2A,
DN 400
incl. G-St-Dichtung.
Menge: 1,000 Satz

**05.02.5 Notüberlauftrichter weit, 1.4571, DN 400**
Notüberlauftrichter für Rohabwasser im Speicherbecken.
Trichter hergestellt ähnl. einer zentrischen
Reduzierung aus
einer Edelstahlblechabwicklung. Zum Anschweißen an die
Anschlussleitung DN 400.

Abmessungen:
Durchmesser d1 unten:  DN der Anschlussleitung
Durchmesser d2 oben:  100 cm
Trichterhöhe:  100 cm

Notüberlauftrichter hergestellt aus CrNiMoTi-Edelstahl,
vollbadgebeizt und passiviert; einschl.
Befestigungsmaterial
mit Verbundankersystem gem. ZTV-M §4 in Edelstahl
1.4571/1.4571.
Liefern, in der Höhe nach Vorgabe des Wasserspiegels
montieren und betriebsfertig in Waage fein
ausnivelliert.
Menge: 1,000 St

#### Untertitel 05.03 Rohrleitung Abluft im Speicherraum

**05.03.1 Edelstahlrohr, PN 10, 1.4571, DN 300**
Edelstahlrohr, 1.4571, DN 300,
Abmessungen (D x s): 323,9 x 4,0 mm.
Menge: 12,000 m

**05.03.2 Luftansaugschlitze im Hauptrohr DN 300**
Als Zulage sind in dem Rohrstrang DN 300 der
Vorposition
Luftansaugschlitze werkseitig in den Mantel zu
schneiden.

Schlitzgröße: 400 x 40 mm
Anzahl: 4 Schlitze

Schlitzgröße: 300 x 30 mm
Anzahl: 2 Schlitze

Anordnung der Schlitz ähnlich der Ausführungszeichnung.

Anordnung der Rohrhalterungen und Schellen ohne Einlage
abgestimmt auf die Schlitze in der Rohrlänge.
Menge: 1,000 psch

**05.03.3 Losflansch, PN 10, DN 300 mit reduzierter Blattstärke aus 1.4571**
Losflansch DN 300mit reduzierter Blattstärke (Dicke 10
mm)
und passendem Vorschweißbördel, aus 1.4571
Menge: 4,000 St

**05.03.4 Blindflansch 1.4571, PN 10, DN 300**
Blindflansch DN 300, 1.4571, EN 1092, PN 10, Ausführung
allseits gedreht
Menge: 1,000 St

**05.03.5 Flanschverbindung, PN 10, 1.4401, DN 300**
Flanschverbindungselemente gem. ZTV-M mit
Sechskantschrauben u. U-Scheiben in V4A, Muttern in
V2A,
DN 300 incl. G-St-Dichtung.
Menge: 3,000 Satz

#### Untertitel 05.04 Rohrleitung Absaugleitung Pumpensumpf

**05.04.1 Edelstahlrohr, PN 10, 1.4571, DN 150**
Edelstahlrohr, 1.4571, DN 150,
Abmessungen (D x s): 168,3 x 3,0 mm.
Menge: 10,000 m

**05.04.2 Bogen, PN 10, 1.4571, DN 150**
Bogen DN 150; 90°, DIN EN 10253, 1.4571
Menge: 4,000 St

**05.04.3 Bogen, PN 10, 1.4571, DN 150**
Bogen DN 150; DIN EN 10253, 1.4571
nach Erfordernis angepasst 25° - 70°
Menge: 1,000 St

**05.04.4 Losflansch, PN 10, DN 150 aus 1.4571**
Losflansch DN 150 aus Edelstahl 1.4571, Ausführung
allseits gedreht, einschließlich Vorschweißbördel, EN
1092
Typ 02.
Menge: 2,000 St

**05.04.5 Flansch, glatt, PN 10, 1.4571; DN 150**
glatter Flansch, 1.4571, DN 150, EN 1092 Typ 01,
Ausführung allseits gedreht
Menge: 6,000 St

**05.04.6 Flanschverbindung, PN 10, 1.4401, DN 150**
Flanschverbindungselemente gem. ZTV-M mit
Sechskantschrauben u. U-Scheiben in V4A, Muttern in
V2A,
DN 150 ncl. G-St-Dichtung.
Menge: 6,000 Satz

**05.04.7 Perrot-Kupplung M DN 150, V4A, mit Deckel**
Perrot-Kupplung DN 150 Mutter-Teil, Kupplungsstück mit
Flansch DN 150, PN 10/16, mit Spannhebelgarnitur und
Deckel, Werkstoff 1.4404/1.4571, liefern und
betriebsfertig
montieren.
Menge: 1,000 St

**05.04.8 Ausbaustück V4A DN 150 lang, Boller**
Pass- und Ausbaustück aus Edelstahl, DN 150 zum Ein-
und
Ausbau von Armaturen, verstellbar zum La¨ngenausgleich
in
4-Flansche-Bauform, feststellbar mit einseitig
durchgehenden Gewindestangen. Beidseitiger Flanschanschluss an
das
Rohrsystem mit Glattflanschen ähnl. DIN 2576,
Flanschanschluss nach EN 1092-1, PN 10/16.

Gehäuse-Werkstoff:  CrNiMoTi-Stahl
Oberfläche:  tauchbadgebeizt und passiviert
Gewindestangen:  Edelstahl CrNiMoTi-Stahl
Profildichtung:  NBR (Abwasser)

Ausbauspiel:
'.......................................' (±25)mm
Baulänge:  '.......................................'
(300)mm

gew. Fabrikat:  Boller GmbH
gew. Typ:  DF 4
oder gleichwertig

ang. Fabrikat:
'........................................'
ang. Typ:  '........................................'

liefern und betriebsfertig montieren.
Menge: 1,000 St

**05.04.9 Zwischenflanschplattenschieber DN 150 VAG-Zeta**
Zwischenflanschplattenschieber DN 150 für Abwasser mit
Betriebsdruck max. 10 bar im Temperaturbereich: 1-50
°C,

Vollflanschschieber, als Zwischenflansch- und
Endschieber
ohne Gegenflansch bei vollem Betriebsdruck einsetzbar.
Voll ausgeprägter Flansch; Gehäuseschrauben außerhalb
der Flanschdichtleiste. Schieberplatte druckunterstützt
weichdichtend in gekammerter U-Bügeldichtung geführt.
Abschlussdichtung aus abwasserbeständigem Elastomer.
Profilierte Querdichtung mit integrierten PTFE-Stäben
zur
verbesserten Führung der Schieberplatte. Querdichtung
im
Betrieb nachstellbar und bei Bedarf austauschbar ohne
Ausbau der Armatur aus der Rohrleitung. Armatur in
beiden
Durchflussrichtungen dichtend, Leckrate A nach DIN EN
12266-1. Beidseitig integrierte Schaber zum permanenten
Reinigen der Schieberplatte im Betrieb.

Baulänge nach DIN EN 558-1 Reihe 20 (ehem. K1).
Flanschanschlussmaße nach DIN EN 1092-2 / PN 10
bemessen.

Betätigung: vorbereitet für Bockaufsatz,

Stabiler und kompakter Gehäuseaufbau mittels
Halteblechen zum Schutz vor Witterungseinflüssen und
zum Personenschutz vor bewegten Teilen.  Aufbauträger
und Schutzverkleidung und Spindelschutz in Edelstahl
V2A.
Gehäuse aus Grauguss mit Korrosionsschutz: innen und
außen mit Epoxid-Beschichtung in GSK-Ausführung
"Schwerer Korrosionsschutz" nach DIN 30677-2,
Schichtdicke mind. >250 µm.
Spindel aus Chromstahl mit Befestigung an Hebelgabel
Schieberplatte aus CrNiMoTi-Edelstahl.
Abschlussdichtung: NBR

gew. Fabrikat:  VAG
gew. Typ:  Zeta
oder gleichwertig

ang. Fabrikat:
'........................................'
ang. Typ:  '........................................'

liefern und betriebsfertig montieren.
Menge: 1,000 St

**05.04.10 Hebelbockaufsatz für Schnellschlussplattenschieber**
Funktionsaufsatz Schnellschlussplattenschieber für
Zwischenflanschplattenschieber zur Erweiterung der
vorgenannten Armatur mit einem Aufsatz zur Betätigung über
Schnellschlusshebel, als Hebelbockaufsatz mit Gestänge,
einschl. Übergangsstück, Gestänge auf Armaturenspindel.
Abschließbarer, vandalismussicherer Hebelarm,
vorbereitet
für Schließzylinder im Schließsystem des AG.

Abstützung des Hebelbockaufsatzes auf dem
Armaturengehäuse.
Abstand Rohrachse - Hebelgelenk:
Hebelarmlänge:  >80 cm

Werkstoffe:
Hebelbock:
'........................................' (GG25)
Gestänge:  '........................................'
(1.4404)

ang. Fabrikat:
'........................................'
ang. Typ:  '........................................'

liefern und betriebsfertig montieren.
Menge: 1,000 St

**05.04.11 Spülanschluss DN 50, R-VA VA**
Spül-/Entleerungsanschluss DN 50 für Edelstahlleitung,
zum Einschweißen zwischen Schnellschlussschieber und
Perrot-Kupplung, bestehend aus:

Einschweißmuffe  G 2", 1.4404/1.4571
Sechskantdoppelnippel  G 2", 1.4404/1.4571

Kugelhahn DN 50 schwere Ausführung mit vollem
Durchgang,
Gehäuse aus CrNiMo-Edelstahl, Kugel aus CrNiMo-
Edelstahl,
Dichtungen aus Teflon (PTFE),
Hebelgriff mit Überzug, Anschluss: Innengewinde
Alu-Kupplung mit G 2"a, mit Blinddeckel und Kette,
Größe C

liefern und betriebsfertig montieren.
Menge: 1,000 St

### Titel 06 Beckenreinigung Spültechnik

#### Untertitel 06.01 Vakuumschwallspülung

**06.01.1 Beckenreinigung Vakuumschwallspülung, HST**
Automatische Vakuumschwallspülung von der
Rohabwasserspeicherkammer über drei separate Spülrinnen
zur selbsttätigen, vollautomatisierten
Bodenabreinigung mit
voller Spülwirkung auch bei Teileinstau, einschl. der
erf.
Schalt- und Steuerungseinheit mit Sensorik.
Die Anlage ist nicht regelmäßig in Betrieb und wird
nur nach
entsprechenden Ereignissen beansprucht.
Bestimmungsgemäß sind daher ausschließlich Mechaniken
und Bauteile einzusetzen, die auch nach mehrjährigem
Stillstand ohne Einschränkungen zuverlässig betrieben
werden können.

Funktionsprinzip:
Bei Überstau des Betonsiphons der Spülkammer wird das
Vakuumventil über die Absperrblase geschlossen. Mittels
Unterdruckerzeugung wird das erf. Spülwasservolumen in
die Spülkammer gesaugt. Nach Speicherkammerentleerung
öffnet das Vakuumventil und erzeugt eine
Schwall-Spülwelle,
die die Ablagerungen auf der Beckensohle entfernt.
Aufgrund der Korrosionsschutzanforderungen ausdrücklich
für längere Stillstandszeiten, Instandhaltungskosten
und
Sicherheitsvorschriften ist die Anlage komplett in
korrosionsbeständigem Werkstoff für die Atmosphäre in
einer Rohabwasserkammer zu fertigen. Zugelassen sind
nur
die Werkstoffe PP, PE und Edelstahl der Güte V4A.

Auslegungsdaten:
Rechteckbecken unterteilt in Spülstraßen
Abmessungen je Spülstraße im Speicherbecken:
  Länge 20,00m, Breite 5,00 m
erf. Spüllänge :  8,20 m
Längsgefälle Stauraum :  ca. 9 %
Anzahl Spülstraßen :  3 Stück
nach bietereigenem Konstruktionsprinzip
gewählte Einstauhöhe:
'.................................' mm,
errechnete Spüllänge :
'.................................' m

Die Rohabwasserspeicherkammer vom Hauptpumpwerk ist
als Ex-Zone 1 ausgewiesen.

Werkstoffe:
Edelstahlkonstruktionen: Edelstahl Güte V4A.
Ventileinheiten : vernickelt
Ventile: Edelstahl Güte V4A
Schrauben und Kleinteile: Edelstahl Güte V4A
Dichtungen : Kautschuk / EPDM

Ausrüstungsbauteile:
Vakuum-Ventil:

Begehbares Edelstahl-Ventil mit axial dichtender
Absperrblase und dreifachen Dichtflächen
austauschbare, druckluftbetriebene Absperrblase, von
oben direktzugänglich.
Füllung der Absperrblase durch Außenluft mittels
Kompressor zur Erhöhung der Lebensdauer der
Komponenten, zur Erhöhung der Schließgeschwindigkeit
und zur Erhöhung der Betriebssicherheit durch autarken
Betrieb vom Ventilverschluss mit Absperrblase und von
der Vakuumerzeugung in der Spülkammer. Systeme mit
belasteten Gasen aus dem Abwasserbereich sowie
Kombisysteme für Ventilverschluss und
Vakuumerzeugung sind nicht zugelassen.
Schnelles Freigeben des Querschnitts der Absperrbase
durch Nutzung des Vakuums beim Auslösen. Die
Verschlussblase wird bei Auslösen leer gesaugt, wodurch
die Spülwelle intensiviert wird
Verzicht auf Umlenkungen der angesaugten Luft bei
Auslösen der Spülwelle. Der geöffnete
Strömungsquerschnitt ist in derselben Fließrichtung wie
die angesaugte Luft auszuführen weniger
Strömungsverluste entstehen.
Erhöhter Fließquerschnitt um Geräuschentwicklung zu
minimieren
Schutzgitter gegen grobe Verschmutzungen.

Messtechnik:
Kontinuierliche Füllstandsmessung zur Niveauerfassung
und
und zur Überwachung der Gasdichtheit in der Spülkammer
in der Spülkammer durch vakuumdichte Radarmessung und
zusätzliche Stabsonden zum Schutz der Vakuumpumpe, mit
Visualisierung in der Schalt- und Steuerungseinheit.
Beide
Sonden sind zu Wartungs- und Revisionszwecken von
außen über verschraubte Einbauöffnungen in der
Ventilkonstruktion zugänglich und herausnehmbar, um zur
Erhöhung der Betriebssicherheit eine Demontage der
Vakuumventileinheit zu vermeiden. Einschl.
korrosionsfester
Halterungen, Konsolen und systembedingtem Zubehör.
Systeme, die eine Demontage des Ventils zur
Sondenzugänglichkeit erfordern, sind nicht zugelassen.
Füllstandsmessung Becken, Messprinzip Radar zur
Ermittlung des Wasserspiegels (Füllstands) im Bauwerk
mit
vergussgekapseltem Radarsensor mit "ATEX/IEC; Gas,
Eigensicherheit, Zone 1, 2 in Vorbereitung: c-CSA-us/
c-FM-us" Zulassung liefern und im Bauwerk installieren.
Der Radarsensor muss in einem überflutbaren Gehäuse
untergebracht sein und einen Messbereich von mindestens
15m abdecken.
Der Radarsensor ist für einen Prozessdruck von -1 bis
2 bar
sowie für die Schutzart IP68 auszulegen.
Es wird ein Zweileitersystem mit 4-20mA vorausgesetzt.
Die Parametrierung des Sensors erfolgt via Bluetooth
oder
HART-Protokoll. Radarsensor ist mit einem 5m
festinstallierten Anschlusskabel und zum Anschluss eine
EX-Klemmdose mit 4 Mantelklemmen und einer PE-Klemme
aus glasfaserverstärktem Polyesterharz.

Vakuumpumpe:
Drehschieberpumpe im Ölbad mit Abscheider zur
Erhöhung der Lebensdauer und Vakuumleistung; für
Dauereinsatz geeignet
Einsatz von Vakuumpumpen, Hersteller mit deutschem
Service und jahrzentelanger Erfahrung in der
Vakuumpumpentechnik
Mit ATEX Konformität für den Innen- und Außenbereich
der Pumpe
mit kontinuierlicher Temperaturüberwachung
einschl. antistatischem Luftfilter mit Tropfabscheider
zum
Schutz vor Beschädigungen zur Erhöhung der
Lebensdauer
einschl. integriertem Rückschlagventil im Ansaugstutzen
die Rückführung der belasteten Abluft erfolgt in das
Becken oder in die Umgebung, z.B. mit Abluftkamin in
notwendiger Höhe, um die ATEX-Konformität zu erhalten;
Um eine Doppelbelastung sowie die
Leistungsschmälerung der eingesetzten Vakuumpumpe
durch Gegendruck aus der Absperrblase zu vermeiden,
wird der Luftkreislauf der Absperrblasse autark über
mitzuliefernden Kompressor realisiert.

Ventilinsel (Steuerblock):
Kompakte Ventilinsel mit vernickelten Einheiten und
Ventilen aus Edelstahl, einschl. hochgenauen,
glyceringefüllten Edelstahl-Manometern für die Anzeige
der Druckluftdaten in der Absperrblase und der
Vakuumdaten der Spülkammer, in Edelstahl-Einhausung
zum Schutz gegen Berührung; die Installation erfolgt im
Betriebsraum
aktive Drucküberwachung für jedes Ventil im
Funktionssystem mittels Druckschalter und Rückmeldung
an die Steuerung
einschl. aller systemrelevanten Bauteile für sicheren
Dauerbetrieb, wie z.B. Rückschlagventilen, Drosseln,
Ansperrhähnen, Filtern u.a.
Schnell schaltende, ATEX-konforme Schrägsitzventile zur
Ansteuerung der einzelnen Verbraucher und Ventile im
Funktionssystem;
 ! Motorventile sind nicht zugelassen !
Überwachung der Drucklufterzeugung mittels
Druckmessumformer

Edelstahlkonstruktionen:
Ausgeführt als Stahlblech-Schweißkonstruktion mit den
erforderlichen Aufnahmevorrichtungen, Grundplatte zum
einfachen Einbau der Radar- und Stabsonde von außen und
Konsolen einschließlich erforderlichem Befestigungsmaterial mit Zulassungsbescheinigung.

Vakuumventil
Vakuumventil, montagebereit vorgefertigt, zur Be- und
Entlüftung der Schwallspülkammer, hergestellt aus
Edelstahl
Güte V4A
Ausgerüstet mit folgenden Zubehörteilen:
Grundplatte 1200 x 1000 mm mit Ventilöffnung DN700,
einschl. Dichtungs- und Befestigungsmaterial zwischen
Beton und Grundplatte sowie zwischen Grundplatte und
Ventil
Dichtungsballon/Absperrblase mit Kompressoreinheit
Radar- und Stabsonde zur Füllstandsüberwachung in der
Spülkammer, zur Auswertung der Füllcharakteristik und
als Signal für die Steuerung; eingebaut in
integrierten,
von außen zugänglichen Revisionsöffnungen

Ventilinsel
als Steuerblock, in Edelstahlgehäuse zur Wandmontage im
Betriebsraum, mit integriertem Kurzschlussventil und
Drosseleinheit zur Druckerhaltsicherung,
im Wesentlichen bestehend aus:
Edelstahlgehäuse mit Grundplatte, Verrohrung,
Rückschlag-Magnetventile, Schalldämpfer, Abdeckhaube
sowie Schlauchanschlüsse für die Saugseite (DN25) und
Druckseite (DN19) sowie inklusive aller erf. Formteile,
Verbindungen und Befestigungsmaterial.

Vakuumpumpe
mit Systemzubehör zur Unterdruckerzeugung in der
Spülkammer, hergestellt als Kompaktgerät,
einschließlich
Rückschlagventil, Fundament/Konsole aus Edelstahl V4,
sowie allen notwendigen Schlauchanschlüssen für die
Saug-
und Druckseite
Saugleistung für Kammer: ca. 40 Nm3/h
(Norm-Nennleistung) bzw. muss die Spülkammer bis auf
die
erforderliche Einstauhöhe innerhalb von 15 Minuten
gefüllt/evakuiert sein

Verbindungskabel/Schlaucheinheiten
zwischen Vakuumventil, Ventilinsel (Steuerblock) und
Vakuumpumpe, einschl. aller Schlaucheinheiten und
Anschlusskabel in erforderlichen
Querschnitten/Nennweite
mit allen erforderlichen Übergangsstücken und
Befestigungsmaterial. Befestigungsmaterial gemäß ZTV-M
§4 als Epoxidharz-Verbundsystem und V4A- Ankerstangen
für den Nass-/ Unterwasserbereich.

Alle Aggregate und Komponenten sind über die Schalt-
und
Steuerungseinheit zur Automation und Vernetzung in der
Folgeposition zu betreiben.

Vor Inbetriebnahme ist die komplett montierte
Vakuumschwallspülung durch den Hersteller zu prüfen.
Inbetriebnahme und Schulung ist mit dem Hersteller vor
Ort
durchzuführen.

Befestigungsmaterial für Halterungen, Pumpenrahmen und
Grundrahmen im Beton gemäß ZTV-M §4 als
Epoxidharz-Verbundsystem und V4A- Ankerstangen für den
Nass-/ Unterwasserbereich.

komplette Vakuumschwallspülungsanlage für die
Rohabwasserspeicherkammer, einschl. Zubehör

gew. Fabrikat:  HFT Systemtechnik,
gew. Typ:  AWS-Vakuumspülung
oder gleichwertig

ang. Fabrikat:
'........................................'
ang. Typ:  '........................................'

liefern und betriebsfertig montieren.
Menge: 1,000 St

**06.01.2 Schalt- und Steuerungseinheit für HST Vakuumschwallspülung**
Schalt- und Steuerungseinheit zur Automation und
Vernetzung der vorgenannten Vakuumschwallspülung mit
allen aufgeführten Aggregaten und Sensoren.

Automationprinzip:
Durch getrennte Steuerung jeder Vakuum-Einheit je
Spülkammer ist eine Diagnostik jeder einzelnen
Spülkammer möglich, um Störungen und Undichtigkeiten
einfach zu lokalisieren.
Vorbereitung für externe Ansteuerung eines
Feeding-Systems für Mehrfachspülung.
Erhöhte Betriebssicherheit gemäß Forderungen der
Maschinenrichtlinie durch integrierte
Maschinensteuerung
Steuerungs- und Bedieneinheit zur komfortablen
Kommunikation sowie zur Anzeige von
Betriebszuständen, Betriebsarten und Messwerten,
Wartung, Messwertausfall, Betriebsstundenzähler und zur
Sollwerteinstellung mit 7"- Multitouch-ECO-
Einbau-Control-Panel
IEC 61131-3 konforme Automationssoftware
Steuerungsfunktion für zustandsorientierten und
echtzeitgesteuerten Betrieb
kontinuierliche, lückenlose Aufzeichnung aller
Betriebs-
und Maschinendaten nach dem Delta-Event-
Plus-Verfahren
Funktionen zur zustandsorientierten Wartung und
Condition-Monitoring
Festlegung der Lastarten (Grund-, Mittel- und
Spitzenlast)
durch frei einstellbare Schaltpunkte
Kontinuierliche Überwachung des Betriebspunktes zur
frühzeitigen Erkennung von Verschleiß sowie die
Detektion von Druckverlusten im Pneumatiksystem und in
der Spülkammer
Berechnung abgeleiteter Messgrößen nach
systemtechnischem Standard
Vorbereitet für den Austausch von Prozessdaten mit
sowie zur Ansteuerung durch eine übergeordneten SPS
unter Berücksichtigung des aktuellen
IT-Sicherheitsgesetzes zum Schutz besonders
gefährdeter Infrastrukturen
Vorbereitet zur Kommunikation mit dem Leitsystem
SCADA.web und zur Kommunikation mit dem
Betriebsführungssystem KANiO
Vorbereitet zur Kommunikation mit der meteorologischen
Daten-Plattform NiRA.web

Einzurechnen sind alle erforderlichen Hard- und
Softwarekomponenten, sowie alle weiteren Leistungen,
die
für die Herstellung der Gesamtanlage erforderlich sind,
einschließlich Pflichtenhefterstellung,
Schaltplanerstellung,
Kabel- und Klemmlisten, Schaltschrankfertigung,
Automatisierung und Visualisierung.
Die gesamte Schalt- und Steuerungseinheit wird in einem
System-Innenschaltschrank, ausgeführt als Standschrank,
im Schaltanlageraum des Pumpwerkes installiert.

Schaltanlage
Montage eines Stahlblech Standschranks mit allen erf.
Steuerungs- und Regelungskomponenten für den
Lieferanteil.
Die Schalt- und Steuerungseinheit besteht aus einem
System-Innenschaltschrank mit verzinkter Montageplatte
zur Aufnahme aller benötigten elektrotechnischen
Komponenten vorzusehen.
Alle Schaltschränke im Schaltanlagenraum sind
einheitlich
vom Fabrikat Rittal. Dieses Fabrikat ist für die
Steuerung der
Vakuumschwallspülung zu verwenden.

Technische Daten:

Schaltschranktyp: Rittal VX 25
Abmessungen : BxHxT 800x2000x500mm
Oberfläche, Farbe : tauchgrundiert, außen
pulverbeschichtet,
Strukturlack, RAL 7035

Der System-Innenschaltschrank ist durch eine Tür mit
umlaufend geschäumter PU-Dichtung, sowie einer
Materialstärke von 2mm und zwei Doppelbartverschlüssen
zu verschließen. Alle metallischen Bestandteile des
Gehäuses sind mit dem Potentialausgleich zu verbinden.
Zur Kabeleinführung sind Metall-Bodenplatten mit Besen
einzusetzen. Die Anzahl der benötigten Besen ist auf
die
Maschinentechnik auszulegen und dementsprechend
einzupreisen.
Auszustatten ist der System-Innenschaltschrank mit
Hutschienen mit einer Breite von 35 mm und einer Höhe
von
7,5mm. Weiter sind zur Kabelverlegung
Verdrahtungskanäle
in der Farbe RAL7030 mit einer Breite von 60mm und
einer
Höhe von 80mm zu verwenden. Der Schlitzabstand beträgt
6mm und die Schlitzbreite 4mm. Die Hutschienen sowie
die
Verdrahtungskanäle sind mit Kunststoffnieten auf der
Montageplatte zu befestigen.

Die Rohabwasserspeicherkammer vom Hauptpumpwerk ist
als Ex-Zone 1 ausgewiesen. Bei Betriebsmitteln zur
Vakuumschwallspülung, die in einer EX-Zone installiert
sind,
gelten die gleichen technischen Anforderungen für den
Verdrahtungskanal, zusätzlich muss der
Verdrahtungskanal
in der Farbe RAL5012 ausgeführt werden. Die
Kabelinstalltion und das Material ist fachgerecht nach
den
Schutzkonzepten der ATEX-Richtlinie umzusetzen.
Zur einfacheren Verdrahtung der Betriebsmittel in der
Schaltschranktür sind nach Bedarf Montagestege zu
installieren.

Der Montagesteg dient zur einfachen Befestigung von
Verdrahtungskanälen, Kabelschlauchhaltern, Berührungsschutzabdeckungen, Türeinbauten, Kabelabfangung und
-fixierungen. Für den Verdrahtungskanal gelten die wie
zuvor
beschriebenen technischen

Anforderungen. Die Kabelführung von der Montageplatte
zur
Tür ist mit Hilfe eines Kabelschlauchs zu erstellen.
Zum Anlagenschutz der einzusetzenden Technik ist ein
Lasttrennschalter zu verwenden. Der Nennstrom ist auf
die
Maschinentechnik abzustimmen. Signale und Messwerte
sind über Speise- bzw. Trenneschaltverstärker in die
Schaltanlage einzulesen. Die Explosionsschutzklasse
ist zu
berücksichtigen.

Zur Potentialverteilung sind in entsprechender Anzahl
Klemmen vorzusehen, es ist keine Durchgangverdrahtung
zulässig.

Zur vereinfachten Wartung ist eine Hutschienensteckdose
230V AC mit Anzeige-LED inkl. Kombination RCD-Schalter
/
Leitungsschutzschalter im Schaltschrank vorzusehen.

Die Versorgung der Schaltanlage mit den Spannungsbenen
400 VAC, 230VAC, 24VDC, 24VDC USV erfolgt zentral aus
der NSHV. Es sind keine gesonderten Netzteile oder eine
USV vorzusehen.

Zur Absicherung der Steuerstromkreise ist ein
mehrkanaliger
elektronischer Geräteschutzschalter
(Selektivitätsmodul Fa.
Phoenix) einzusetzen. Die Strombegrenzung der Kanäle
ist
variabel einstellbar bis 10 A.
Separat abzusichern sind mindestens folgende
Steuerstromkreise: Allgemeininstallation, Controller
und
Bedieneinheit, Abgänge-Maschinentechnik, Messtechnik.

Abzusichern sind folgende Stromkreise: Spülbahn 1,2,3
Abgang im System- Innenschaltschrank) zur komfortablen
Steuerung und Bedienung der vorhandenen
Vakuumspülung. Zu berücksichtigen sind alle benötigten
elektrischen Betriebsmittel wie z.B.
Motorschutzschalter und
Antriebsschützen und weitere benötigte elektrische
Betriebsmittel, abgestimmt auf das entsprechende
Leistungserfordernis.

Eine Handbedienung ist über das Bedienpanel und über
die
übergeordnete SPS vorzusehen:

Folgende Betriebszuständen der Aggregate sind
darzustellen:
- Betrieb/Störung
- Messwerte
- Messwertausfälle
- Betriebsstunden
- Wartung

Steuerungs- und Bedieneinheit zur komfortablen
Kommunikation sowie zur Anzeige von Wartung,
Messwertausfall, Betriebsstundenzähler, Betriebsarten
und
Messwerten, sowie zur Sollwerteinstellung und Übergabe
aller Signale und Meldungen via ProfiNet.

2.3 TeleMatic-Controller SMART
Controller zur Steuerung, Regelung, Fernüberwachung und
Ferndiagnose der Maschinentechnik. Die benötigten
Komponenten sind passend zur eingesetzten
Maschinentechnik auszulegen.
Technische Daten Controller:
- 2x Ethernet Schnittstellen
- 4x USB Schnittstellen
- 1x DVI Schnittstelle
- Arbeitsspeicher intern 2 GB RAM
- Archivspeicher 512 MB
- Zwei SD-Karten-Slots
- TeleMatic Standard
- 1,2 GHz Prozessor
- Schutzart IP 20
- EMV-Festigkeit gemäß EN61000-6-2/EN61000-6-4
- Buskoppler zum direkten Anschluss der E/A-Busklemmen
- Modular erweiterbar mit lokal anreihbaren E/A-
  Busklemmen
- ProfiNet-Schnittstelle zur Datenübergabe und
-übernahme
  TeleMatic CP 7 Multitouch Eco

Zur visuellen Darstellung vor Ort ist ein 7" Widescreen
Multifinger-Touchscreen in der Schaltschrankfront
einzubauen.
Technische Daten Bedieneinheit:
- Aluminiumgehäuse
- Auflösung 800x480
- 1 x DVI Anschluss
- 3 x USB Anschluss
- 1 x RJ45 für USB Extended
Softwarelizenz Visu "Allgemeine Visualisierung"
- Intuitive Darstellung prozessrelevanter Daten
- Grafische Anzeige nach systemtechnischem Standard zur
Visualisierung von Wasserständen und Verfahrwegen durch
Verwendung eines dynamischen Lineals in zuvor
beschriebener Darstellung
- Intuitive Darstellung prozessrelevanter Daten
- Freie Zuordnung von Lastprofilen
- Aufteilung in verschiedene Betriebsbereiche
- Grafische Monatsauswertung der Lastprofile (min. 12
  Monate rückwirkend) mit Betriebsdaten
- Lokale Visualisierung mit Darstellung aller
relevanten
Prozessdaten sowie Eingabemöglichkeiten der verwendeten
Parameter mit Plausibilitätskontrolle nach
systemtechnischem Standard
- Lokale Alarmliste mit farblich differenzierter
Unterscheidung
von Warn- und Störmeldungen, des jeweiligen Zustands
sowie der Möglichkeit zur Sammel- oder
Einzelquittierung
- Priorisierte Langtextanzeige mit klar
differenzierbaren
Zeitstempeln der einzelnen Warn- und Störmeldungen
Software

Erstellung des Anwenderprogramms und der
Funktionsbaustein(e) gem. EN 61151-3 (AWL, KOP, FBS,
AS, ST) inkl. Systemeinrichtung der aufgeführten
Hardware.
Alle Systemparameter und Variablen müssen als Parameter
frei einstellbar sein. Die Software ist an den Kunden
ungeschützt zu übergeben.
Archivierung der gesamten Prozessdaten auf remanenter
Speicherkarte für min. 6 Monate.
Die nachfolgend beschriebene Software dient der
Steuerung
und Regelung.

HydroMatic "Betriebs-, Überwachungs- und
Sicherheitsfunktionen"
- Ansteuern - per Hand mit Taster und Wahlschalter
- Ansteuern und Überwachen - Kompressor, Pumpe und
Ventile
- Automatisieren - mess- und/oder betriebsabhängig
- Automatisieren - 24h Bewegung und Korrosionsschutz
- Automatisieren - Sommerbetrieb / Winterbetrieb
- Automatisieren - Selbstquittierung bei erfolgreicher
Störungsbeseitigung
- Überwachen - Mess- und Grenzwerte
- Überwachen - Leckage Luftleitungen
- Überwachen - Umgebungstemperatur
- Überwachen - Tendenzerkennung (Trocken-/Regenwetter)
- Messen, Überwachen, Erfassen, Speichern -Wasserpegel
- Erfassen und Überwachen - Laufzeitüberwachung
- Erfassen, Überwachen und Ansteuern - Luftdruck im
System
- Ausgaben - Störmeldung optisch, akustisch
- Konfiguration / Parametrierung
- Vorbereitet für Regeln - Stauziel bzw. WSP OW
- Vorbereitet für Automatisieren -
Stauvolumenaktivierung
- Vorbereitet für Automatisieren -
Entlastungsmengenregelung
- Vorbereitet für Automatisieren - Hochwasserschutz
- Vorbereitet für Automatisieren - Vernetzungsmodul
(externe Steuerung)
- Vorbereitet für Erfassen, Speichern, Melden, -
Betriebsdaten (TeleMatic)

HINWEIS:
Kabelkanäle, Leerrohre, Kabelverlegung, Installation
und
betriebsfertiges Auflegen erfolgt durch das Gewerk
Elektrotechnik. Entsprechende Vorgaben, Kabelpläne und
Klemmenbelegungen sind rechtzeitig dem Ausführenden
vorzugeben. Mit dem ausführenden Gewerk Elektrotechnik
sind gemeinsam die Kabelwege und Signale zu prüfen und
über den erfolgreichen E/A-Check ein Protokoll
anzufertigen.

Komplette Schalt- und Steuerungseinheit für die
Aussrüstungskomponenten der Vakuumschwallspülungsanlage

gew. Fabrikat:  HFT Systemtechnik,
gew. Typ:  AWS-Vakuumspülung
oder gleichwertig

ang. Fabrikat:
'........................................'
ang. Typ:  '........................................'

liefern und betriebsfertig montieren.
Menge: 1,000 St

**06.01.3 Vakuumrohrsysteme DN 20, V4A incl. Fittinge**
Vakuumrohrsystem
aus Edelstahlrohr DN 20, mit unlösbaren Pressfittingen
oder
Gewindefittingen, als laufende Meter betriebsfertig
verlegte
Rohrleitung; einschließlich aller einfachen Fittinge,
wie z.B.
Bögen, Winkel, T-Stücke, Muffen, Reduzierungen,
Gewindefittingen und Stopfen. Rohrhalterungen,
Schellen,
Stützen etc. in Edelstahl V4A und Befestigungsmittel
nach
ZTV-M.

Rohrsystem mit zugelassenen Dichtwerkstoffen,
Anwendungsbereich geeignet.

Rohre aus CrNiMo-Edelstahl (V4A) gemäß DIN EN 10088,
Werkstoff-Nr.:
'........................................'
Abmessung da x s:
'........................................' mm

Rohrsystem liefern und betriebsfertig montieren.
Menge: 70,000 m

**06.01.4 Edelstahlrohrsystem DN 40, V4A incl. Fittinge**
Edelstahlrohr DN 40, mit unlösbaren Pressfittingen oder
Gewindefittingen, als laufende Meter betriebsfertig
verlegte
Rohrleitung; einschließlich aller einfachen Fittinge,
wie z.B.
Bögen, Winkel, T-Stücke, Muffen, Reduzierungen,
Gewindefittingen und Stopfen. Rohrhalterungen,
Schellen,
Stützen etc. in Edelstahl V4A und Befestigungsmittel
nach
ZTV-M.

Rohrsystem mit zugelassenen Dichtwerkstoffen,
Anwendungsbereich geeignet.

Rohre aus CrNiMo-Edelstahl (V4A) gemäß DIN EN 10088,
Werkstoff-Nr.:
'........................................'
Abmessung da x s:
'........................................' mm

Rohrsystem liefern und betriebsfertig montieren.
Menge: 40,000 m

**06.01.5 Lüftungshaube Dach - Stahl verzinkt, 1,4 x 1,2 m**
Lüftungshaube zum Aufsetzen auf eine quadratische
Dachöffnung. Kastenförmige Rahmenkonstruktion mit
leicht
geneigtem Dach und für den Betonsockel mit umlaufender
Auflageplatte als Z-Profil mit Tropfkante. Auf allen
vier Seiten
schraubbar eingesetztes Wetterschutzgitter zum Schutz
gegen direkten Regen und das Eindringen von Vögeln und
Insekten.
Wetterschutzgitter im Wesentlichen bestehend aus
fertigen
Rahmenelementen mit feststehenden Lamellenprofilen in
Z-Profil und rückseitig angeordnetem Welldrahtgitter
und
Fliegengaze 1 mm Maschenweite.
Wetterschutzgitter mit Dichtband dreiseitig zum
Aufschrauben auf die Rahmenkonstruktion. Serviceseite
mit
lösbarem Wetterschutzgitter mit Flügelmuttern und
selbstklebendem Dichtband.
Wetterschutzgitter ausgelegt auf den angesaugten
Luftschwall der Vakuumspülung.

Lüftungshaube
Lichte Dachöffnung:  1.400 x 1.200 mm
Dachsockel (Beton):  Breite 20 cm

4 Stück Wetterschutzgitter
Lichtes Maß je Wetterschutzgitter:
Länge:  '...................................' mm
Breite:  '...................................' mm
Höhe:  '...................................' mm
Nach Lamellen und Schutzgittern verbleibende, frei
durchströmte Fläche:
'...................................' m²

Materialien wie Rahmen, Lamellen und Profilteile aus
seewasserfestem Aluminium. Mit Anschlusslaschen für
bauseitigen Potentialausgleich; Bohrung 10 mmØ.
Schrauben, Welldraht und Insektenschutzgitteraus
Edelstahl.
Befestigungsmaterial für Beton gemäß ZTV-M §4 als
Epoxidharz-Verbundsystem und V4A- Ankerstangen für den
Nass-/ Unterwasserbereich.

Gesamtgewicht der Lüftungshaube:
  '........................................' kg

Lüftungshaube
ang. Fabrikat:  '.................................'
ang. Typ:  '.................................'

nach örtlichem Aufmaß fertigen, einschließlich Hilfs-
und
Dichtmittel sowie Befestigungsmaterial liefern und
betriebsfertig auf dem Dachrand montieren.
Menge: 3,000 St

### Titel 07 Abluftbehandlung über Bio-Filter

#### Untertitel 07.01 Biofilter und Wäscher

**07.01.1 Luftbefeuchter für Abluft 4.000 m³/h**
Luftbefeuchter zur Befeuchtung der Abluft aus der
Rohabwasserspeicherkammer mit Brauchwasser,
Ausführung als kompakte Einheit angepasst an die
Biofilter.

Abluftvolumenstrom:  4.000 m³/h

Beschreibung:
mit vorgebautem Abluft-Entspannungstrichter
Tröpfchenabscheider in der Abluft
Befeuchtung der Abluft auf >96% rel. Luftfeuchtigkeit,
Kreislaufführung des Brauchwassers mit automatischem
Austausch vom Kreislaufwasser nach Zeit und Nachfüllen
über Niveaugeber
Wasserführende Leitungen (Kondensat und
Brauchwasser) sind mit Armaturen, Haltern und allem
erforderlichen Zubehörbis zu den bauseitigen
Anschlüssen auf der Sohlplatte zu verlegen.
mit Entleerungs- und Überlaufstutzen mit Siphon,
nachträgliche Chemikalienbeaufschlagung des Kreislaufwassers über Impfstutzen möglich,
mit Sichtfenster und Revisionsöffnungen,
inkl. verschleißarmer, wartungsfreier Umwälzpumpe(n),
mit betriebsfertigen Elektroheizungen für Technikteil
und
Begleitheizungen für Rohrsysteme.
die autarke Steuerung übernimmt die Ansteuerung und
Absicherung aller elektr. Betriebsmittel, Antriebe und
Sensoren der Abluftbehandlung, auch des
Abluftventilators.
Die abgesaugte Rohabwasserspeicherkammer vom
Hauptpumpwerk ist als Ex-Zone 1 ausgewiesen.
Der Luftbefeuchter ist in Konstruktion und
Komponentenauswahl so zu gestalten, dass bei Betrieb
der Abluftabsaugung innerhalb der Maschine und
Kapselung die Explosionsschutzzone eingehalten wird.
Die Kabelinstalltion und das Material für
Abluftwäscher,
Technikteil und alle Sensorik ist fachgerecht nach den
Schutzkonzepten der ATEX-Richtlinie umzusetzen.
Die entsprechende EG-Konformitätserklärung und
EG-Baumusterprüfbescheinigungen sind beizubringen.

Alle Materialien:  PE o. PP

Luftbefeuchter
Gehäuse-Material:
'........................................'
Gehäuseabmessungen:
Länge:  '........................................' mm
Breite:  '........................................'
mm
Gesamthöhe:
'........................................' mm
Zu-/Abluftflansch:  DN 300
Wasseranschluss:
'........................................' (1) "
Ablaufstutzen
Druckverlust im Betrieb:
'........................................' Pa

Umwälzpumpe ausgeführt als säurebeständige
Chemiepumpe
Anzahl:  '.....................................' (1)
Stück
Förderleistung:
'.....................................' m³/h
Förderhöhe:  '.....................................'
mWS
Motorleistung:
'......................................' kW
Nennstrom:
'.......................................' A
Spannung:  400 V / 50 Hz
Einschaltung:  direkt
Schutzart:  IP 55
Ex-Schutz/Zulassung:
'.................................'

Umwälzpumpe
ang. Fabrikat:
'........................................'
ang. Typ:  '........................................'

Frostschutz Technikteil (Zone 1):
Anzahl elektr. Heizpatronen:
'.................................'
Leistung:  '.................................' kW
Spannung:  230V / 50 Hz
Einschaltung/Betrieb: Außenluftthermostatgeführt
Schutzart:  IP '.................................'
Ex-Schutz/Zulassung:
'.................................'

Magnetventil für den Befeuchter und die Abschlämmung.
Zusätzliche zwei Abgänge mit Magnetventil, zur
gelegentlichen Befeuchtung der Biofilterbetten mit
Brauchwasser; inkl. tiefliefgender
Frostschutzentleerung.
Magnetventile in der Befeuchtungseinrichtung:
Ausgeführt als verschmutzungsunempfindliches
Magnetventil aus PP-Kunststoff oder V4A-Edelstahl, mit
Membran.
Hilfs- und Ausgleichsbohrungen: ohne oder mind.
>2,5mmØ;
betriebssicher bei Brauchwasser mit Partikeln <500 µm,
Betätigung über Magneten mit Federbelastung für
Funktion
stromlos geschlossen.
Ausgeführt in IP 65 100 % ED, mit Stellungsanzeige und
Handnotbetätigung; Anschlussspannung und
Kabelzuführung passen für die Ex-Schutzzone.

Magnetventil:
ang. Fabrikat:
'........................................'
ang.Typ:  '........................................'

Alle elektrischen Betriebsmittel und Sensoren sind
betriebsfertig anzuschließen und intern mit der eigenen
SPS-Steuerung (Vorgabe: Fa. Siemens, aktuelle Serie)
und
allen erforderlichen Schalt- und Steuergeräten für den
automatischen Waschvorgang, geprüft nach den
VDE-Richtlinien auszuführen. An der Wäschereinheit ist
ein
autarker, wetterfester Schaltschrank zu montieren.
Zur Signalkommunikation mit übergeordneten Steuerungen
ist eine Profinet (Ethernet) Schnittstelle und eine
Steuerung
über analoge / digitale Signale vorzusehen. Für die
Wäscher- u. Biofilteranlage ist eine verbindliche
Steuerungs-beschreibung vor Auslieferung zu übergeben.
Die Biofilteranlage ist in Konstruktion und Komponentenauswahl so zu gestalten, dass bei Betrieb der
Abluftabsaugung, inner- und außerhalb von Aggregat und
Kapselung, die Explosionsschutzzone eingehalten wird.

elektrische Versorgung: 400 VAC
Anschlussleitung
'........................................' kW

Die entsprechende EG-Konformitätserklärung und
EG-Baumusterprüfbescheinigungen sind beizubringen.
Funktionsbeschreibungen, Klemmen- und Anschlusspläne
sind zum Aufbau der Steuerung im PLS zu übergeben.

Luftbefeuchter
gew. Fabrikat:  DFW Kunststoffbau
oder gleichwertig

ang. Fabrikat:
'........................................'
ang. Typ:  '........................................'

mit allem erforderlichen Zubehör und
Befestigungsmaterial,
liefern und betriebsfertig montieren.
Menge: 1,000 St

**07.01.2 Biofilter Kunststoff PP, 2.000 m³/h**
Biofilter aus Kunststoff zum Filtern der im
Luftbefeuchter
vorkonditionierten Abluft, stehende Ausführung, obere
Randkonstruktion vorbereitet für optionale Nachrüstung
einer
Abdeckung, Flachboden unten statisch ausreichend
dimensioniert, nach DVS 2205 für eine Standzeit von >25
Jahren, zur Aufstellung auf einen ebenen bauseitigen
Untergrund. Die Auslegung der Biofilter hat nach den
VDI
3477 Richtlinien zu erfolgen.

Biofilter mit einem Kunststoffverteilerboden, der die
Abluft
gleichmäßig auf die Filterfläche verteilt und von
unten nach
oben aufsteigen lässt. Oberer Behälterrand versteift
und
geeignet zur optionalen Montage einer Abdeckung.

Biofilter im Wesentlichen bestehend aus:
1 Zuluftstutzen Flansch DN 250
stabile Auflagekante für optionale gewölbte Abdeckung
Auflage und Verteilboden mit Unterstützungskonstruktion
Innen umlaufende Randplatte ca. 300 mm breit zur
Verhinderung der Randgängigkeit des Biofilters
Kondensatstutzen DN 65 mit Kugelhahn u. Ablaufleitung
4 Revisionsöffnungen, DN 100 mit Schraubverschluss
Befeuchtungseinrichtung, ausgeführt als aufgelegte
Tropfbewässerungsleitung auf dem Kompostmaterial,
Längenbemessung > 1 m/m².
einschließlich Brauchwasserverrohrung von OK Gelände
bis ins Innere des Biofilters an die
Tropfbewässerungsleitung, mit Handkugelhahn

Technische Daten des Biofilters:
Abluftvolumenstrom:  2.000 m³/h
spez Filterflächenbelast:  < 120 m³/(m² x h)
Gesamtfilterfläche:
'........................................' (18) m²
Höhe Filterschüttung:
'........................................' (1,6) m
spez. Filtervolumenbelastung:
  '....................................' m³/(m³*h)
Druckverlust
bei Inbetriebnahme:
'........................................' Pa
im Betrieb:
'........................................' Pa

Abmessung Filterkammer:
Länge:  '......................................'
(6,0) m
Breite:  '......................................'
(3,0) m
Höhe:  '......................................'
(2,0) m

Material:
Korpus:  '.....................................' PP
Wandstärke:  '.....................................'
(50) mm
Wandform:  '.............................'
(Hohlkammer)
Filterbodenroste:  GFK-Gitterroste
Biofilter werkseitig gefertigt, mit beigelegtem
Filterboden und
Kleinteilen.

gew. Fabrikat:  DFW Kunststoffbau
oder gleichwertig
ang. Fabrikat:
'........................................'
ang. Typ:  '........................................'

Biofilter mit allem Zubehör liefern und betriebsfertig
montieren.
Menge: 2,000 St

**07.01.3 Filterfüllung, Biomasse gem. VDI 3477**
Filterfüllung, Filtermaterial für vorstehende
Biofilter, abgestuft
in verschiedenen Fraktionen und Schichtstärken.
Liefer- und
Garantiebedingungen nach Anforderung des vorgenannten
Biofilters und der VDI 3477. Zur Inbetriebnahme muss
das
Filter vom Auftragnehmer angeimpft werden.

Filtermaterial bestehend aus:

1. Schicht:  Anström- und Verteilschicht
Anteil: ca.
'........................................' (20) %
Material:  '............................'
(Holzschnitzel)
Fraktion:  '................................'
(80-150)mm
2. Schicht:  biologische Aktivitätsschicht:
Anteil: ca.  '.................................' (80)
%
Material:  '.................................'
Fraktion:  '.................................'
(20-60)mm
  (Rinde und Holzschnitzel)

Filterstandzeit:  >
'........................................' Jahre
ang. Fabrikat:
'........................................'
ang. Typ:  '........................................'
Filtermaterial liefern und betriebsfertig in den
Biofilter
einbringen.
Menge: 60,000 m³

**07.01.4 Begleitheizkabel, elektro. Eex Zone 1**
Begleitheizung für die brauchwasserführenden
Rohrleitungen und Aggregate im Außenbereich der
Abluftbehandlung, vorbereitet für Thermostat und
Steuergerät.

Selbstregulierende Heizleitungen bestehen aus zwei
parallelen Versorgungsleitern, eingebettet in ein
vernetztes
und mit Kohlenstoffteilchen dotiertes
Kunststoff-Heizelement
(Matrix), hergestellt nach DIN VDE 0254: 1994-06.
Steigt die Temperatur im Betrieb, so dehnt sich der
Kunststoff durch molekulare Expansion aus. Die
Verbindung
zwischen den Kohlestoffteilchen verringert sich. Der
Widerstand steigt und die Leistung sinkt. Bei Abkühlung
kehrt sich dieser Prozess um. Der Widerstand sinkt und
die
Leistung steigt. So passt sich die Heizleistung an
jeder Stelle
individuell an den Wärmebedarf an.

Die Begleitheizung wird erst bei einem Außentemperaturgrenzwert über Thermostat und Steuergerät
zugeschaltet. Diese physikalische Eigenschaft, die
angegebene Temperaturen nicht zu überschreiten,
ermöglicht es selbstregulierende Heizleitungen auch
über
Kreuz zu verlegen und auf einen Temperaturbegrenzer zu
verzichten.

Thermische Sicherheit nach DIN VDE 0721 T2A3 Klasse 0.

Normales selbstregulierendes Band, 10 Watt/m Leistung
bei
10 °C, 230 V AC, Geflecht mit thermoplastischem
Außenmantel.

Zu beheizende Rohrleitungslänge ca. : 8 m DN 40 PEHD
zuzüglich Einbauteilen und Armaturen.

Heizband und Anschlusskästen passend für Thermostat und
Steuergerät. Zugelassen für Montageort in Ex-Zone 1,
explosionsgefährliche Gase/Kraftstoffdämpfe,
Geräteklasse
2G, Temperaturklasse T3, gem. Ex-Schutzrichtlinien
94/4/EG (ATEX 100a).

Heizbandmantel:  Mineralölbeständig

gew. Fabrikat:  eltherm
oder gleichwertig

ang. Fabrikat:
'........................................'
ang. Typ:  '........................................'

Abrechnungsgrundlage ist der laufende Meter beheizte
Rohrlänge.
Begleitheizung liefern und betriebsfertig montieren.
Menge: 8,000 m

**07.01.5 Thermostatsteuerung f. Begleitheizung, Eex Zone 1**
Thermostatsteuerung für vorbeschriebene Begleitheizung.

Thermostat und Steuergerät zugelassen für Montageort in
Ex-Zone 1, explosionsgefährliche Gase/Kraftstoffdämpfe,
Geräteklasse 2G, Temperaturklasse T3, gem.
Ex-Schutzrichtlinien 94/4/EG (ATEX 100a). Thermostat
und
Steuergerät betriebsfertig mit vorbeschriebenem
Heizband
verbunden,

gew. Fabrikat:  eltherm
oder gleichwertig

ang. Fabrikat:
'........................................'
ang. Typ:  '........................................'

mit Montagezubehör, Dokumentation und
Zulassungsbescheinigungen liefern und betriebsfertig
montieren.
Menge: 1,000 St

**07.01.6 Wärmedämmung Steinwolleschale + Alu, DN 40**
Wärmedämmung für Rohrleitung und -formteile in DN 40,
zur Wärmeisolierung und Minimierung der Kondenswasserbildung.
Nichtbrennbares Dämmmaterial geeignet für Ummantelung,
auf Basis vorgeformter, gepresster Steinwolle mit
Alukaschierung. Chloridgehalt für Anwendung in
Verbindung
mit austenitischen Stählen geeignet. Brandverhalten
A2L-s1,
d0 nach DIN EN 13501.

Wärmeleitfähigkeit nach DoP (20°C): max. 0,035 W/(m*K)

Dämmstärke nach GEG 2024 für Kupfer-/PEHD-/ Stahlrohre.
Festgesetzt auf 200 % im Außenbereich/Außenluftbereich
und 100 % in Gebäuden. Längsnähte und Stöße fachgerecht
dicht herstellen.

Mit Ummantelung aus seewasserfestem Aluminium.
Fachgerecht zuschneiden und anbringen, Aussparungen von
Halterungen und Stutzen örtlich anpassen. Auschnitte,
Enden vor Flanschen, Wanddurchbrüchen oder Aggregaten
fachgerecht mit Blende abschließen.

Ummantelte Wärmedämmung liefern und betriebsfertig
montieren.
Menge: 8,000 m

#### Untertitel 07.02 Abluftrohrleitungen

*Hinweis*
Edelstahlrohrleitungen PN 10, V4A aus

Edelstahlrohrleitungen, längsnahtgeschweißt nach EN ISO
10217-7
Rohrformteile wie Bögen, T-Stücke, Reduzierungen u.a.
nach DIN EN 10253
Oberfläche in Güte W1R/W2R
alle Flanschformen nach DIN EN 1092
schwere Rohrschellen nach DIN 3567 A o. gleichwertig

Werkstoff in V4A-Qualität mindestens in Legierung
CrNiMo;
vorzugsweise in CrNiMoTi-Edelstahl (1.4571) nach DIN EN
10027. Abweichende Ausnahmefälle sind schriftlich
anzuzeigen.

Es sind für Rohrsysteme und Zubehör die Zusätzlichen
Technischen Vertragsbedingungen (ZTV-M) zur
maschinentechnischen Ausrüstung einzuhalten und
kalkulatorisch zu berücksichtigen!
Die Bauteile sind weitestgehend im Werk des AN
fachgerecht vorzufertigen und im Vollbad gebeizt und
passiviert auszuliefern. Auf der Baustelle sind nur
unumgängliche örtliche Anpassungen zulässig. Wenn
möglich sind diese gehefteten Nähte im Werk zu
vollenden.
Örtliche Schweißnähte sind durch Bürsten, Beizen und
Passivieren fachgerecht nachzubehandeln.

Abmessungen der Formteile entsprechend der Rohrleitung.
Die Abrechnung von Rohrformteilen erfolgt gemäß VOB-C.

Verlegung teilweise auf der Rohrtraverse zwischen
Gebäude
und Abluftwäscher. Die Rohrtraverse ist separat im
Untertitel
Metallbau beschrieben.

Rohrfertigung und Lieferung ist, einschließlich allem
eingerechneten Zubehör wie Rohrhalterungen, Schellen
mit
Einlage, Boden- u. Wandkonsolen, Stützen, Befestigungsmittel etc., in der Werkstoffgüte des Rohrmaterials
auszuführen. Rohrleitungen, Formteile und Zubehör in
betriebsfertiger Montage.

Rohrformteile im Einzelnen:

**07.02.1 Edelstahlrohr, PN 10, 1.4571, DN 300**
Edelstahlrohr, 1.4571, DN 300,
Abmessungen (D x s): 323,9 x 4,0 mm.
Menge: 18,000 m

**07.02.2 Bogen, PN 10, 1.4571, DN 300**
Bogen DN 300; 90°, DIN EN 10253, 1.4571
Menge: 6,000 St

**07.02.3 Reduzierung aus 1.4571, PN 10, DN 300/200**
Reduzierung nach EN 10253 Typ B, 1.4571, DN 300/200
Menge: 4,000 St

**07.02.4 Losflansch, PN 10, DN 300 mit reduzierter Blattstärke aus 1.4571**
Losflansch DN 300mit reduzierter Blattstärke (Dicke 10
mm)
und passendem Vorschweißbördel, aus 1.4571
Menge: 10,000 St

**07.02.5 Flanschverbindung, PN 10, 1.4401, DN 300**
Flanschverbindungselemente gem. ZTV-M mit
Sechskantschrauben u. U-Scheiben in V4A, Muttern in
V2A,
DN 300 incl. G-St-Dichtung.
Menge: 8,000 Satz

**07.02.6 Edelstahlrohr, PN 10, 1.4571, DN 250**
Edelstahlrohr, 1.4571, DN 250,
Abmessungen (D x s): 273 x 4,0 mm.
Menge: 6,000 m

**07.02.7 Bogen, PN 10, 1.4571, DN 250**
Bogen DN 250; 90°, DIN EN 10253, 1.4571
Menge: 4,000 St

**07.02.8 Losflansch, PN 10, DN 250 mit reduzierter Blattstärke aus 1.4571**
Losflansch DN 250 mit reduzierter Blattstärke Dicke 10
mm)
und passendem Vorschweißbördel, aus 1.4571
Menge: 6,000 St

**07.02.9 Flanschverbindung, PN 10, 1.4401, DN 250**
Flanschverbindungselemente gem. ZTV-M mit
Sechskantschrauben u. U-Scheiben in V4A, Muttern in
V2A,
DN 250 incl. G-St-Dichtung.
Menge: 6,000 Satz

**07.02.10 Anschweißmuffe 1/2" mit Innengewinde, 1.4571**
Anschweißmuffe 1/2"
mit Innengewinde und Stopfen, 1.4571,
liefern und betriebsfertig montieren.
Menge: 4,000 St

**07.02.11 Entleerungsanschluss ½", R-VA VA**
Entleerungsanschluss ½" für Edelstahlleitung bestehend
aus:

Einschweißmuffe, 1.4404/1.4571
Sechskantdoppelnippel, 1.4404/1.4571
Kugelhahn in schwerer Ausführung mit vollem
Durchgang, Gehäuse aus CrNiMo-Edelstahl, Kugel aus
CrNiMo-Edelstahl, Dichtungen aus Teflon (PTFE),
Hebelgriff mit Überzug, Anschluss: Innengewinde.
GEKA-Kupplungsstück mit Blindkappe
Stabile Wand- oder Bodenbefestigung

liefern und betriebsfertig montieren.
Menge: 4,000 St

**07.02.12 Zwischenflanschklappe DN 250, CTA**
Zwischenflanschklappe DN 250 zum Einklemmen zwischen
Flansche nach DIN 2501, PN 10, Baulänge nach DIN EN
558-1 Reihe 20 (K1).
Ausführung strömungsgünstig und beidseitig dichtend,
weichdichtende, mit zentrisch 3-fach gelagerter
Klappenscheibe, einteiligem Gehäuse, austauschbarem
Sitzring auf Trägerring aufvulkanisiert und mit
einteiliger
Welle, die vom Medium unberührt ist.
Betriebsnenndruck:  PN 10

Als Absperr- und Einstelldrossel für feuchtegesättigte
Abluft
mit leicht saurem Kondensat, Betriebsdruck < 1,0 bar.

Betätigung: Handhebel mit Raster

Werkstoffe
Gehäuse:  Gusseisen mit Kugelgraphit
Klappenscheibe:  CrNiMo-Guss
Klappenwelle:  Chromstahl
Armaturengewicht ohne Handhebel/Antrieb:
  '........................................' kg

Sitz:  EPDM

Optimierter Korrosionsschutz für Industrie:
Gehäuse verzinkt und chromatiert, abschließend mit
2-Komponenten-Beschichtung mind. 50 my Dicke.

gew. Fabrikat:  CenterTech Armaturen
gew. Typ:  AW
oder gleichwertig

ang. Fabrikat:
'........................................'
ang. Typ:  '........................................'

liefern und betriebsfertig montieren.
Menge: 2,000 St

#### Untertitel 07.03 Abluftventilator

**07.03.1 Radialventilator 4.000 m³/h, 2.200 Pa**
Radialventilator zum Absaugen von aggressiver,
feuchtegesättigter Luft aus dem Rohabwasserspeicher.

Ventilator und Motor sind auf einem gemeinsamen
Grundrahmen zu montieren, der wiederum auf
Schwingungsdämpfern zu lagern ist. Saug- und
druckseitig
sind Gummimanschetten vorzusehen. Das Laufrad ist auf
einer geschliffenen Stahlwelle in
Flaschen-Doppellagern mit
Wälzlagern zu befestigen. Flügelrad ausgewuchtet,
Aggregat
mit Splitterschutz. Antrieb über Drehstrommotor mit
Keilriemen, geeignet für Freiluftaufstellung,
wassergeschützt,
mit thermischem Überlastschutz.
Der Förderdruck ist auf die vom Bieter gewählten
Komponenten und Fabrikate zur Abluftreinigung in den
vorangehenden Untertiteln auszulegen. Der Förderdruck
muss gegenüber dem ermittelten Wert noch 10%
Reserveleistung enthalten.

Die Rohabwasserkammer ist in Zone 1 eingeteilt. Die
abgesaugte Luft kann gelegentlich gefährliche
explosionsfähige Luftgemische enthalten. Das Aggregat
ist
in Übereinstimmung mit ATEX-Produktrichtlinie
2014/34/EU
zu fertigen und muss gemäss EN14986 für das Absaugen
von explosiven Gasen der Gruppe II G (Explosionsgruppen
IIA, IIB und Wasserstoff) geeignet sein.

Betriebsdaten:
Fördervolumen:  mind.  4.000 m³/h
Gesamtdruck:  '.................................'
(Pa)
Schallleistungspegel in 1m
LwA:  '................................' (90)dB(A)
Flügelrad-Durchmesser:
'...................................'  mm
Saugstutzen-Ø:
'.....................................' (315)
Druckstutzen-Ø:
'.....................................' (315)

Abmessungen:
Länge:  '........................................' mm
Breite:  '........................................' mm
Höhe:  '........................................' mm

Material:
Gehäuse:  PPs
Flügelrad:  PPs
Ständer:  Edelstahl

Antrieb:
Motorleistung:  '...................................'
(7,5) kW
Nennstrom:  '...................................'
(13,8) A
Spannung:  400 V / 50 Hz
Drehzahl Upm:  '...................................'
(1.400)
Einschaltung:  Frequenzumrichter
Schutzart/-klasse:  ISO F, IP 55
Motor mit 3 Kaltleiterfühlern und lose beigestelltem
Auswertegerät
Sonderausführung für explosionsgeschützte Bereiche nach
ATEX:
Ausführung des Aggregates und Motors mit
Kaltleiterauswertung nach Richtlinie RL 2014/34/EU in
der
Gerätekategorie 3 mit Zertifikat (EX II 3 G cT4).

Betriebsgewicht:
'........................................' kg

gew. Fabrikat:  COLASIT GmbH, Troisdorf
gew. Typ:  CVMpro
oder gleichwertig

ang. Fabrikat:
'........................................'
ang. Typ:  '........................................'

Ventilator mit allem erforderlichen Zubehör; liefern
und
betriebsfertig montieren.
Menge: 1,000 St

**07.03.2 Schall- und Wetterschutzhaube PP m. Fremdlüfter**
Schall- und Wetterschutzhaube für Ventilator der
vorgenannten Bauform und Leistung zur Außenaufstellung.
Ausgeführt als selbsttragende, schalldämmende Kapselung
des Aggregates mit einem einteiligen, überstehendem
Dach
mit Tropfkante.
Seitenwände oder Montageluken für Wartungszwecke
demontierbar ausgeführt. Innenraumdämmungen mit nicht
brennbarem Dämmmaterial und Abdeckung. Be- und
Entlüftungsöffnungen zur Abführung der Motorenwärme mit
schlagregensicheren Lamellen und Insektenschutzgitter.
Kabeldurchführungen für Motorenanschlüsse und Sensorik.
Rohrdurchführungen für die Luftleitungen mit
Manschetten
gedichtet.

Werkstoffe
Kunststoff-Haube  '.................................'
(PP )
Metallteile:  CrNoiMo-Edelstahl (V4A)

Gesamte Wanddicke:
'........................................' mm
Schalldämpfung:  mindestens (25) dB(A) bei 1kHz

Äußere Abmessungen:
Länge:  '........................................' mm
Breite:  '........................................' mm
Höhe:  '........................................' mm
Gewicht einer Luke/ Seitenwand kleiner 15 kg.

Zwangslüfter zur Abfuhr der Motorenabwärme
Volumenstrom:  '.....................................'
m³/h
Lüfterantrieb:
Motorleistung:
'.....................................' (0,1) kW
Nennstrom:  '.....................................'
(1,8) A
Spannung:  230 V / 50 Hz
Drehzahl:  '.....................................' Upm
Einschaltung:  direkt
Schutzart:  '.....................................'
(IP 55)

Unterkonstruktion der Schallhaube als Rahmengestell zur
Bodenbefestigung. Ebenfalls mit geschlossenem,
schallgedämmten Boden.
Der Ventilatorsaugstutzen soll waagerecht aus dem
Wäscher ansaugen.
Die Unterkonstruktion ist für die Kalkulation mit
einer Höhe
von 1,5 m über Aufstellfläche anzusetzen.

Befestigungsmaterial gem. ZTV-M §4 als Schraubverbindung im Metallbau mit entsprechenden
Schutzmaßnahmen vor Kontaktkorrosion und als
bauaufsichtlich zugelassenes System für Betonkörper, im
Freien oder im Nassbereich aus Epoxidharz-Verbundsystem
und V4A-Ankerstangen.

gew. Fabrikat:  COLASIT GmbH, Troisdorf
oder gleichwertig

ang. Fabrikat:
'........................................'
ang. Typ:  '........................................'

Schallhaube mit allem erforderlichen Zubehör und
Befestigungsmaterial; liefern und betriebsfertig
montieren.
Menge: 1,000 St

**07.03.3 Maschinenpodest f. Ventilator+Haube, Edelstahl**
Maschinenpodest passend für vorgenannten Ventilator und
seine Schallhaube als Unterkonstruktion für die
Montage auf
Pflasterfläche.
Ausgelegt für das gewählte Maschinenfabrikat des
Abluftventilators und zugehöriger Schallschutzhaube
gemäß
den statischen Erfordernissen zur sicheren Ableitung
der in
den möglichen Betriebszuständen auftretenden,
statischen
und dynamischen Belastungen gem. prüffähigem statischen
Nachweis.
Ausgeführt als geschweißte Tragkonstruktion aus
Profilstahlteilen aus Stahl-feuerverzinkt.

Grundfläche Rahmen ca.:
Länge:  '........................................' cm
Breite:  '........................................' cm
Rahmenhöhe über OKG: 90 cm

Maschinenpodest, gemäß vom Bieter zu erbringendem
statischen Nachweis, bestehend aus:

Profilstahlrahmen und Stützen für die Maschine
bestehend aus:
 Stützen:  '........................................' Querträger:
'........................................' Längsträger:
'........................................'
Fußplatten je Stütze mit Befestigungslöchern
Profilmaterial Stahl-feuerverzinkt,
Befestigungsmaterial gem. ZTV-M §4 in CrNiMo-
Edelstahl, als Schraubverbindung im Metallbau mit
entsprechenden Schutzmaßnahmen vor Kontaktkorrosion
oder als bauaufsichtlich zugelassenes Verbundankersystem für Betonkörper.
Befestigungsbohrungen für die Maschinenfüße und die
Schallschutzhaube

Maschinenpodest komplett mit Befestigung an Boden,
inkl.
Verbände und Verbindungselementen,

liefern und betriebsfertig montieren.
Menge: 1,000 psch

**07.03.4 Differenzdruckschalter Überwachung Lüftung**
Differenzdruckschalter zur Überwachung der technischen
Lüftung bei der Absaugung von feuchtegesättigter,
sauer-aggressiver Abluft aus der Speicherkammer.
Anschlusspunkte vor dem Abluftwäscher und hinter dem
Abluftventilator.

Technische Daten:
Messbereich von 0 bis:
'.................................' (1.000) Pa
  mit min. Einstellwert 25 Pa
Betriebsspannung: 24 V AC/DC ± 20 % Nennstrom,
Display: LC-Display
Statusanzeige: 4 x LED
Bedienelemente: 3 Taster zur Konfiguration
Nullpunktabgleich menügeführt, manuell
Ausgang: potenzialfreies Relais
Schutzart: IP66, frost- und regensicher
Zulassung: II 2 G Ex e mb [ia Ga] IIC T4 Gb
Gehäuse: Alu-Druckguss-Gehäuse, mit Seewasserbeständiger Beschichtung.
Interner, eigensicherer Stromkreis
Piezo-Druckaufnehmer
Druckanschluss über Schlauch Ø 6 mm mit Schellen und
Anschlussfittingen in Edelstahlrohrleitung
Länge je Schlauch: 8 m

einschließlich Befestigungsmaterial und allem
erforderlichen
Zubehör.

gew. Fabrikat:  SCHISCHEK
gew. Typ:  ExBin-P
oder gleichwertig

ang. Fabrikat:
'........................................'
ang. Typ:  '........................................'

liefern und betriebsfertig montieren
Menge: 1,000 St

#### Untertitel 07.04 Kondensatpumpwerk

**07.04.1 Klein-Tauchpumpe aus PP, Grundfos, 3 m³/h 9 mWS**
Tauchmotorpumpe als überflutbares Blockaggregat, für
Unterbrecherbetrieb geeignet, ausgerüstet mit Siebfuß,
Verschleißteile austauschbar. Eintauchtiefe max. 4,0
m. Zur
Förderung von Schmutzwasser ohne langfaserige
Bestandteile.

Ausführung:
Pumpe/Motoraggregat für vertikale Nassaufstellung.

Betriebsdaten:
Fördermedium:  leicht schwefelsaures
  Waschwasser
Fördermenge:  '....................................'
(3) m³/h
Förderhöhe:  9,0 mWS
Druckrohranschluss:
'....................................' (R 1 1/4")

Laufradform:  Mehrschaufelrad
freier Durchgang:
'....................................' (10) mm
erf. Schachtdurchmesser:
'....................................' m

Antrieb:
Motorleistung:  '....................................'
(0,75) kW
Nennstrom:  '.....................................'
(3,4) A
Spannung:  400 V / 50 Hz
Drehzahl:  '.......................................'
  (2.810) Upm
Schutzart:  IP 68  ISO F
Exschutzklasse:
'........................................'
Überwachung:  Thermo-Fühler in den Wicklungen
  mit integriertem Thermoschalter,
  komplett mit 10 m Kabel

Werkstoffe:
Gehäuse PP mit GFK:
'........................................'
Laufrad PPO mit GFK:
'........................................'
Welle, Wst-Nr.:
'........................................'
Wellenabdichtung:  Gleitringdichtung SiC/SiC

gew. Fabrikat:  Grundfos
gew. Typ:  Unilift CC 9
oder gleichwertig

ang. Fabrikat:
'........................................'
ang. Typ:  '........................................'

Dem Angebot ist eine Pumpenkennlinie beizulegen. Die
Daten der Kennlinie sind vom Bieter zu garantieren.

Liefern und betriebsfertig montieren.
Menge: 1,000 St

**07.04.2 Schlauchanschluss DN 40, grün flex.**
Schlauchanschluss
als flexible Verbindungsleitung zwischen Pumpenstutzen
und
Festanschluss der Rohrleitung. Gegen Abwasser
beständiger, Schlauch mit fest eingebundenen
Gewindestücken/Flanschen abgestimmt auf den Pumpentyp.
Gewindestücke, Flansche, Schlauchtüllen und Spannbänder
aus CrNiMo-Edelstahl.

Anschluss für vorgenannte Tauchmotorpumpe DN 40

PVC-Schlauch nach ISO 3994 mit glattem Innenmantel mit
eingegossener Kunststoff Verstärkungsspirale.
Schlauchwerkstoff beständig gegen UV-Strahlung und
fett- /
ölhaltiges Abwasser. Druckfest bei -0,5 bis +3,0  bar
bei
-10°C bis 55°C.

Gesamtlänge:  2 m
Nennweite:  DN 40

Schlauchleitung mit Anschüsstüllen/-flanschen liefern
und
betriebsfertig montieren.
Menge: 1,000 St

**07.04.3 Kugelhahn 1 ½", Wst. Nr. 1.4401**
Kugelhahn 1 ½", schwere Ausführung mit vollem Durchgang
zweiteiliges Gehäuse aus CrNiMo-Edelstahl,
Kugel aus CrNiMo-Edelstahl,
Dichtungen aus Teflon (PTFE),
Hebelgriff mit Überzug

ang. Fabrikat:
'........................................'
ang. Typ:  '........................................'

liefern und betriebsfertig montieren.
Menge: 1,000 St

**07.04.4 Rückflussverhinderer DN 40, RETO-Stop**
Rückflussverhinderer PN 16, DN 40 nach EN 12334,
weichdichtend dabei mit 100 % freiem Durchgang,
Einbaulage für waagerechten o. aufsteigenden
Durchfluss.
Baulänge DIN EN 558-1, Grundreihe 48 (DIN 3202, F6),
Flanschanschlussmaße nach EN 1092.

Glatte einteilige Klappenscheibe mit integrierter
Dichtung,
beidseitig verwendbar. Lagerreibung durch integrierte
Aufhängung der Klappenscheibe vermieden. Vorgespanntes
Gummigelenk zur Reduzierung von Druckstößen.
Austausch der Klappenscheibe ohne Ausbau der Armatur;
Armatur unten mit

Medium:  Abwasser bis max. 50 °C
hydraulische Bemessung für Wasser ca. 15 °C:

Werkstoffe:
Gehäuse, Deckel:  EN-JS 1030
Klappenscheibe:  EN-JS 1030
und allseitig mit EPDM vulkanisiert. Deckelschrauben
aus
A2-Edelstahl; Verschlussschraube aus Messing

Korrosionsschutz:
innen und außen mit Epoxid-Beschichtung in GSK-
Ausführung "Schwerer Korrosionsschutz" nach DIN 30
677-2, Schichtdicke >250 µm

gew. Fabrikat:  VAG
gew. Typ:  Reto-Stop
oder gleichwertig

ang. Fabrikat:
'........................................'
ang. Typ:  '........................................'

liefern und betriebsfertig montieren.
Menge: 1,000 St

### Titel 08 Brauchwasseranlage

#### Untertitel 08.01 Druckerhöhungsanlage KAT 5

**08.01.1 Vorbehälter für Trinkwasser, 1.500 L**
Vorbehälter für Trinkwasseranwendungen in eckiger
Bauform aus PE, passend zur vorstehenden
Druckerhöhungsanlage, als mittelbarer Anschluss von
Druckerhöhungsanlagen an das öffentliche
Trinkwassernetz.

Atmosphärisch belüfteter Vorbehälter für den
mittelbaren
Anschluss an das öffentliche Trinkwassernetz.
Systemtrennung erfolgt gemäß DIN EN 1717 mittels
Sicherungseinrichtung "Freier Auslauf" und
Schwimmerabsperrventil, Typ AB nach EN 13077.

Bei Einsatz bitte die entsprechenden Normen (DIN
1988-600, DIN1988-500) sowie die Vorschriften der
örtlichen
Wasserversorgungsunternehmen beachten.

Bestehend aus:
PE-Behälter in eckiger Bauform mit außenliegenden
Verstrebungen, Dach, Lukendeckel und
Notüberlaufwanne.
Notüberlaufseite in der Stirnwand
Bodenentleerung PE-Kugelhahn d40
Zweistabelektrode als Signalgeber Trockenlauf
Schwimmerschalter als Signalgeber Überlauf
seitlicher Auslauf mit Fangwanne für Notüberlauf
Lukendeckel als Revisionsöffnung mit werkzeuglos
verschließbarem Deckel
Zulauf über Kugelhahnan Außenseite und
Schwimmerabsperrventil im Vorlagebehälter
Innere Schwallwände zur Medienberuhigung
Zulauf, Reserve u. Entnahmeanschluss mit Flanschen

Technische Daten:
Nutzbares Volumen:  1.500 Liter

Medientemperatur:  4 °C - 45°C
Flansch Zulauf:  '.................................'
(DN 50)
Flansch Ausgang: '.................................'
(DN 100)
Anschluss Reserve:  DN 50
Überlauf:  DN 100

Behälterabmaße:
Länge:  '........................................' mm
Breite:  '........................................' mm
Höhe:  '........................................' mm

Vorlagebehälter
gew. Fabrikat:  KSB
oder gleichwertig

ang. Fabrikat:
'........................................'

liefern und betriebsfertig montieren.
Menge: 1,000 St

**08.01.2 Druckerhöhungsanlage, 28 m³/h, 6 bar, 3 Pumpen**
Druckerhöhungsanlage in Kompaktbauweise,
mit vollautomatischer Regelung der Anlage auf
konstanten
Druck, mit unverzüglicher Abschaltung der Pumpe bei
Verbrauch annähernd 0. Mit drei mehrstufigen Leitrad-
Kreiselpumpen in Blockausführung als 2 + 1 Reserve
aufgebaut. Wellenabdichtung mittels wartungsfreier
Gelitringdichtung.

Betriebsdaten Gesamtanlage :
Medium:  Brauchwasser in Trinkwasserqualität
Temperatur:  5 - 20 °C
Zulaufdruck: druckloser Vorlagebehälter
Fördermenge mit zwei Pumpen:
 mind. 28 m³/h gegen 60 mWS

Betriebsdaten Einzelpumpe:
Förderhöhe: '....................................'
(70) mWS
Fördermenge:  16 m³/h ±10%
Null-Förderhöhe: < 95 mWS

Sammmelleitung der Druck- und Saugseite in DN 80 mit
Anschlussflanschen PN 10.

Werkstoffe:
Pumpengehäuse: 1.4301
Laufrad: 1.4301
Diffusor: 1.4301
Gehäusemantel: 1.4301
Welle: 1.4301
Adapter: Grauguss
Sockel: Aluminium
Kupplung: Aluminium
Dichtungsgehäuse: 1.4301
Kupplungsschutz: 1.4301
Wellenhülse und -lager: Wolframkarbid

Antrieb Einzelpumpe:
Motor mit Effizienzklasse IE3 oder höherwertig
Hersteller:  '.......................................'
Spannung:  400V / 50Hz
Nennleistung:
'.......................................' (5,5) kW
Nennstrom:  '.......................................'
(11) A
Schutzart:  '.......................................'
(IP55)
Einschaltung über direkt aufgesetzten FU.

Druckerhöhungsanlage im Wesentlichen bestehend aus:

3 Stück Pumpen mit Regeleinheit, mehrstufige,
normalsaugende, vertikale Kreiselpumpe mit Saug- und
Druckstutzen in Inline-Anordnung in Edelstahl mit
Rundflanschen aus Edelstahl.
Antrieb durch angebauten, starrgekuppelten,
oberflächengekühlten Drehstrom-Elektromotor in
Schutzart IP 55, Iso. Kl. F, mit thermischen
Wicklungsschutzkontakt.
komplette interne Verrohrung in CrNiMo-Edelstahl (V4A)
in strömungsoptimierter Ausführung zur Vermeidung von
Toträumen
Auf Grundrahmen vormontierte, gemeinsame Saug- und
Druckleitung der Pumpen in CrNiMo-Edelstahl (V4A) mit
Flanschen zur Anbindung
Anlage auf Grundplatte/Grundrahmen aus
Chrom-Nickel-Stahl (V2A) anschlussfertig aufgebaut.
Drucktransmitter mit Ausgang 4-20 mA, mit
Funktionsüberwachung (1 x je Pumpe und Regelsystem
(100% Redundanz))
Membrandruckbehälter (10 bar - 90 Liter)
VDE-gemäßer Schaltschrank mit Haupt-Notschalter

Aufbau und Funktion gemäß DIN 1988, Teil 5. Je Pumpe 1
Düsenrückschlagventil und 2 Absperrarmaturen.
Druckseitig
Membrandruckbehälter durchströmt als Steuerbehälter.
Manometer für Zulauf- und Anlagendruck.

Jede Regelpumpe hat einen direkt auf dem Motor
aufgebauten, statischen Frequenzumformer in Schutzart
IP
55, vom Motorlüfter  zwangsgekühlt, mit
sinusbewerteter,
pulsbreitenmodulierter Ausgangsspannung, mit
automatischer Taktfrequenzanpassung zwischen 4-8 kHz
(auch manuell einstellbar) für geräuscharmen Betrieb,
kurzschluss- und erdschlussfest, arbeitend mit
geregelter
Sinusstromsynthese und dynamischer Strombegrenzung.

Die Drehzahlregelung erfüllt die EMV-Richtlinien für
die Erste
Umgebung  Klasse B (EN61800-3: Klasse C2)

Drehzahlregelung mit einen mikroprozessorgesteuerter
Drehzahlregler (Frequenzumrichter) für Kreiselpumpen
für
direkte Motormontage, der so ausgelegt ist, dass er die
Pumpenleistung, angepasst an Betriebsbedingungen und
Anlagenvoraussetzungen, automatisch regelt und
optimiert.
Der Regler hat ein integriertes Bedienfeld mit 4
Bedientasten
zur Sollwertvorgabe und Parametrierung des Reglers, ein
hintergrundbeleuchtetes großes Grafik-Display zur
Anzeige
der Hauptwerte des Systems auch während der
Programmierung, einer graphischen Information, einer
dynamischen Beschreibung der Drucktasten in bis zu 28
Sprachen.

Die Regler-Parametrierung ist mittels Passwort komplett
oder teilweise sperrbar. Konzept ohne übergeordnete
Zentralregler oder aufwändige Schaltanlagen.
Vorprogrammierte Parameter für Standardmotoren.
Inkludierter Pumpen- und Motorschutz mit:
Unter- und Überspannungserkennung
Übertemperatursicherung für Motor und Drehzahlregelung
Überstrom- und Kurzschlussschutz
Programmierbare Förderschwelle für Trockenlaufschutz
oder Rohrbruchüberwachung
Interner Fehlerspeicher mit Datum- und Zeitstempel
Programmierbarer Probelauf

Oberwellenfilter integriert. Die EN 61000-3-12 für die
3-phasigen Drehzahlregelung wird erfüllt.

Die Regeleinheit enthält Klemmen für:
Fernstart und -stop
Externer Wassermangelkontakt
PTC oder Thermoschalter Eingang
Pot. freier Kontakt für Pumpenlaufmeldung (Wechsler)
Pot. freier Kontakt für Pumpenstörmeldung (Wechsler)
externer Schalter für SOLO RUN (Notbetrieb mit max.
Drehzahl)
digitaler Eingang
2 externe Sensoren (0/4-20mA bzw. 0-10V)
externe 10 VDC Aux Spannungsversorgung
RS 485-Schnittstelle für interne Kommunikation
ModBus und BACnet Schnittstelle (RS485) für die
Einbindung in ein externes Leitsystem

Regeleinheiten mit Mikroprozessor mit interner
Schnittstelle
RS 485 für folgende Funktionen:
Automatische bedarfsabhängige Zuschaltung und
Regelung der Folgepumpen
zyklische Verreihung der Haupt- und Folgepumpen
Automatische Störumschaltung im Fehlerfall einer Pumpe

Die integrierte, spezielle Druckregelung bewirkt eine
sofortige Stillsetzung der Pumpe bei Verbrauch 0 (in
Verbindung mit einem kleinen Membranspeicher). Die
Fördermenge der Pumpe wird über die Drehzahl indirekt
ermittelt und ermöglicht eine verbrauchsabhängige
Führung
des Druckes bzw. Differenzdruckes nach einer
freiparametrierbaren Anlagenkennlinie.

Ein eingebautes Netzgerät sorgt für die
Spannungsversorgung eines Drucktransmitters aus
Edelstahl mit Ausgangssignal 4 - 20 mA.

Alle elektrischen Betriebsmittel und Sensoren sind
zentral
auf Klemmleiste im ISO-Kasten zu verdrahten.
Die entsprechende EG-Konformitätserklärung und
EG-Baumusterprüfbescheinigungen sind beizubringen.

Klein- und Befestigungsmaterial für Pumpenanlage gemäß
ZTV-M §4 als Epoxidharz-Verbundsystem und V4A-
Ankerstangen für den Nass-/ Unterwasserbereich.

gew. Fabrikat: KSB
gew. Typ: Delta-Primo
oder gleichwertig

ang. Fabrikat:
'.......................................'
ang. Typ: '.......................................'

Druckerhöhungsanlage inklusive Befestigungsmaterialien
liefern und betriebsfertig montieren.
Menge: 1,000 St

**08.01.3 Druckwindkessel für Brauchwasser, 1.000 l, verzinkt**
Druckwindkessel für Trink-/Brauchwasser

Behälter nach Druckgeräterichtlinie 23/97/EWG und
BetriebSichV sowie DVGW Reg.-Nr. NW 9481AT2534 in
stehender Ausführung, St 37-2 nach DIN 17100, nicht
absperrbar. Druckluftpolster in direktem Kontakt mit
dem
Wasser. Der Behälter ist innen und außen im Vollbad
feuerverzinkt nach DIN 50976 auszuführen.

Auslegung für das Anlagensystem mit:
Brauch-/Trinkwasser bis 30 °C
Betriebsdruck schaltend zwischen 4,5 und 6,5 bar
Behälterbeaufschlagung / Wasservolumenstrom: 15 m³/h

Inhalt:  1.000 Liter
Durchmesser:  '....................................'
(800)mm
zyl. Länge  '....................................'
(1.800)mm
Gesamthöhe:  '....................................'
(2.300)mm
angepasst an die Nullförderhöhe der angebotenen
Druckerhöhungsanlage aus der Vorposition;
max. Betriebsdruck:
'....................................' bar,
Betriebstemperatur:  20 °C,
Anschlussflansch, unten:
'....................................' (DN 80)
Betriebsmedium:  Brauchwasser aus Trinkwasser

Einschließlich der erforderlichen Ständer und
Anschlüsse für
die Wasserleitungen, Entlüftungseinrichtungen,
Entleerung,
Druckregler, Wasserstandsanzeiger und 2 x Handloch 100
x
150 mm.
Entsprechend der Druckgeräterichtlinie 2014/68/eu und
dem
Regelwerk AD 2000 ausgelegt, mit komplettem Prüfbuch,
TÜV-Abnahme und Kennzeichnung sowie den erforderlichen
Armaturen und Sicherheitseinrichtungen wie u.a.

Druckluftsperrventil
Sicherheitsventil mit Prüfstutzen und Ableitung,
Druckluftanschluss mit Nachfüll- und Ablassventil,
Magnetniveauanzeiger (1.4571) mit zwei
Niveauschaltern, absperrbar mit zwei Kugelhähnen,
Manometer Ø 100 mm, Glyzerinfüllung, vollständig aus
Edelstahl

gew. Fabrikat:  Lechner & Sohn GmbH
oder gleichwertig

ang. Fabrikat:
'........................................'
ang. Typ:  '........................................'

liefern und betriebsfertig montieren.
Menge: 1,000 St

**08.01.4 Kleinkompressor-Anlage, 90 l/min, 9 bar**
Kleinkompressor-Anlage mit geringem Schallpegel zum
Betrieb ins Arbeitsstätten. Einsatz: zur Nachspeisung
von
Druckluft in den Druckwindkessel.

Druckluftkompressor mit wartungs-/ölfreiem Aggregat,
Kesseldruck-/Ausgangsdruckmanometer und integriertem
Druckregler
Innenbeschichteter Druckbehälter
baumustergeprüftes Sicherheitsventil, Manometer und
Prüfflansch
Vollautomatische Steuerung mit elektrischem
Membrandruckschalter, mit Motorschutzschalter
Anlaufentlastung und Entwässerung durch mechanisches
Entlüftungsventil mit Düsenbohrung
flexibler Anschlussschlauch mit Fittingen 1 m

Technische Daten
eff. Liefermenge:  '.................................'
(> 50) l/min
bei:  8,0 bar
Schalldruckpegel:
'........................................' dB(A)

Druckkessel nach EG-Richtlinie 87/404, beschichtet,
außen
EKB-Anstrich;
Inhalt:  '.......................................'
(9) Liter

Motorleistung:
'......................................' (0,9) kW
Nennstrom:  '......................................' A
Spannung:  230 V / 50 Hz
Schutzart:  '...................................' (IP
54)
Anschluss:  Schuko-Stecker

Betriebsgewicht der Maschine:
  '........................................' (16) kg

Kleinkompressor-Anlage
gew. Fabrikat:  Weldinger
oder gleichwertig

ang. Fabrikat:
'........................................'
ang. Typ:  '........................................'

liefern und betriebsfertig montieren.
Menge: 1,000 St

**08.01.5 Druckluftanschlussset, DN 10**
Druckluftanschlussset DN 10 zwischen
Kleinkompressoranlage und Druckwindkessel.
Im Wesentlichen bestehend aus

Edelstahlrohr DN 10, mit unlösbaren Pressfittingen oder
Gewindefittingen, als laufende Meter betriebsfertig
verlegte Rohrleitung; einschließlich aller einfachen
Fittinge, wie z.B. Bögen, Winkel, T-Stücke, Muffen,
Reduzierungen, Gewindefittingen und Stopfen. .
Länge als Kalkulationsgrundlage: 6 m
Rückschlagventil DN 10, PN 16, Ms vernickelt
1x Kugelhahn 1/2", schwere Ausführung mit vollem
Durchgang, zweiteiliges Gehäuse aus CrNiMo-Edelstahl,
Hebelgriff mit Überzug.
Rohrhalterungen, Schellen, Stützen etc. in Edelstahl
V4A
und Befestigungsmittel nach ZTV-M

Druckluftanschlusset liefern und betriebsfertig
montieren.
Menge: 1,000 St

**08.01.6 Rückflussverhinderer DN 80, Top-Stopp**
Membran-Rückflussverhinderer PN 10, DN 80 für beliebige
Einbaulage,
Baulänge nach EN 558-1 Grundreihe 48 (DIN EN 558
F6),
Gehäuseteile aus Gusseisen mit Lamellengraphit,
mit hochelastischer Faltenmembrane aus NBR,
für ölhaltige Medien und Wasser bis 50°C
Umführungsanschlüsse mit MS-Stopfen verschlossen,
Flanschanschlussmaße nach DIN 2501-1,
Korrosionsschutz innen und außen: Epoxid-Beschichtung
mind. 250 µm Trockenschichtstärke

hydraulische Bemessung für Wasser ca. 15 °C:
bei Nenndurchfluss von  50 m³/h
Druckverlust von
'........................................' cm WS

gew. Hersteller:  VAG
gew. Typ:  Top-Stopp
oder gleichwertig

ang. Fabrikat:
'........................................'
ang. Typ:  '........................................'

liefern und betriebsfertig montieren.
Menge: 1,000 St

**08.01.7 Absperrschieber DN 80, F4 VAG Beta**
Absperrschieber DN 80, PN 10 weichdichtend, nach EN
1171 (DIN 3352, Teil 4 A), mit innenliegendem
Spindelgewinde, kurze Baulänge nach EN 558, Grundreihe
14 (DIN 3202, F4), Gehäuse mit durchgehender
Rohrinnensohle, allseitig vulkanisierter Keil mit
Elastomer,
ausgeführt mit Keilentwässerung, Flanschanschlussmaße
nach DIN EN 1092-2, PN 10/16.

Medium:  Brauchwasser
Betätigung:  Handrad

Gehäuse, Schließkeilkörper und Oberteil aus EN-JS1030
oder besser, mit schwerem Korrosionsschutz innen und
außen mittels EPOXY-Dickschicht nach GSK-Vorschrift
(DIN 3476, DIN 30677, Teil 2), Schichtdicke größer 250
µm.
Schrauben und Muttern Edelstahl V2A-Güte
wartungsfreie mehrfache O-Ring-Spindelabdichtung,
System für Einbau in Grundwasser führenden
Sandschichten geeignet
aufvulkanisiertes Elastomer im Abwassereinsatz
NBR-Kautschuk; im Trinkwasser EPDM mit Zulassung
mit innenliegendem Spindelgewinde
nichtsteigende Spindel aus Edelstahl
Spindelmutter aus zinkfreier Bronze
Einbau, Lagesicherung und Halterung nach Herstellervorgaben

gew. Fabrikat:  VAG Armaturen
gew. Typ:  Beta 300
oder gleichwertig

ang. Fabrikat:
'........................................'
ang. Typ:  '........................................'

liefern und betriebsfertig montieren.
Menge: 2,000 St

**08.01.8 Kugelhahn 2", Wst. Nr. 1.4401**
Kugelhahn 2", schwere Ausführung mit vollem Durchgang
zweiteiliges Gehäuse aus CrNiMo-Edelstahl,
Kugel aus CrNiMo-Edelstahl,
Dichtungen aus Teflon (PTFE),
Hebelgriff mit Überzug

ang. Fabrikat:
'........................................'
ang. Typ:  '........................................'

liefern und betriebsfertig montieren.
Menge: 2,000 St

**08.01.9 Drucksensor feststofffr. Wasser,100mmØ, 4-20mA,LED,Schalter, IFM**
Frontbündiger Drucksensor mit analoger Anzeige und
4-stelligem LED-Display für Vor-Ort-Ablesung und
Ablesungen in großer Entfernung.
Druckschalter und Drucktransmitter in einem Gerät.
Verdrehbares Display mit LED-Bargraph zur Anzeige der
Schaltpunkte, hygienegerechtes, robustes Edelstahlgehäuse, frontbündiger Prozessanschlussadapter,
Bedienungssensoren unter Anzeigeglas

Technische Daten Druckschalter:
Einsatzbereich:  feststofffreies Wasser
Rundinstrument  Ø 100 mm

Werkstoffe:
Gehäuse:  CrNiMo-Edelstahl
Medienberührte Teile: Keramik, CrNiMo-Edelstahl
Anschluss:  G 1" A für Einschweißadapter
Temperaturbereich: -25 - 125 °C
Messbereich:  1 bis +16 bar
Messgenauigkeit:  < 0,25 %
Ausgang:  4 bis 20 mA
Betriebsspannung:  24 V, DC, PNP
Schaltzustandsanzeige  mit LED
Schaltfunktion:  1 Schließer/Öffner programmierbar,
  belastbar max. 250 mA
Schutzart:  IP67,
Anschluss:  M12-Anschlussstecker für Nassbereiche in IP 68, Kontakte vergoldet,
  Stecker in Kunststoff mit V4A
  Überwurfmutter, Kabellänge 5 m

Zum frontbündigen Einbau vom Messgerätestutzen ist ein
passender Einschweißadapter (CrNiMo-Edelstahl)
beizustellen, so dass die Membran bündig mit der
Rohrwandung endet.

gew. Fabrikat:  ifm electronic
gew. Typenreihe:  PG 27__
oder gleichwertig

ang. Fabrikat:
'........................................'
ang. Typ:  '........................................'

Einschweißadapter mit Einbauanleitung vorab zur
Rohrfertigung beistellen.
Drucksensor liefern und betriebsfertig montieren.
Menge: 1,000 St

#### Untertitel 08.02 Brauchwasserleitungen im Gebäude

*Hinweis*
PE-HD-Leitungen
Material: Polyethylen hoher Dichte (PE-HD, PE 100).
Nach DIN 12162 u. DVS 2205 in SDR 11, PN 17 für Wasser
bzw. PN 4 für Gas.
Für Gas und Trinkwasser sind nur eingefärbte Rohre mit
entsprechendem DVGW Zertifikat zugelassen.

Rohre und Formstücke aus PE-HD PE-100.
Dichte nach DIN 53479
Schmelzindexgruppe nach ISO 1133,
Maße nach DIN 8075, 8074,
chemische Widerstandsfähigkeit nach DIN 8075,
mit Kennzeichnung
Abmessungen der Formteile entsprechend der Rohrleitung. Formteilenden passend zum Schweißverfahren
Trennschnitte sowie Vorbereitung und Säuberung von
Kanten und Flächen zur Weiterverarbeitung der Rohre
und Formteile ist einzurechnen
Schweißverbindungen grundsätzlich durch Elektroheizwendelschweißmuffen herstellen. Die Kosten für Muffen
und Schweißarbeiten sind in die Einheitspreise der
Rohre
und Formteile einzurechnen.

Nachstehende Leitungen sind komplett, einschl. allem
Montagezubehör wie Befestigungsschrauben, Konsolen,
Hängestielen, Schellen, Stützen, Böcke und dergl. aus
CrNiMoTi-Edelstahl zu liefern. Lieferung, fachgerecht
Verlegung und betriebsfertige Montage nach DIN und
einschlägigen Verlegerichtlinien und
Herstellervorschriften.

PE-HD-Leitungen im Einzelnen:

**08.02.1 PE-HD-Rohr PE 100, SDR 11 (PN 16) 32*2,9 mm**
Menge: 10,000 m

**08.02.2 PE-HD-Bogen R=3d, SDR 11 (PN 16) 32*2,9 mm**
PE-HD-Bogen R = 3 d, gem. Vorbemerkung aus Rohr
geformt, SDR 11 (PN 16) 32*2,9 mm, Winkelmaß nach
Erfordernis 90° bis 11°
Menge: 5,000 St

**08.02.3 PE-HD-T-Stück SDR 11 (PN 16) 32*2,9 mm**
PE-HD-T-Stück gem. Vorbemerkung formgespritzt mit
langen Schweißenden SDR 11 (PN 16) 32*2,9 mm
Menge: 2,000 St

**08.02.4 PE-HD-Winkel R=d SDR 11 (PN 16) 32*2,9 mm**
PE-HD-Winkel R=d, gem. Vorbemerkung, SDR 11 (PN 16)
32*2,9 mm, Winkelmaß nach Erfordernis 90° oder 45°
Menge: 3,000 St

**08.02.5 PE-HD-Verschraubung (PN 16) 32*2,9 mm**
PE-HD-Verschraubung gem. Vorbemerkung formgespritzt
mit Schweißenden und Überwurfmutter, SDR 11 (PN 16)
32*2,9 mm.
Menge: 2,000 St

**08.02.6 PE-HD-Rohr PE 100, SDR 11 (PN 16) 63*5,8 mm**
Menge: 16,000 m

**08.02.7 PE-HD-Bogen R=3d, SDR 11 (PN 16) 63*5,8 mm**
PE-HD-Bogen R = 3 d, gem. Vorbemerkung aus Rohr
geformt, SDR 11 (PN 16) 63*5,8 mm, Winkelmaß nach
Erfordernis 90° bis 11°
Menge: 4,000 St

**08.02.8 PE-HD-T-Stück mit red. Abgang SDR 11 (PN 16) 63*5,8 / 32*2,9 mm**
PE-HD-T-Stück mit reduziertem Abgang gem.
Vorbemerkung formgespritzt, verstärkt mit langen
Schweißenden SDR 11 (PN 16) 63*5,8 / 32*2,9 mm
Menge: 2,000 St

**08.02.9 PEHD-Abgangsstutzen m. Gewinde, SDR 11, d63 - 1¼"**
Abgangsstutzen für nachträglich oder in Zwangslage
notwendigen, reduzierten Abgang vom Hauptrohr,
hergestellt
mit aufgeschweißter Gewindeschellen aus PE 100.
Abgang:  d63 - 1¼"

Gewindeeinsatz aus Messing
ummantelte Heizwendel
4 mm Steckkontakte
Schweißcode und Rückverfolgungscode (ISO 12176)
Schmelzindikator
mit DVGW-reg. Nr. für Gas PN 10 und Wasser PN 16

gew. Fabrikat:  PLASSON
gew. Typ:  9380
oder gleichwertig

ang. Fabrikat:
'........................................'
ang. Typ:  '........................................'

liefern und betriebsfertig montieren.
Menge: 2,000 St

**08.02.10 PE-HD-Winkel R=d SDR 11 (PN 16) 63*5,8 mm**
PE-HD-Winkel R=d, gem. Vorbemerkung, SDR 11 (PN 16)
63*5,8 mm, Winkelmaß nach Erfordernis 90° oder 45°
Menge: 4,000 St

**08.02.11 PE-HD-Vorschweißbund SDR 11 (PN 16) 63*5,8 mm**
PE-HD-Vorschweißbund SDR 11 (PN 16) 63*5,8 mm,
formgespritzt nach DIN 16 962/4 mit Losflansch DN 50,
gebohrt, PN 16 aus glasfaserverstärktem Polypropylen
mit
Stahleinlage
Menge: 6,000 St

**08.02.12 Flanschverbindung, PN 10, 1.4401, DN 50**
Flanschverbindungselemente gem. ZTV-M mit
Sechskantschrauben u. U-Scheiben in V4A, Muttern in
V2A,
DN 50 incl. G-St-Dichtung.
Menge: 6,000 Satz

**08.02.13 PE-HD-Rohr PE 100, SDR 11 (PN 16) 90*8,2 mm**
Menge: 12,000 m

**08.02.14 PE-HD-Bogen R=3d, SDR 11 (PN 16) 90*8,2 mm**
PE-HD-Bogen R = 3 d, gem. Vorbemerkung aus Rohr
geformt, SDR 11 (PN 16) 90*8,2 mm, Winkelmaß nach
Erfordernis 90° bis 11°
Menge: 5,000 St

**08.02.15 PE-HD-T-Stück SDR 17 (PN 10) 90*5,4 mm**
PE-HD-T-Stück gem. Vorbemerkung formgespritzt mit
langen Schweißenden SDR 17 (PN 10) 90*5,4 mm
Menge: 2,000 St

**08.02.16 PE-HD-Reduktion zentrisch SDR 17 (PN 10) 90*5,4/63*5,8 mm**
PE-HD-Reduktion gem. Vorbemerkung zentrisch,
formgespritzt, mit langen Schenkeln für Stumpf- und
E-Muffenschweißung, SDR 17 (PN 10) 90*5,4/63*5,8 mm
Menge: 2,000 St

**08.02.17 PE-HD-Vorschweißbund SDR 11 (PN 16) 90*8,2 mm**
PE-HD-Vorschweißbund SDR 11 (PN 16) 90*8,2 mm,
formgespritzt nach DIN 16 962/4 mit Losflansch DN 80,
gebohrt, PN 16 aus glasfaserverstärktem Polypropylen
mit
Stahleinlage
Menge: 6,000 St

**08.02.18 Flanschverbindung, PN 10, 1.4401, DN 80**
Flanschverbindungselemente gem. ZTV-M mit
Sechskantschrauben u. U-Scheiben in V4A, Muttern in
V2A,
DN 80 incl. G-St-Dichtung.
Menge: 9,000 Satz

**08.02.19 PE-HD-Übergang (PN 16) 32*3,0 mm - R ¾ "**
PE-HD-Übergangsstück gem. Vorbemerkung formgespritzt
mit Verstärkungsring, SDR 11 (PN 16) 32*3,0 mm mit
Anschluss R ¾ ".
Menge: 2,000 St

**08.02.20 PE-HD-Übergang (PN 16) 25*2,3 mm - R ½ "**
PE-HD-Übergangsstück gem. Vorbemerkung formgespritzt
mit Verstärkungsring, SDR 11 (PN 16) 25*2,3 mm mit
Anschluss R ½ ".
Menge: 2,000 St

**08.02.21 Spülanschluss 1", R-PEHD VA**
Spül-/ Entleerungsanschluss 1" für PEHD-Leitung
bestehend
aus:

PE-HD-Übergangsstück formgespritzt mit Metall-
Verstärkungsring mit Gewindeanschluss.
Sechskantdoppelnippel, 1.4404/1.4571
Kugelhahn in schwerer Ausführung mit vollem
Durchgang, Gehäuse aus CrNiMo-Edelstahl, Kugel aus
CrNiMo-Edelstahl, Dichtungen aus Teflon (PTFE),
Hebelgriff mit Überzug, Anschluss: Innengewinde
GEKA-Kupplungsstück m. Blindkappe
stabile Wand- o. Bodenbefestigung

liefern und betriebsfertig montieren.
Menge: 3,000 St

**08.02.22 Spülanschluss DN 50, R-PEHD VA**
Spül-/ Entleerungsanschluss DN 50 an PEHD-Leitung
bestehend aus:

Blindflansch aus CrNiMo-Edelstahl (V4A), mit
geschnittenem Gewinde o. aufgeschweißtem Fitting für
Anschluss G 2".
Sechskantdoppelnippel G 2", 1.4404/1.4571
Kugelhahn DN 50 schwere Ausführung mit vollem
Durchgang, Gehäuse aus CrNiMo-Edelstahl, Kugel aus
CrNiMo-Edelstahl, Dichtungen aus Teflon (PTFE),
Hebelgriff mit Überzug, Anschluss: Innengewinde
Alu-Kupplung mit G 2"a, mit Blinddeckel u. Kette, Größe
C
stabile Wand- o. Bodenbefestigung

liefern und betriebsfertig montieren
Menge: 2,000 St

#### Untertitel 08.03 Rohrleitung Behälterüberlauf

*Hinweis*
HT-PP-Hausabflusssystem nach DIN
EN 1451, bestehend aus
heißwasserbeständigen HT-Rohren
und -Formstücken DN 40 bis DN 160,
mit Steckmuffe aus PP, nach DIN EN
1451-1 und DIN 19560-10 und
benötigtes Zubehör zur Verlegung von
Abwasserleitungen innerhalb von
Gebäuden nach DIN EN 12056 und
DIN 1986-100.
Das Brandverhalten der HT-Rohre
und -Formstücke aus PP entspricht
der Baustoffklasse B1
(schwerentflammbar) nach DIN
4102-1.
Farbe:  RAL 7037
staubgrau.
Werkstoff:  RAU-PP
1221 o. gleichwertig.

Trennschnitte sowie Vorbereitung und
Säuberung von Kanten und Flächen
zur Weiterverarbeitung der Rohre und
Formteile sind einzurechnen.
Abflussleitungen sind mit einem
Abwasserisolierschlauch 4 mm mit
reißfester Oberflache zu versehen.

HT-Abflussrohr mit Steckmuffe,
montagefertig mit eingelegtem
Gummidichtring. HT-Abzweige,
-Bögen und -Muffen mit eingelegtem
Gummidichtring. Rohre und Formteile,
mit einkalkulierten, zugehörigen
Schrauben aus Edelstahl, Konsolen,
Hängestielen, Schellen, Stützen,
Böcke und dergl., zu liefern und
betriebsfertig zu montieren.

Rohrformteile im Einzelnen:

**08.03.1 HT Rohrformstücke DN 100**
HT-Rohrformstücke DN 100 wie Bögen, Abzweige, Muffen
und Reduzierungen für Hausabflussrohr für
Schmutzwasser.
Ausführung gem. Vorbemerkungen.
Mit Steckmuffenverbindung, einschl. Verbindungs- und
Befestigungsmaterialien, zum Anschluss der Sanitäreinrichtungen an die Grundleitung, liefern und nach
Zeichnung und Angabe betriebsfertig verlegen.
Menge: 5,000 St

**08.03.2 HT Steckmuffenrohr, DN 100**
HTEM Abflussrohr DN 100,
in Teillängen von 250 - 2000 mm.
Menge: 9,000 m

#### Untertitel 08.04 Zubehör Brauchwasser

**08.04.1 Feuerwehrdruckschlauch C 52**
Feuerwehrdruckschlauch Größe C 52

Gewebe aus Marken-Polyester, Kette 3-fach gezwirnt,
Schuss mehrfach gezwirnt, mit Leichtgummierung,
Arbeitsdruck 16 bar, Prüfdruck 25 bar,
Mindestberstdruck
über 60 bar, nach DIN 14811.

Mit betriebsfertig eingebundenen Storz-Kupplungen.

gew. Fabrikat:  Ziegler Silberfuchs
oder gleichwertig

ang. Fabrikat :
'........................................'

liefern.
Menge: 20,000 m

**08.04.2 GEKA-Kupplungen 3/4"**
Schlauchkupplung
Messingformteil mit Gummieinlage, Anschluss: G 3/4"
incl.
Blinddeckel mit Kette und VA-Schlauchschelle

Fabrikat:  GEKA

liefern und betriebsfertig montieren.
Menge: 2,000 St

**08.04.3 Wasserschlauch 3/4 ", Goldschlange**
Wasserschlauch 3/4" als Hochleistungswasser- und
Reinigungsschlauch für anspruchsvolle Anwendungen im
Lebensmittelbereich, Maschinen- und Apparatebau sowie
im
Kläranlagenbereich.

Abmessung
Schlauch-Ø  di / da: 19 mm / 27,4 mm
Biegeradius:  80
Betriebsdruck bei 20 °C: 25 bar

Werkstoffe:
Seele: spezielle Elastomermischung (widerstandfähig
gegen dynamische, thermische und chemische
Einflüsse),
Decke: Elastomer (beständig gegen mechanischen
Abrieb, Witterung, Benzin, Öle, Fette, tierische Fette
und
eine Vielzahl von chemischen Medien),
Gewebeeinlage: paarig angebrachte Cordfäden
Temperaturbereich: -30 °C bis max. +100 °C,
sterilisierbar mit Dampf (kurzfristig bis +130 °C)
Prüfdruck: 1,5-fach, Berstdruck: 3-fach Betriebsdruck,
Einsatzbereich: knick-, stoß-, UV- und witterungsbeständig.
Medienresistent gegen: Wasser, technische Alkohole,
schwache Laugen und Säuren und Glykole.

Wasserschlauch beidseitig mit betriebsfertig
eingebundenen
GEKA-Kupplungen (Ms).

gew. Fabrikat:  Continental - Goldschlange
oder gleichwertig

ang. Fabrikat :
'........................................'

liefern.
Menge: 15,000 m

**08.04.4 Wandhalter für Wasserschlauch**
Wandhalter für Wasserschlauch
aus Aluminium. Schlauchauflagefläche gratfrei und
mindestens als Viertelkreis ausgebildet zum Auflegen
von
Kunststoffschläuchen bis 1".
Stabile Wandplatte mit Befestigungslöchern. Mit Klein-
und
Befestigungsmaterial

liefern und betriebsfertg montieren.
Menge: 1,000 St

**08.04.5 Ausgussbecken 1.4301 370 x 340 mm**
Ausgussbecken für Wandmontage, Edelstahloberfläche
seidenmatt, fugenlos eingeschweißtes Becken mit Mulde,
mit Schwallrand und mit Edelstahlklapprost.
Kanten abgerundet, Ecken gerundet, Muldenbereich eben.

Mulde:  '.......................................'
  (360x340x165) mm
Materialstärke:  '...................................'
(0,9)mm
Werkstoff:  1.4301
Siebventil:  G 1 1/2 B,
Ablauf:  seitlich hinten

Ausgussbecken mit Siebstopfen und Ablaufgarnitur DN 40.

gew. Fabrikat:  Franke
gew. Typ:  WB 500 GV
oder gleichwertig

ang. Fabrikat:
'.......................................'
ang. Typ:  '.......................................'

2 Konsolen als Befestigung an der Wand, inkl. Form-,
Verbindungs- und Befestigungsmaterial, komplett
liefern und
montieren.
Menge: 1,000 St

**08.04.6 Einhebelmischer Wandmontage**
Einhebelmischer für Wandmontage oberhalb eines
Waschtisches, mit stabilen Wandscheiben und Anschluss
an
Kalt- und Warmwasser (Hochdruck f. Durchlauferhitzer).

Zusätzlich:
mit Blenden/Rosetten für die Wandscheiben
mit Wandspiegel aus Edelstahlblech, ca. 55 x 65 cm.

gew. Fabrikat:  Ideal Standard
oder gleichwertig

ang. Typ:  '........................................'

Einhebelmischer mit Wandspiegel
komplett liefern und betriebsfertig montieren.
Menge: 1,000 St

**08.04.7 Durchlauferhitzer Mini- 6,5 kW/400 V**
Elektronisch geregelter Mini-Durchlauferhitzer für die
Versorgung eines Handwaschbeckens.

Technische Daten:

Farbe weiß
Abmessung (H/B/T): 143/190/82 mm
Wasseranschluss (Außengew.) G 3/8 (erfolgt bauseits)
Nennleistung 6,5 kW
Elektrischer Anschluss 3/N/PE 400 V
Länge Anschlusskabel: 700 mm

gew. Fabrikat:  Stiebel-Eltron
gew. Typ:  DEM 7
oder gleichwertig

ang. Fabrikat:
'........................................'
ang. Typ:  '........................................'

liefern und betriebsfertig montieren
Menge: 1,000 St

**08.04.8 Edelstahlrohrsystem DN 15, V4A incl. Fittinge**
Edelstahlrohr DN 15, mit unlösbaren Pressfittingen oder
Gewindefittingen, als laufende Meter betriebsfertig
verlegte
Rohrleitung; einschließlich aller einfachen Fittinge,
wie z.B.
Bögen, Winkel, T-Stücke, Muffen, Reduzierungen,
Gewindefittingen und Stopfen. Rohrhalterungen,
Schellen,
Stützen etc. in Edelstahl V4A und Befestigungsmittel
nach
ZTV-M.

Rohrsystem mit zugelassenen Dichtwerkstoffen, für
Anwendungsbereich geeignet.

Rohre aus CrNiMo-Edelstahl (V4A) gemäß DIN EN 10088,
Werkstoff-Nr.:
'........................................'
Abmessung da x s:
'........................................' mm

Rohrsystem liefern und betriebsfertig montieren.
Menge: 6,000 m

**08.04.9 HT Steckmuffenrohr, DN 40**
HTEM Abflussrohr DN 40,
in Teillängen von 150 - 2000 mm.
Menge: 6,000 m

**08.04.10 HT-Rohrformstücke DN 40**
HT-Rohrformstücke DN 40 wie Bögen, Abzweige, Muffen
und Reduzierungen für Hausabflussrohr für
Schmutzwasser.
Ausführung gem. Vorbemerkungen.
Mit Steckmuffenverbindung, einschl. Verbindungs- und
Befestigungsmaterialien, zum Anschluss der
Sanitäreinrichtungen an die Grundleitung, liefern und
nach
Zeichnung und Angabe betriebsfertig verlegen.
Menge: 5,000 St

**08.04.11 HT-Rohr Siphon DN 40**
HT-Siphonwinkel DN 40/40-30, mit Steckmuffenverbindung,
einschl. Verbindungs- und Befestigungsmaterialien, zum
Anschluss der Sanitäreinrichtungen an die Grundleitung,
liefern und nach Zeichnung und Angabe betriebsfertig
verlegen.
Menge: 1,000 St

### Titel 09 Kellerentwässerung

#### Untertitel 09.01 Klein-Pumpwerk

**09.01.1 Klein-Tauchpumpe, Grundfos Unilift, 8 m³/h 10 mWS, grob**
Tauchmotorpumpe als überflutbares Blockaggregat, für
Unterbrecherbetrieb geeignet, ausgerüstet mit Standfuß,
Verschleißteile austauschbar. Eintauchtiefe max. 2,0
m. Zur
Förderung von Schmutz- und Waschwasser.

Ausführung:
Pumpe/Motoraggregat für vertikale Nassaufstellung.

Betriebsdaten:
Fördermenge:  '......................................'
(8) m³/h
Förderhöhe:  10 mWS
Druckrohranschluss:
'......................................' (R 2")
Pumpengewicht:
'......................................' (17) kg

Laufradform:  Mehrschaufelrad
freier Durchgang:  bis 50 mm

Wirkungsgrad Pumpe:
'........................................' %
Wirkungsgrad gesamt:
'........................................' %
Schachtdurchmesser:
'........................................' m

Antrieb:
Motorleistung:
'........................................' (18) kW
Nennstrom:
'........................................' (3,1) A
Spannung:  400 V / 50 Hz
Drehzahl:  '.................................'
(2.770) Upm
Schutzart:  IP 68 ISO F
komplett mit 10 m Kabel.

Werkstoffe:
Gehäuse Edelst., W.-Nr.:
'........................................'
Edelstahl, W.-Nr.:
'........................................'
Edelstahl, W.-Nr.:
'........................................'
Wellenabdichtung:  Gleitringdichtung SiC/SiC

gew. Fabrikat:  Grundfos
gew. Typ:  Unilift AP50
oder gleichwertig

ang. Fabrikat:
'........................................'
ang. Typ:  '........................................'

Dem Angebot ist eine Pumpenkennlinie beizulegen. Die
Daten der Kennlinie sind vom Bieter zu garantieren.

Liefern und betriebsfertig montieren.
Menge: 1,000 St

**09.01.2 Schlauchanschluss DN 50, grün flex.**
Schlauchanschluss
als flexible Verbindungsleitung zwischen Pumpenstutzen
und
Festanschluss der Rohrleitung. Gegen Abwasser
beständiger, Schlauch mit fest eingebundenen
Gewindestücken/Flanschen abgestimmt auf den Pumpentyp.
Gewindestücke, Flansche, Schlauchtüllen und Spannbänder
aus CrNiMo-Edelstahl.

Anschluss für vorgenannte Tauchmotorpumpe DN 50

PVC-Schlauch nach ISO 3994 mit glattem Innenmantel mit
eingegossener Kunststoff Verstärkungsspirale.
Schlauchwerkstoff beständig gegen UV-Strahlung und
fett- /
ölhaltiges Abwasser. Druckfest bei -0,5 bis +3,0  bar
bei
-10°C bis 55°C.

Gesamtlänge:  2 m
Nennweite:  DN 50

Schlauchleitung mit Anschüsstüllen/-flanschen liefern
und
betriebsfertig montieren.
Menge: 1,000 St

**09.01.3 Kugelhahn 2", Wst. Nr. 1.4401**
Kugelhahn 2", schwere Ausführung mit vollem Durchgang
zweiteiliges Gehäuse aus CrNiMo-Edelstahl,
Kugel aus CrNiMo-Edelstahl,
Dichtungen aus Teflon (PTFE),
Hebelgriff mit Überzug

ang. Fabrikat:
'........................................'
ang. Typ:  '........................................'

liefern und betriebsfertig montieren.
Menge: 1,000 St

**09.01.4 Rückflussverhinderer DN 50, RETO-Stop**
Rückflussverhinderer PN 16, DN 50 nach EN 12334,
weichdichtend dabei mit 100 % freiem Durchgang,
Einbaulage für waagerechten o. aufsteigenden
Durchfluss.
Baulänge DIN EN 558-1, Grundreihe 48 (DIN 3202, F6),
Flanschanschlussmaße nach EN 1092.

Glatte einteilige Klappenscheibe mit integrierter
Dichtung,
beidseitig verwendbar. Lagerreibung wird durch
integrierte
Aufhängung der Klappenscheibe vermieden. Vorgespanntes
Gummigelenk zur Reduzierung von Druckstößen.
Austausch der Klappenscheibe ohne Ausbau der Armatur;

Medium:  Abwasser bis max. 50 °C
hydraulische Bemessung für Wasser ca. 15 °C:

Werkstoffe:
Gehäuse, Deckel:  EN-JS 1030
Klappenscheibe:  EN-JS 1030
und allseitig mit EPDM vulkanisiert. Deckelschrauben
aus
A2-Edelstahl; Verschlussschraube aus Messing

Korrosionsschutz:
innen und außen mit Epoxid-Beschichtung in GSK-
Ausführung "Schwerer Korrosionsschutz" nach DIN 30
677-2, Schichtdicke >250 µm

gew. Fabrikat:  VAG
gew. Typ:  Reto-Stop
oder gleichwertig

ang. Fabrikat:
'........................................'
ang. Typ:  '........................................'

liefern und betriebsfertig montieren.
Menge: 1,000 St

#### Untertitel 09.02 Rohrleitungen Kellerentwässerung

*Hinweis*
PE-HD-Leitungen
Material: Polyethylen hoher Dichte (PE-HD, PE 100).
Nach
DIN 12162 u. DVS 2205 in SDR 11, PN 17 für Wasser bzw.
PN 4 für Gas.
Für Gas und Trinkwasser sind nur eingefärbte Rohre mit
entsprechendem DVGW Zertifikat zugelassen.

Rohre und Formstücke aus PE-HD PE-100.
Dichte nach DIN 53479
Schmelzindexgruppe nach ISO 1133
Maße nach DIN 8075, 8074
Chemische Widerstandsfähigkeit nach DIN 8075
Mit Kennzeichnung
Abmessungen der Formteile entsprechend der Rohrleitung. Formteilenden passend zum Schweißverfahren.
In Gebäuden oder Schächten schwere Rohrschellen nach
DIN 3567 A o. gleichwertig.
Trennschnitte sowie Vorbereitung und Säuberung von
Kanten und Flächen zur Weiterverarbeitung der Rohre
und Formteile ist einzurechnen.
Schweißverbindungen grundsätzlich durch Elektroheizwendelschweißmuffen herstellen. Die Kosten für Muffen
und Schweißarbeiten sind in die Einheitspreise der
Rohre
und Formteile einzurechnen.

Nachstehende Leitungen sind komplett, einschl. allem
einzukalkulierenden Montagezubehör wie Befestigungsschrauben, Boden- u. Wandkonsolen, Schellen, Stützen,
Böcken, Befestigungsmitteln und dergl. aus
CrNiMoTi-Edelstahl zu liefern. Lieferung, fachgerechte
Verlegung und betriebsfertige Montage nach DIN und
einschlägigen Verlegerichtlinien und
Herstellervorschriften.

Die Abrechnung von Rohrformteilen erfolgt gemäß VOB-C.

Rohrformteile im Einzelnen:

**09.02.1 PE-HD-Rohr PE 100 SDR 17 (PN 10) 63*3,8 mm**
PE-HD-Rohr PE 100, SDR 17 (PN 10), 63*3,8 mm
Menge: 16,000 m

**09.02.2 PE-HD-Bogen R=3d, SDR 17 (PN 10) 63*3,8 mm**
PE-HD-Bogen R = 3 d, gem. Vorbemerkung aus Rohr
geformt, SDR 17 (PN 10), 63*3,8 mm, Winkelmaß nach
Erfordernis 90° bis 11°
Menge: 4,000 St

**09.02.3 PE-HD-Vorschweißbund SDR 17 (PN 10) 63*3,8 mm**
PE-HD-Vorschweißbund SDR 17 (PN 10) 63*3,8 mm,
formgespritzt nach DIN 16 962/4 mit Losflansch DN 65,
gebohrt, PN 10 aus glasfaserverstärktem Polypropylen
mit
Stahleinlage
Menge: 4,000 St

**09.02.4 Flanschverbindung, PN 10, 1.4401, DN 50**
Flanschverbindungselemente gem. ZTV-M mit
Sechskantschrauben u. U-Scheiben in V4A, Muttern in
V2A,
DN 50
incl. G-St-Dichtung.
Menge: 3,000 Satz

### Titel 10 Abwasserhebeanlage unter WC, kompl.

#### Untertitel 10.01 Fäkalhebeanlage

**10.01.1 Abwasserhebeanlage Sanitär-, 80l/min-10 mWS**
Kompakte, anschlussfertige, vollüberflutbare
Einzelpumpen-Hebeanlage zur Förderung von
fäkalienhaltigem Abwasser.
Für die Sammlung und Förderung aus dem Gebäde von
Abwasser mit Fäkalien zur Abwasserförderung gemäß EN
12050.

Fördermenge:  '.................................' 80)
l/min
bei Förderhöhe:  10 mWS
Anschlüsse:
Druckseite DN:  '.................................'
(80)
Zulauf DN:  2x DN 100 - 114,3 mm
Entlüftung DN:  50

Laufrad ohne Schneidwerk
freier Durchgang:
'.................................' mm
Druckanschluss mit Rückflussverhinderer und
angebrachter
Revisionsöffnung

Montage direkt am Sammelbehälter
Motor mit Oberflächenkühlung (Luftkühlung) und
thermischer
Motorüberwachung
Schalthäufigkeit < 50x pro Stunde
Motorleistung:  '.................................'
(760) W
Nennstrom:  '.................................' A
Spannung:  230 V / 50 Hz
Schutzart:  IP 68
Isolationsklasse:  ISO F
Überwachung:  integrierter Motorschutzschalter

Werkstoffe:
Sanitärbehälter, Pumpengehäuse und Laufrad aus
abwasserfestem Kunststoffen.
Metallteile aus Edelstahl.
Dichtungen aus NBR.

Konstruktionsprinzipien:
Gas- und wasserdichter Sanitärsammelbehälter mit
geneigtem Boden. Revisionsöffnung mit transparentem
Deckel. Zuläufe in den Seitenwänden nach
Herstellervorgaben auswählbar. Einschließlich Anbauset
und
Dichtungen für Zuläufe 2x DN 100 V4A-Rohr.

Vorverdrahtetes Schaltgerät für den Automatikbetrieb
mit
Füllstandsmessung mit Niveausensor 4  20 mA.
Sammelstörmeldung über potentialfreien Kontakt
Integrierter und netzunabhängiger Alarm
Einstellbare Nachlaufzeit
Elektrischer Anlagenanschluss über 4 m Kabel 3x1mm² mit
Stecker CEE 7/7.

Anschlussfertige Einzelpumpen-Hebeanlage mit Zubehör,
Bodenbefestigungsset und Schallschutzmatte

gew. Fabrikat:  WILO
gew. Typ:  DrainLift Sani 11 M
oder gleichwertig

ang. Fabrikat:  '.................................'
ang. Typ:  '.................................'

liefern und betriebsfertig montieren.
Menge: 1,000 St

#### Untertitel 10.02 Rohrleitungen Fakalien zur Hebeanlage

**10.02.1 Edelstahlrohr, PN 10, 1.4571, DN 100**
Edelstahlrohr, 1.4571, DN 100,
Abmessungen (D x s): 114,3 x 3,0 mm.
Menge: 4,000 m

**10.02.2 Bogen, PN 10, 1.4571, DN 100**
Bogen DN 100; 90°, DIN EN 10253, 1.4571
Menge: 3,000 St

**10.02.3 Bogen, PN 10, 1.4571, DN 100**
Bogen DN 100; 60°, DIN EN 10253, 1.4571
Menge: 3,000 St

**10.02.4 Losflansch, PN 10, DN 100 aus 1.4571**
Losflansch DN 100
aus Edelstahl 1.4571, Ausführung allseits gedreht,
einschließlich Vorschweißbördel, EN 1092 Typ 02.
Menge: 2,000 St

**10.02.5 Flanschverbindung, PN 10, 1.4401, DN 100**
Flanschverbindungselemente gem. ZTV-M mit
Sechskantschrauben u. U-Scheiben in V4A, Muttern in
V2A,
DN 100
incl. G-St-Dichtung.
Menge: 2,000 Satz

**10.02.6 Rohrkupplung DN 100 Flex (nicht zugfest)**
Rohrkupplung DN 100 als lösbare Rohrkupplung mit
progressivem Dichtprinzip durch Dichtlippentechnik mit
Druckausgleichskanal.
Zur dichtsicheren, axial nicht zugfesten,
dehnungsausgleichenden und spannungsfreien Verbindung von glattendigen
Rohren aus jeglichen formstabilen Werkstoffen und
Rohrbogen mit verlängerten Schenkeln, ohne zusätzliche
Rohrendenbearbeitung.

Alle Bauteile wie Gehäuse, Verschluss, Schrauben,
Bolzen
und bei nichtmetallischen Rohrenden einzurechnender
Innenstützring aus CrNiMo-Edelstahl (V4A).

Medium:  Rohabwasser
Umgebungstemperatur: -15 °C bis +75 °C
Betriebsdruck unter Berücksichtigung anwendungsbezogener Belastungen/Wechsel:  16 bar
Dichtungswerkstoff für das Medium zugelassen.

gew. Fabrikat:  Straub
gew. Typ:  Reihe FLEX 1
oder gleichwertig

ang. Fabrikat:
'........................................'
ang. Typ:  '........................................'

liefern und betriebsfertig montieren.
Menge: 2,000 St

### Titel 11 Metallbau

#### Untertitel 11.01 Metallbauarbeiten

*Hinweis*
STAHLBAUTEILE
Von der planerischen Vorlage abweichende konstruktive
Gestaltungen sind zugelassen, bedürfen aber der
Genehmigung durch den Bauherrn. Vor Leistungsbeginn ist
ein exaktes Aufmaß der Bauwerke und Einbausituation
vorzunehmen!

Die Dimensionierung aller zu liefernden Stahlbauteile
ist
gemäß beigelegter statischer Berechnungen und
Tragwerksplanung vorgegeben. Ausgenommen ist die
Stahlkonstruktion für den Anbau sowie das Podest im
Pumpwerksinnenraum.

Das ausführende Unternehmen muss nach EN 1090-1
zertifiziert sein, über entsprechende
Betriebseinrichtung und
das erforderliche Personal zur Herstellung im
bauaufsichtlichen Bereich von Stahlkonstruktionen,
-hallen
und Ingenieurbauwerke ebenso für Podeste, Treppen und
Geländern verfügen. Es wird die Arbeitshilfe
"BVM-AH-006
Statik" vom Bundesverband Metall empfohlen.

STAHLBAUTEILE VERZINKT
Die zu liefernden Stahlteile sind nach DIN 50 976
feuerverzinkt zu liefern. Die Kosten dafür sind in die
Einheitspreise einzurechnen. Die Zinkschicht soll eine
gleichmäßige homogene Einheit mit den Stahlteilen
bilden.
Nachträgliche Kaltverzinkung wird nicht gestattet. Dies
bedeutet, alle Aussparungen sind werkseitig vor der
Verzinkung herzustellen.
Alle Teile müssen mit min. 80 µm Auflage feuerverzinkt
werden. Alle Stahlteile sind vor dem Verzinken
montagefertig
herzustellen. Nach dem Verzinken darf nicht mehr
gebohrt,
geschweißt oder gefeilt werden.
Hohlräume und tiefe Hinterschneidungen sind mit
Entlastungs- und Ablaufbohrungen auszuführen. §6.1 der
Zusätzlichen Technischen Vertragsbedingungen ZTV-M ist
zu beachten. Schweißverbindungen werden nicht
gestattet.

STAHLBAUTEILE EDELSTAHL
Die zu liefernden Edelstahlteile sind gemäß §2 der
Zusätzlichen Technischen Vertragsbedingungen ZTV-M
herzustellen und fachgerecht nachzubehandeln.

Für alle Konstruktionen sind Herstellererklärung,
Bedien-
und Wartungsanleitung sowie Typenschilde mit
Klassifizierung mitzuliefern.

STAHLBAUTEILE IN EX-BEREICHEN
Mechanische, bewegliche Stahlbauteile und
-konstruktionen
wie Türen, Tore, Luken, Deckel, Verladeeinrichtungen
u.ä.,
sind in Bereichen, die dem Explosionsschutz mit
Zoneneinteilung unterliegen, in ihrer Gestaltung,
Einbauart,
Verwendungsart und Betriebsanleitung in Übereinstimmung
mit europäischen und nationalen  Vorschriften in
letztgültiger
Fassung, fachgerecht herzustellen und betriebsfertig zu
montieren. Insbesondere:
RL 2014/34/EU
EN ISO 12100 Sicherheit von Maschinen, Teil 1 und 2,
EN 1127-1 Explosionsfähige Atmosphären, Explosionsschutz, Teil 1
EN 13463-1 Nicht-elektrische Geräte für den Einsatz in
explosionsgefährdeten Bereichen
EN 13463-5 Nicht-elektrische Geräte für den Einsatz in
explosionsgefährdeten Bereichen, Teil 5: Schutz durch
sichere Bauweise
Errichtungsbestimmungen für Komponenten zum Einsatz
im explosionsgefährdeten Bereich, z.B. EN 60079-14
Definition der auftretenden Schlagenergie, Maßnahmen
zur Zündfunkenvermeidung durch Schlagenergie oder
Blockaden
TRGS 727 Vermeidung von Zündgefahren infolge
elektrostatischer Aufladungen
Eignung zur Zonentrennung für den Betreiber auf der
Basis der Ex-Rl (DGUV1 u. R113-001) ausarbeiten
für integrierte elektrische Betriebsmittel und
Meldeeinrichtungen ist eine EG-Baumuster-
prüfbescheinigungen beizubringen.

Für die Konstruktionen sind Herstellererklärung,
Bedien- und
Wartungsanleitung sowie Typenschilde mit
Klassifizierung
mitzuliefern.

ALLGEMEIN
Bei der Montage von Konstruktionen wie Treppen, Bühnen
und Geländern sind die Arbeitsschutzvorschriften
einzuhalten. Provisorische Podeste und Geländer aus
Holz
oder Fertigelementen sind abschnittsweise für die
Montagearbeiten abzubauen und neben den Gebäuden
seitlich abzulegen. Die Absturzgefahren während des
Austausches sind zu minimieren. Die Aufwendungen sind
in
die Einheitspreise der nachfolgenden Konstruktionen
einzurechnen.

Es werden generell nur Schraubenverbindungen vor Ort
zugelassen. Alle Befestigungs- und Verbindungselemente
sind aus Edelstahl mit entsprechenden Schutzmaßnahmen
vor Kontaktkorrosion gem. ZTV-M §4 in CrNiMo-Edelstahl,
zu liefern.

Die Einheitspreise verstehen sich inkl. kompletter
Montage
aller Einzelteile. Kosten für Anschlusskonsolen ans
Bauwerk,
Kopfplatten, Anker, Schrauben, Unterlegscheiben,
Befestigungsmittel, Rüstzeug etc. für die
betriebsfertige
Montage sind einzukalkulieren.

Ausführung aus feuerverzinkten Stahlträgern, Profile
entsprechend Statik aus den Folgepositionen.
Ausführung gemäß Werksplanungen, einschließlich Kopf-
und Fußplatten, Aussteifungs- und Befestigungsmaterial,
liefern und fachgerecht aufstellen.

*Hinweis*
Geländer, Stege, Podeste und Treppen aus Stahl oder
Edelstahl sind fachgerecht, nach den einschlägigen
Vorschriften wie der Arbeitssicherheit und des
Stahlbauhandwerkes, auszuführen.

Das ausführende Unternehmen muss nach EN 1090-1
zertifiziert sein, über entsprechende
Betriebseinrichtung und
das erforderliche Personal zur Herstellung im
bauaufsichtlichen Bereich von Stahlkonstruktionen,
-hallen
und Ingenieurbauwerke ebenso für Stege, Podeste,
Treppen
und Geländern verfügen. Es wird die Arbeitshilfe
"BVM-AH-006 Statik" vom Bundesverband Metall empfohlen.

Der Bieter gewährleistet die Ausführung nach EN 1090
und
EN 1993 bei den angebotenen Leistungen im Stahl- und
Metallbau gemäß bereits begefügter statische Bemessung
und Tragwerksplanung. Nach diesen Festlegungen der
Ausführungsklasse, Stahlgüte und Konstruktion obliegt
dem
Bieter die Anfertigung von Werksplannung und die
Fertigungskontrolle.

Metallische Gitterroste sind gemäß DIN 24537-1
auszuführen. Ortsfeste Zugänge zu maschinellen Anlagen
sind gemäß DIN EN ISO 14122 und BetrSichV auszuführen.
Sie unterliegen dem Produktsicherheitsgesetz (ProdSG-9.
V.) und müssen den allgemeinen Anforderungen des
Anhang I der Maschinenrichtlinie erfüllen. Die
Konformität
dazu muss der Hersteller oder sein Bevollmächtigter
bescheinigen.

Leitern und Aufstiege müssen eine dauerhafte
Kennzeichnung, Inventarnummer, Schlagzahl, o.ä. haben.
Durch den AN ist diese von einer befähigten Person bei
der
Erstprüfung nach Montageabschluss in das Kontrollblatt
der
Leiter einzutragen. Nach der Erstprüfung, insbesondere
EN
14122-4 Abschnitt 6 u. 7, ist das erstmalig
ausgestellte
Kontrollblatt gem. DGUV I 208-032 / R 103-007 für die
wiederkehrende Überprüfung von allen Leitern und
Tritten
dem Betreiber vom AN mit der Dokumentation zu
übergeben.

Sinngemäß auch gültig für ortsfeste Steigleitern für
Schächte
und umbaute Räume gemäß DIN EN 14396 ausgeführt.

Es ist dem AN empfohlen seine eigenen Konstruktionen
vorab mit dem zuständigen ASR-Fachmann des Bauherrn
abzustimmen.
Vor der Fertigung der Stahlbauteile sind durch den
Bieter
Werkstattzeichnungen vorzulegen und beim AG zur
Genehmigung vorzulegen.

**11.01.1 Örtliches Aufmaß vom Bestand vor Fertigungsbeginn**
Örtliches Aufmaß vom Gebäude an der Außenwand, i,
Pumpenraum und in der Abwasservorlagekammer vor
Fertigungsbeginn für Stahlbau und Treppen

Der Auftragnehmer (AN) hat die Maßangaben in den
Planungszeichnungen und im Leistungsverzeichnis nur als
Kalkulationsgrundlage zu verwenden. Zur Erstellung
seiner
Werkplanung ist vorher durch den AN eigenverantwortlich
ein Aufmaß vor Ort aufzunehmen. Die Aufmaßdurchführung
ist vorab mit dem Gewerk Bau und der Bauleitung
abzustimmen.
Kosten und Aufwendungen für mehrfache An-/Abreisen,
Durchführung des Aufmaßes, Messgeräte, Hilfsmittel und
Arbeitsschutzausrüstungen gemäß Baustelleneinrichtung
und Vorbemerkung sind hier einzurechnen.

Selbst erstelltes, örtliches Aufmaß vorab aufnehmen.
Menge: 1,000 psch

**11.01.2 Geländer f. Arbeitsbereiche, V4A 1,1 m, PW-Innenraum**
Geländer für industrielle Betriebsanlagen zur
horizontalen
Umwehrung und Absicherung von Arbeitsbereichen, in
Teillängen gem. Planungszeichnungen.

Einbauort: Eingang Pumpwerkinnenraum

Geländer gemäß Vorbemerkung hergestellt nach den
Ausführungs- und Konstruktionsvorgaben entsprechend den
Vorschriften ASR 12, ASR 17, DGUV 22 und der
Landesbauordnung sowie dem anerkannten Stand der
Technik gemäß DIN EN 12255-10 und EN ISO 14122 T1-4.
Gefertigt aus Edelstahl Werkstoff-Nr. 1.4571 / 1.4404.

Bauteilgrößen und Profilformen gemäß beigelegter
statischer Berechnungen und Tragwerksplanung für die
gesamte Konstruktion, Pfosten, Geländer und
Befestigungen
ausführen:

Pfosten
Handlauf, als Rohr ausgeführt (48,3 mm)
2 Knieleisten (33,7 mmØ)
Fußleiste: Flachstahl 100 x 5 mm hochkant
Fußplatte
Rohrwand- und Plattenstärke nach statischer Erfordernis
Geländerhöhe, OKFF Handlauf: +1,10 m
Pfostenabstand nach gesetzlichen Vorschriften und den
statischen Erfordernissen, jedoch maximal 1,25 m
Horizontallast: 500 N/m

Pfostenbefestigung auf Fußplatten, vorgebohrt für
Befestigungsmaterial. Mit werkstoffgleichen Ausgleichsblechen zur flächigen Auflage auf dem Untergrund
unterfüttern.
Alle Enden, Ecken und Stoßstellen der Handläufe
müssen so gestaltet sein, dass man daran nicht hängenbleiben oder abgleiten kann
Geländer werkseitig unter Schutzgas geschweißt und im
Tauchbad gebeizt und passiviert. Stahloberfläche: Güte
IIIc, Handlauf feinpoliert.
Wandabschlüsse und Einbindungen von einer
einhängbaren mobilen Steigeleiter der Folgeposition
beachten.
Konstruktion gemäß beigelegter statischer Berechnungen
und Tragwerksplanung.
Befestigungsmaterial gem. ZTV-M §4 als
Schraubverbindung im Metallbau mit entsprechenden
Schutzmaßnahmen vor Kontaktkorrosion und als
bauaufsichtlich zugelassenes System für Betonkörper, im
Freien oder im Nassbereich aus Epoxidharz-
Verbundsystem und V4A-Ankerstangen.
Geländerabschnitte mit angeschweißter Lasche für
Anschluss vom bauseitigen Potentialausgleich; mit
Bohrung 10 mmØ.
Fuß-/Kopfplatten zur Befestigung am Boden und
Tragwerken mit werkstoffgleichen Ausgleichsblechen zur
flächigen Auflage unterfüttern.

Einschließlich örtlichem Aufmaß vor Anfertigung,
Montagezeichnung, Kleinteilen, Wand- und Bodenbefestigungen; Geländer komplett liefern und
betriebsfertig
einbauen.
Menge: 3,000 m

**11.01.3 Mobile Steigeleiter, W. Nr. 1.4571, PW-Innenraum**
Mobile einhängbare Steigeleiter komplett in Edelstahl
(W. Nr.
1.4571), konstruktiv entsprechend EN ISO 14122 und BGV
gestaltet, tritt- und rutschsicher ausgeführt,
vollständig unter
Schutzgas geschweißt, im Tauchbad gebeizt und
passiviert,
zum Einstieg in den Pumpwerksinnenraum,

Einbauort:  Eingang Pumpwerksinnenraum
Tiefe:  ca. 1,75 m
Steigemaß:  280 mm entsprechend UVV
  tritt- u. rutschsicher -
Leiterbreite:  400 mm

am Podest einhängbar, komplett liefern und einbauen.
Eine
Montage- zeichnung ist der Bauaufsicht rechtzeitig vor
Baubeginn zur Genehmigung vorzulegen.
Menge: 1,000 St

**11.01.4 Klappgatter für Geländer, PW-Innenraum**
Selbstzufallendes Klappgatter, passend gestaltet zu
vorgenanntem Geländer mit optisch gleichen Profilen für
Handlauf, Knie- und Fußleisten und Pfosten. Nach EN ISO
14122 als Rohrstahlkonstruktion zur Sicherung gegen
Absturz von Bedienbühnen in Treppenabgänge oder Luken.

Selbstzufallendes Gatter durch versetzten
Schanierbeschlag
mit leichtgängigen, wetterfesten Gleitbuchsen, durch
Federkraft oder andere, zuverlässige Vorrichtungen;
ohne
Feststelleinrichtung.
Gefertigt aus CrNiMo-Edelstahl, Stahloberfläche:
Güte IIIc, gebeizt und passiviert, Handlauf
feinpoliert.

lichte Durchgangsbreite: 600 mm

Als Absturzsicherung, konform mit den nationalen
Vorschriften und der DGUV Vorschrift 1 und 21 sowie
DGUV
Information 208-016 ausgelegt für eine horizontal
wirkende
Last von 500 N/m in Arbeitsbereichen an Bühnen oder
Treppen. Berechnung von Festigkeit und Statik, einschl.
prüffähigem statischem Nachweis für die gesamte
Klappgatterkonstruktion, Pfosten und Geländer liefern.
Wandabschlüsse, Einbindungen von Treppen und Leitern
beachten. Befestigungs- und Verbindungselemente aus
Edelstahl 1.4401 mit entsprechenden Schutzmaßnahmen
vor Kontaktkorrosion gem. stat. Erfordernissen.

Selbstzufallendes Klappgatter
ang. Fabrikat:
'........................................'
ang. Typ:  '........................................'

Geländer komplett liefern und betriebsfertig einbauen.
Menge: 1,000 St

**11.01.5 Geländer f. Arbeitsbereiche, St.-vz. 1,1 m, Aufstieg**
Geländer für industrielle Betriebsanlagen zur Umwehrung
und Absicherung von Arbeitsbereichen, in Teillängen
gem.
Planungszeichnungen.

Einbauort: Außentreppe und Podeste

Geländer gemäß Vorbemerkung hergestellt nach den
Ausführungs- und Konstruktionsvorgaben entsprechend den
Vorschriften ASR 12, ASR 17, DGUV 22 und der
Landesbauordnung sowie dem anerkannten Stand der
Technik gemäß DIN EN 12255-10 und EN ISO 14122 T1-4.
Gefertigt aus aus feuerverzinktem Stahl.

Bauteilgrößen und Profilformen gemäß beigelegter
statischer Berechnungen und Tragwerksplanung für die
gesamte Konstruktion, Pfosten, Geländer und
Befestigungen
ausführen:

Pfosten
Handlauf, als Rohr ausgeführt (48,3 mm)
2 Knieleisten (33,7 mmØ)
Fußleiste: Flachstahl 100 x 5 mm hochkant
Fußplatte
Rohrwand- und Plattenstärke nach statischer Erfordernis
Geländerhöhe, OKFF Handlauf: +1,10 m
Pfostenabstand nach gesetzlichen Vorschriften und den
statischen Erfordernissen, jedoch maximal 1,25 m
Horizontallast: 500 N/m

Alle Enden, Ecken und Stoßstellen der Handläufe
müssen so gestaltet sein, dass man daran nicht hängenbleiben oder abgleiten kann.,
Pfostenbefestigung an Fußplatten, vorgebohrt für die
Befestigung an Treppenwangen.
Wandabschlüsse, Einbindungen von Treppen und Leitern
beachten.
Berechnung von Festigkeit und Statik, einschl.
fachgerechtem, prüffähigem statischen Nachweis gem.
DSTV für die gesamte Konstruktion.
Befestigungsmaterial gem. ZTV-M §4 als
Schraubverbindung im Metallbau mit entsprechenden
Schutzmaßnahmen vor Kontaktkorrosion und als
bauaufsichtlich zugelassenes System für Betonkörper, im
Freien oder im Nassbereich aus Epoxidharz-
Verbundsystem und Ankerstangen.
Geländerabschnitte mit angeschweißter Lasche für
Anschluss vom bauseitigen Potentialausgleich; mit
Bohrung 10 mmØ.
Fuß-/Kopfplatten zur Befestigung am Boden und
Tragwerken mit werkstoffgleichen Ausgleichsblechen zur
flächigen Auflage unterfüttern.
Geländer nach Vorfertigung werkseitig feuerverzinkt
ausliefern.

Einschließlich örtlichem Aufmaß vor Anfertigung,
Montagezeichnung, Kleinteilen, Wand- und Bodenbefestigungen. Geländer komplett liefern und
betriebsfertig
einbauen.
Menge: 30,000 m

**11.01.6 Geländer f. Arbeitsbereiche, St.-vz. 0,9 m, auf Attika**
Geländer für industrielle Betriebsanlagen zur
horizontalen
Umwehrung und Absicherung von Arbeitsbereichen, in
Teillängen gem. Planungszeichnungen.

Einbauort: Umwehrung des Daches auf der Attika

Geländer gemäß Vorbemerkung hergestellt nach den
Ausführungs- und Konstruktionsvorgaben entsprechend den
Vorschriften ASR 12, ASR 17, DGUV 22 und der
Landesbauordnung sowie dem anerkannten Stand der
Technik gemäß DIN EN 12255-10 und EN ISO 14122 T1-4.
Gefertigt aus aus feuerverzinktem Stahl.

Bauteilgrößen und Profilformen gemäß beigelegter
statischer Berechnungen und Tragwerksplanung für die
gesamte Konstruktion, Pfosten, Geländer und
Befestigungen
ausführen:

Pfosten
Handlauf, als Rohr ausgeführt (48,3 mm)
2 Knieleisten (33,7 mmØ)
Fußplatte
Rohrwand- und Plattenstärke nach statischer Erfordernis
Geländerhöhe, OKFF Handlauf: +0,90 m (auf der Attika)
Pfostenabstand nach gesetzlichen Vorschriften und den
statischen Erfordernissen, jedoch maximal 1,25 m
Horizontallast: 500 N/m

Alle Enden, Ecken und Stoßstellen der Handläufe
müssen so gestaltet sein, dass man daran nicht hängenbleiben oder abgleiten kann.,
Wandabschlüsse, Einbindungen von Treppen und Leitern
beachten.
Berechnung von Festigkeit und Statik, einschl.
fachgerechtem, prüffähigem statischen Nachweis gem.
DSTV für die gesamte Konstruktion.
Befestigungsmaterial gem. ZTV-M §4 als
Schraubverbindung im Metallbau mit entsprechenden
Schutzmaßnahmen vor Kontaktkorrosion und als
bauaufsichtlich zugelassenes System für Betonkörper, im
Freien oder im Nassbereich aus Epoxidharz-
Verbundsystem und Ankerstangen.
Geländerabschnitte mit angeschweißter Lasche für
Anschluss vom bauseitigen Potentialausgleich; mit
Bohrung 10 mmØ.
Fuß-/Kopfplatten zur Befestigung auf der Attika
kraftschlüssig befestigen. Anschluss- und
Durchdringungsbereiche fachgerecht eindichten und
dauerhaft abdichten.
Geländer nach Vorfertigung werkseitig feuerverzinkt
ausliefern.

Einschließlich örtlichem Aufmaß vor Anfertigung,
Montagezeichnung, Kleinteilen, Wand- und Bodenbefestigungen. Geländer komplett liefern und
betriebsfertig
einbauen.
Menge: 70,000 m

**11.01.7 Geländer steckbar f. Arbeitsbereiche St.-vz., 1,1 m. Maschinenraum**
Steckbares Geländer für industrielle Betriebsanlagen
zur
horizontalen Umwehrung und Absicherung von
Arbeitsbereichen, in Teillängen gem.
Planungszeichnungen.

Einbauorte:  Eingangspodest im Maschienraum

Geländer gemäß Vorbemerkung hergestellt nach den
Ausführungs- und Konstruktionsvorgaben entsprechend den
Vorschriften ASR 12, ASR 17, DGUV 22 und der
Landesbauordnung sowie dem anerkannten Stand der
Technik gemäß DIN EN 12255-10 und EN ISO 14122 T1-4.
Gefertigt aus feuerverzinktem Stahl.

Bauteilgrößen und Profilformen gemäß beigelegter
statischer Berechnungen und Tragwerksplanung für die
gesamte Konstruktion, Pfosten, Geländer und
Befestigungen
ausführen:

Pfosten
Handlauf, als Rohr ausgeführt (48,3 mm)
2 Knieleisten (33,7 mmØ)
Fußleiste: Flachstahl 100 x 5 mm hochkant
Kopfplatte mit Steckhülse passend zum Pfostenprofil
Rohrwand- und Plattenstärke nach statischer Erfordernis
Geländerhöhe, OKFF Handlauf: +1,10 m
Pfostenabstand nach gesetzlichen Vorschriften und den
statischen Erfordernissen, jedoch maximal 1,50 m pro
Steckgeländerabschnitt
Horizontallast: 500 N/m

Pfostenbefestigung steckbar in Rohrhülse auf
Kopfplatten, vorgebohrt für Befestigungsmaterial.
Alle Enden, Ecken und Stoßstellen der Handläufe
müssen so gestaltet sein, dass man daran nicht hängenbleiben oder abgleiten kann
Geländer werkseitig unter Schutzgas geschweißt und im
Tauchbad gebeizt und passiviert. Stahloberfläche: Güte
IIIc, Handlauf feinpoliert.
Wandabschlüsse, Einbindungen von Treppen und Leitern
beachten.
Berechnung von Festigkeit und Statik, einschl.
fachgerechtem, prüffähigem statischen Nachweis gem.
DSTV für die gesamte Konstruktion.
Befestigungsmaterial gem. ZTV-M §4 als
Schraubverbindung im Metallbau mit entsprechenden
Schutzmaßnahmen vor Kontaktkorrosion und als
bauaufsichtlich zugelassenes System für Betonkörper, im
Freien oder im Nassbereich aus Epoxidharz-
Verbundsystem und V4A-Ankerstangen.
Geländerabschnitte mit angeschweißter Lasche für
Anschluss vom bauseitigen Potentialausgleich; mit
Bohrung 10 mmØ.
Fuß-/Kopfplatten zur Befestigung am Boden und
Tragwerken mit werkstoffgleichen Ausgleichsblechen zur
flächigen Auflage unterfüttern.

Einschließlich örtlichem Aufmaß vor Anfertigung,
Montagezeichnung, Kleinteilen, Wand- und Bodenbefestigungen;
Steckbare Geländerabschnitte komplett liefern und
betriebsfertig einbauen.
Menge: 5,000 m

**11.01.8 Stahltreppe, Stahl vz.+V4A, h = 3,50 m, zur Schaltanlage**
Stahltreppe als ortsfester baulicher Zugang, aus
feuerverzinkten Profilstahlteilen, gemäß Vorbemerkung,
Landesbauordnung, den eingeführten Technischen
Baubestimmungen, insbesondere DIN 18065, sowie den
anerkannten Regeln der Technik.

Ausführung gemäß beigefügter statischer Berechnung
und Tragwerksplanung (Pos. A-43).

Einbauort: Zugang zur Schaltanlage

Zweiläufige gerade Treppe mit Zwischenpodest:

Lauflänge bis Zwischenpodest: ca. 2,90 m
Zwischenpodest: ca. 1,20 × 1,00 m (+2,52 m)
Lauflänge bis Austrittspodest: ca. 2,90 m
Laufbreite: ca. 1,00 m
Treppenhöhe: ca. 3,50 m (+3,99 m)

Konstruktion bestehend aus:

Wangenprofil, Werkstoff: S235JR o. höherwertig,
feuerverzinkt.
Rutschfeste Fertigteil-Gitterrost-Trittstufen 28/100
cm aus
CrNiMo-Edelstahl mit Quadratmaschen und
Sicherheitsantrittskante. Trag- und Querstab
verschweißt.
Bohrbild entspricht Standard nach DIN 24531-1, an
Wangen verschraubt.
Zwischenpodest aus U-Profilen, belegt mit
Fertigteil-Gitterrosten, Quadratmaschen 30/30 mm.
mit angeschweißten Laschen für Anschlüsse vom
bauseitigen Potentialausgleich; mit Bohrung 10 mmØ.
Geländer, Handläufe und Absturzsicherungen an
Treppenläufen und Podesten gemäß
bauordnungsrechtlichen Anforderungen.

Ausführung:

Gitterroste mit Tragwerk und untereinander verschraubt.
Vorbereitet für Anbindung von weiteren Zugängen,
Treppen, Leitern und Geländern.
Podestkonstruktion mittels Wandkonsolen / Wandankern
an der Stahlbetonwand befestigen. Vertikale und
horizontale Lasten sind ausschließlich über die Wand
abzutragen. Bodenstützen sind nicht zulässig.
Konstruktion gemäß beigefügter statischer Berechnung
und Tragwerksplanung.
Befestigungsmaterial gem. ZTV-M § 4 als
Schraubverbindung im Metallbau mit entsprechenden
Schutzmaßnahmen vor Kontaktkorrosion und als
bauaufsichtlich zugelassenes System für Betonkörper, im
Freien oder im Nassbereich aus
Epoxidharz-Verbundsystem und V4A-Ankerstangen.
Fuß-/Kopfplatten zur Befestigung an Boden und Wänden
mit werkstoffgleichen Ausgleichsblechen zur flächigen
Auflage auf dem Untergrund unterfüttern.

Einschließlich örtlichem Aufmaß vor Anfertigung,
Werkstatt-
und Montageplanung, Montagezeichnung, Kleinteilen,
Wand-
und Bodenbefestigungen liefern und betriebsfertig
montieren.
Menge: 1,000 St

**11.01.9 Sicherheitstür u. seitl. Absperrung am Treppenantritt**
Sicherheitstür als abschließbare Zugangssicherung am
unteren Treppenantritt der Stahltreppe zum
Schaltanlagenraum, passend zur vorgenannten
Treppenkonstruktion, liefern und betriebsfertig
montieren.

Ausführung als stabile Stahlrahmenkonstruktion,
feuerverzinkt, mit Füllung aus Gitter, Stabgitter oder
gleichwertiger durchstieghemmender Ausführung. Rahmen
mit angeschweißten Laschen für Anschlüsse vom
bauseitigen Potentialausgleich; mit Bohrung 10 mmØ.

Tür einschließlich Türpfosten, Anschlag, Bändern,
Schloss,
Drücker bzw. Griff, Schließzylinder und sämtlichen
Befestigungs- und Anschlussmitteln.

Türgröße:  ca. 1,00 x 2,26 m

Die Sicherheitstür ist so anzuordnen und auszubilden,
dass
ein unbefugter Zugang zur Treppe verhindert wird.

Seitliche Bereiche neben der Tür und am unteren
Treppenantritt sind durch feste Gitterelemente,
Geländeraufsätze oder gleichwertige Stahlkonstruktionen
sind gem. Zeichnung so zu sichern, dass ein Umgehen der
Tür sowie ein Übersteigen oder Durchsteigen über
angrenzende Geländerbereiche nicht möglich ist.

Konstruktion einschließlich Anpassung an die örtlichen
Gegebenheiten, örtlichem Aufmaß, Werkstatt- und
Montageplanung, Korrosionsschutz, Kleinteilen und
Befestigungen liefern und montieren.

Befestigung an der vorhandenen bzw. ausgeschriebenen
Stahlkonstruktion und/oder am Bauwerk mit geeigneten,
bauaufsichtlich zugelassenen Befestigungsmitteln.
Menge: 1,000 St

**11.01.10 Stahltreppe, Stahl vz.+V4A, h = 3,50 m, zum Dach**
Stahltreppe als ortsfester baulicher Zugang, aus
feuerverzinkten Profilstahlteilen, gemäß Vorbemerkung,
Landesbauordnung, den eingeführten Technischen
Baubestimmungen, insbesondere DIN 18065, sowie den
anerkannten Regeln der Technik.

Ausführung gemäß beigefügter statischer Berechnung
und Tragwerksplanung (Pos. A-43).

Einbauort: Zugang zum Dach

Zweiläufige gerade Treppe mit Zwischenpodest:

Lauflänge bis Zwischenpodest: ca. 2,90 m
Zwischenpodest: ca. 1,20 × 1,00 m (+5,66 m)
Lauflänge bis Austrittspodest: ca. 2,90 m
Laufbreite: ca. 1,00 m
Treppenhöhe: ca. 3,50 m (+7,50 m)

Konstruktion bestehend aus:

Wangenprofil, Werkstoff: S235JR o. höherwertig,
feuerverzinkt.
Rutschfeste Fertigteil-Gitterrost-Trittstufen 28/100
cm aus
CrNiMo-Edelstahl mit Quadratmaschen und
Sicherheitsantrittskante. Trag- und Querstab
verschweißt.
Bohrbild entspricht Standard nach DIN 24531-1, an
Wangen verschraubt.
Zwischenpodest aus U-Profilen, belegt mit
Fertigteil-Gitterrosten, Quadratmaschen 30/30 mm.
Geländer, Handläufe und Absturzsicherungen an
Treppenläufen und Podesten gemäß
bauordnungsrechtlichen Anforderungen.

Ausführung:

Gitterroste mit Tragwerk und untereinander verschraubt.
Vorbereitet für Anbindung von weiteren Zugängen,
Treppen, Leitern und Geländern.
Podestkonstruktion mittels Wandkonsolen / Wandankern
an der Stahlbetonwand befestigen. Vertikale und
horizontale Lasten sind ausschließlich über die Wand
abzutragen. Bodenstützen sind nicht zulässig.
Konstruktion gemäß beigefügter statischer Berechnung
und Tragwerksplanung.
Befestigungsmaterial gem. ZTV-M § 4 als
Schraubverbindung im Metallbau mit entsprechenden
Schutzmaßnahmen vor Kontaktkorrosion und als
bauaufsichtlich zugelassenes System für Betonkörper, im
Freien oder im Nassbereich aus
Epoxidharz-Verbundsystem und V4A-Ankerstangen.
Fuß-/Kopfplatten zur Befestigung an Boden und Wänden
mit werkstoffgleichen Ausgleichsblechen zur flächigen
Auflage auf dem Untergrund unterfüttern.

Einschließlich örtlichem Aufmaß vor Anfertigung,
Werkstatt-
und Montageplanung, Montagezeichnung, Kleinteilen,
Wand-
und Bodenbefestigungen liefern und betriebsfertig
montieren.
Menge: 1,000 St

**11.01.11 Treppenaustrittspodest, Wst. Nr. 1.4571, Schaltanlage**
Treppenaustrittspodest als Zugang zur Schaltanlage,
ausgelegt für eine Flächenlast bis 5 kN/m²,
Tragkonstruktion
aus Profilstahl; Podest gemäß Vorbemerkung hergestellt.

Ausführung gemäß beigefügter statischer Berechnung
und Tragwerksplanung (Pos. A-44, 45, 46).

Einbauort: Zugang zur Schaltanlage und Übergang zur
Dachaufstiegstreppe

Podestmaße: ca. 4,80 * 2,10 m (+3,99 m)

Podest:
Höhe über OK Gelände: ca. 3,40 m
Werkstoff der Tragkonstruktion: Stahl, feuerverzinkt,
Podestkonstruktion mittels Wandkonsolen / Wandankern
an der Stahlbetonwand befestigen. Vertikale und
horizontale Lasten sind ausschließlich über die Wand
abzutragen. Bodenstützen sind nicht zulässig.
Konstruktion gemäß beigelegter statischer
Berechnungen und Tragwerksplanung.
Podestfläche belegt mit Gitterrosten aus Edelstahl.
Trag-
und Füllstab rutschhemmend. Einzeltafeln mit
Randeinfassung. Werkstoff: 1.4571/1.4404 gebeizt und
passiviert.
Als Sicherung gegen unbeabsichtigtes Ausheben gem.
DGUV I 208-007, Einzeltafeln mit
Gitterrostbefestigungen
aus Halteklammer und Oberteil passend zur Masche
ohne Stolperstelle untereinander und am Bau-/Tragwerk
befestigt, Befestigungsmaterial stahl, feuerverzinkt.

Tragwerk vorbereitet für Anbindung von weiteren
Zugängen, Treppen, Leitern, und Geländern
Konstruktion gemäß beigelegter statischer Berechnungen
und Tragwerksplanung.
Befestigungsmaterial gem. ZTV-M §4 als
Schraubverbindung im Metallbau mit entsprechenden
Schutzmaßnahmen vor Kontaktkorrosion und als
bauaufsichtlich zugelassenes System für Betonkörper, im
Freien oder im Nassbereich aus Epxoidharz-
Verbundpatronen und V4A-Ankerstangen.
Fuß-/Kopfplatten zur Befestigung an Boden und Wänden
mit werkstoffgleichen Ausgleichsblechen zur flächigen
Auflage auf dem Untergrund unterfüttern.

Einschließlich örtlichem Aufmaß vor Anfertigung,
Montagezeichnung, Kleinteilen, Wand- und Bodenbefestigungen, liefern und betriebsfertig montieren.
Menge: 1,500 m²

**11.01.12 Treppenaustrittspodest, Wst. Nr. 1.4571, Dach**
Treppenaustrittspodest als Zugang zurm Dach, ausgelegt
für
eine Flächenlast bis 5 kN/m², Tragkonstruktion aus
Profilstahl; Podest gemäß Vorbemerkung hergestellt.

Ausführung gemäß beigefügter statischer Berechnung
und Tragwerksplanung (Pos. A-44, 45, 46).

Einbauort: Treppenaustrittspodest auf Dachebene

Podestmaße: ca. 1,20 * 1,00 m (+7,50 m)

Podest:
Höhe über OK Gelände: ca. 7,50 m
Werkstoff der Tragkonstruktion: Stahl, feuerverzinkt,
Podestkonstruktion mittels Wandkonsolen / Wandankern
an der Stahlbetonwand befestigen. Vertikale und
horizontale Lasten sind ausschließlich über die Wand
abzutragen. Bodenstützen sind nicht zulässig.
Konstruktion gemäß beigelegter statischer
Berechnungen und Tragwerksplanung.
Podestfläche belegt mit Gitterrosten aus Edelstahl.
Trag-
und Füllstab rutschhemmend. Einzeltafeln mit
Randeinfassung. Werkstoff: 1.4571/1.4404 gebeizt und
passiviert.
Als Sicherung gegen unbeabsichtigtes Ausheben gem.
DGUV I 208-007, Einzeltafeln mit
Gitterrostbefestigungen
aus Halteklammer und Oberteil passend zur Masche
ohne Stolperstelle untereinander und am Bau-/Tragwerk
befestigt, Befestigungsmaterial stahl, feuerverzinkt.

Tragwerk vorbereitet für Anbindung von weiteren
Zugängen, Treppen, Leitern, und Geländern
Konstruktion gemäß beigelegter statischer Berechnungen
und Tragwerksplanung.
Befestigungsmaterial gem. ZTV-M §4 als
Schraubverbindung im Metallbau mit entsprechenden
Schutzmaßnahmen vor Kontaktkorrosion und als
bauaufsichtlich zugelassenes System für Betonkörper, im
Freien oder im Nassbereich aus Epxoidharz-
Verbundpatronen und V4A-Ankerstangen.
Fuß-/Kopfplatten zur Befestigung an Boden und Wänden
mit werkstoffgleichen Ausgleichsblechen zur flächigen
Auflage auf dem Untergrund unterfüttern.

Einschließlich örtlichem Aufmaß vor Anfertigung,
Montagezeichnung, Kleinteilen, Wand- und Bodenbefestigungen, liefern und betriebsfertig montieren.
Menge: 10,000 m²

**11.01.13 Stahltreppe, Stahl vz.+V4A, h = 1,50 m, Maschinenraum**
Stahltreppe als ortsfester baulicher Zugang, aus
feuerverzinkten Profilstahlteilen, gemäß Vorbemerkung,
Landesbauordnung, den eingeführten Technischen
Baubestimmungen, insbesondere DIN 18065, sowie den
anerkannten Regeln der Technik.

Ausführung gemäß beigefügter statischer Berechnung
und Tragwerksplanung (Pos. A-47).

Einbauort: Zugang zum Maschinenraum

Einläufige gerade Treppe

Lauflänge  ca. 2,10 m
Laufbreite:  ca. 1,00 m
Treppenhöhe:  ca. 1,75 m (+0,65 m)

Konstruktion bestehend aus:

Wangenprofil, Werkstoff: S235JR o. höherwertig,
feuerverzinkt.
Rutschfeste Fertigteil-Gitterrost-Trittstufen 28/100
cm aus
CrNiMo-Edelstahl mit Quadratmaschen und
Sicherheitsantrittskante. Trag- und Querstab
verschweißt.
Bohrbild entspricht Standard nach DIN 24531-1, an
Wangen verschraubt.
Zwischenpodest aus U-Profilen, belegt mit
Fertigteil-Gitterrosten, Quadratmaschen 30/30 mm.
Mit angeschweißten Laschen für Anschlüsse vom
bauseitigen Potentialausgleich; mit Bohrung 10 mmØ.
Geländer, Handläufe und Absturzsicherungen an
Treppenläufen und Podesten gemäß
bauordnungsrechtlichen Anforderungen.

Ausführung:

Gitterroste mit Tragwerk und untereinander verschraubt.
Vorbereitet für Anbindung von weiteren Zugängen,
Treppen, Leitern und Geländern.
Podestkonstruktion mittels Wandkonsolen / Wandankern
an der Stahlbetonwand befestigen. Vertikale und
horizontale Lasten sind ausschließlich über die Wand
abzutragen. Bodenstützen sind nicht zulässig.
Konstruktion gemäß beigefügter statischer Berechnung
und Tragwerksplanung.
Befestigungsmaterial gem. ZTV-M § 4 als
Schraubverbindung im Metallbau mit entsprechenden
Schutzmaßnahmen vor Kontaktkorrosion und als
bauaufsichtlich zugelassenes System für Betonkörper, im
Freien oder im Nassbereich aus
Epoxidharz-Verbundsystem und V4A-Ankerstangen.
Fuß-/Kopfplatten zur Befestigung an Boden und Wänden
mit werkstoffgleichen Ausgleichsblechen zur flächigen
Auflage auf dem Untergrund unterfüttern.

Einschließlich örtlichem Aufmaß vor Anfertigung,
Werkstatt-
und Montageplanung, Montagezeichnung, Kleinteilen,
Wand-
und Bodenbefestigungen liefern und betriebsfertig
montieren.
Menge: 1,000 St

**11.01.14 Podest, Stahl vz., Maschinenraum**
Treppenpodest als Zugang zum Maschinenraum, ausgelegt
für eine Flächenlast bis 5 kN/m², Tragkonstruktion aus
Profilstahl; Podest gemäß Vorbemerkung hergestellt.

Ausführung gemäß beigefügter statischer Berechnung
und Tragwerksplanung (Pos. A-48).

Einbauort: Treppenpodest im Schinenraum

Podestmaße: ca. 5,90 * 1,00 m (+7,50 m)

Podest:
Höhe über OK Gelände: ca. 1,75 m
Werkstoff der Tragkonstruktion: Stahl, feuerverzinkt,
Podestkonstruktion mittels Wandkonsolen / Wandankern
an der Stahlbetonwand befestigen. Vertikale und
horizontale Lasten sind ausschließlich über die Wand
abzutragen. Bodenstützen sind nicht zulässig.
Konstruktion gemäß beigelegter statischer
Berechnungen und Tragwerksplanung.
Podestfläche belegt mit Gitterrosten aus Edelstahl.
Trag-
und Füllstab rutschhemmend. Einzeltafeln mit
Randeinfassung. Werkstoff: 1.4571/1.4404 gebeizt und
passiviert.
Als Sicherung gegen unbeabsichtigtes Ausheben gem.
DGUV I 208-007, Einzeltafeln mit
Gitterrostbefestigungen
aus Halteklammer und Oberteil passend zur Masche
ohne Stolperstelle untereinander und am Bau-/Tragwerk
befestigt, Befestigungsmaterial stahl, feuerverzinkt.

Tragwerk vorbereitet für Anbindung von weiteren
Zugängen, Treppen, Leitern, und Geländern
Konstruktion gemäß beigelegter statischer Berechnungen
und Tragwerksplanung.
Befestigungsmaterial gem. ZTV-M §4 als
Schraubverbindung im Metallbau mit entsprechenden
Schutzmaßnahmen vor Kontaktkorrosion und als
bauaufsichtlich zugelassenes System für Betonkörper, im
Freien oder im Nassbereich aus Epxoidharz-
Verbundpatronen und V4A-Ankerstangen.
Mit angeschweißter Lasche für Anschluss vom
bauseitigen Potentialausgleich; mit Bohrung 10 mmØ.
Fuß-/Kopfplatten zur Befestigung an Boden und Wänden
mit werkstoffgleichen Ausgleichsblechen zur flächigen
Auflage auf dem Untergrund unterfüttern.

Einschließlich örtlichem Aufmaß vor Anfertigung,
Montagezeichnung, Kleinteilen, Wand- und Bodenbefestigungen, liefern und betriebsfertig montieren.
Menge: 7,000 m²

**11.01.15 Podest, Wst. Nr. 1.4571, Pumpwerkinnenraum**
Podest als Zugang in die Abwasserspeicherkammer des
Pumpwerks, ausgelegt für eine Flächenlast bis 5 kN/m²,
Tragkonstruktion aus Profilstahl; Podest gemäß
Vorbemerkung hergestellt.

Einbauort: Zugang zum Pumpwerkinnenraum

Treppenaustrittspodest:

Höhe über OK Sohle: ca. 1,72 m
Werkstoff der Tragkonstruktion: 1.4571/1.4404 gebeizt
und passiviert,
Berechnung von Festigkeit und Statik, einschl.
prüffähigem statischem Nachweis für die gesamte
Podest- und Tragkonstruktion.
Podestfläche belegt mit Gitterrosten aus Edelstahl.
Trag-
und Füllstab rutschhemmend. Einzeltafeln mit
Randeinfassung. Werkstoff: 1.4571/1.4404 gebeizt und
passiviert.
Als Sicherung gegen unbeabsichtigtes Ausheben gem.
DGUV I 208-007, Einzeltafeln mit
Gitterrostbefestigungen
aus Halteklammer und Oberteil passend zur Masche
ohne Stolperstelle untereinander und am Bau-/Tragwerk
befestigt, Befestigungsmaterial stahl, feuerverzinkt.

Tragwerk aus Profil:
'.................................'
Streben/Riegel aus Profil:
'.................................'
Stützen aus Profil:
'.................................'

Tragwerk vorbereitet für Anbindung von weiteren
Zugängen, Treppen, Leitern, und Geländern
Befestigungsmaterial gem. ZTV-M §4 als
Schraubverbindung im Metallbau mit entsprechenden
Schutzmaßnahmen vor Kontaktkorrosion und als
bauaufsichtlich zugelassenes System für Betonkörper, im
Freien oder im Nassbereich aus Epxoidharz-
Verbundpatronen und V4A-Ankerstangen.
Mit angeschweißter Lasche für Anschluss vom
bauseitigen Potentialausgleich; mit Bohrung 10 mmØ.
Fuß-/Kopfplatten zur Befestigung an Boden und Wänden
mit werkstoffgleichen Ausgleichsblechen zur flächigen
Auflage auf dem Untergrund unterfüttern.

Einschließlich örtlichem Aufmaß vor Anfertigung,
Montagezeichnung, Kleinteilen, Wand- und Bodenbefestigungen, liefern und betriebsfertig montieren.
Menge: 3,000 m²

**11.01.16 Gitterrostfläche, Wst. Nr. 1.4571, Anbau**
Gitterrostfläche im Anbau des Pumpwerks, ausgelegt für
eine Flächenlast bis 5 kN/m², Tragkonstruktion aus
Profilstahl; Podest gemäß Vorbemerkung hergestellt.

Einbauort: Anbau

Gitterrostfäche:
Höhe über OK Sohle: ca. 60 cm
Werkstoff der Tragkonstruktion: Stahl, feuerverzinkt,
Berechnung von Festigkeit und Statik, einschl.
prüffähigem statischem Nachweis für die gesamte
Podest- und Tragkonstruktion.
Podestfläche belegt mit Gitterrosten aus Edelstahl.
Trag-
und Füllstab rutschhemmend. Einzeltafeln mit
Randeinfassung. Werkstoff: 1.4571/1.4404 gebeizt und
passiviert.
Als Sicherung gegen unbeabsichtigtes Ausheben gem.
DGUV I 208-007, Einzeltafeln mit
Gitterrostbefestigungen
aus Halteklammer und Oberteil passend zur Masche
ohne Stolperstelle untereinander und am Bau-/Tragwerk
befestigt, Befestigungsmaterial stahl, feuerverzinkt.

Tragwerk aus Profil:
'.................................'
Streben/Riegel aus Profil:
'.................................'
Stützen aus Profil:
'.................................'

Befestigungsmaterial gem. ZTV-M §4 als
Schraubverbindung im Metallbau mit entsprechenden
Schutzmaßnahmen vor Kontaktkorrosion und als
bauaufsichtlich zugelassenes System für Betonkörper, im
Freien oder im Nassbereich aus Epxoidharz-
Verbundpatronen und V4A-Ankerstangen.
Fuß-/Kopfplatten zur Befestigung an Boden und Wänden
mit werkstoffgleichen Ausgleichsblechen zur flächigen
Auflage auf dem Untergrund unterfüttern.

Einschließlich örtlichem Aufmaß vor Anfertigung,
Montagezeichnung, Kleinteilen, Wand- und Bodenbefestigungen, liefern und betriebsfertig montieren.
Menge: 7,000 m²

**11.01.17 Laufkatzenbahn HEB 200, 13 kN**
Laufkatzenbahn Stahl (Pos. 13) verzinkt für Wartungs-
und
Montagearbeiten installieren. Konstruktion und
Dimensionierung nach beiliegender Statik. Lastabtragung
erfolgt über folgende Anschlüssen an
Stb.-Betonbauteilen.

Befestigung der Kranbahn in Achse A
Aussparung in der Wand mit einer Tiefe von 15 cm. b/h =
40/40 cm.
Befestigung mit Winkel 80*8 mm unter dem Träger und 3
FAZ II M12 in der Wand bzw. 2 M 12 durch Winkel
und Unterflansch Träger.

Auflager B unter der Trennwand zum
Schaltanlagenraum und Auflager C in Achse D:
Auflagerung mit einbetoniertem Stahlträger und
Abhängung
mit 2 M 12 (8.8). Die Stahl Träger werden über eine
separate
Position abgerechnet.

Profilträger HEB 200 nach DIN EN 10365, Stahlgüte
S235JR
nach DIN EN 10025-2

Träger für Laufkatze:  S 235 HE-B 200
Trägerlänge:  16,00 m

Punktlast durch Laufkatze: 13 kN

Feuerverzinkung der Stahlbauteile gemäß Vorbemerkung.
Eine Montagezeichnung ist der Bauaufsicht rechtzeitig
vor
Baubeginn zur Genehmigung vorzulegen.

Laufkatzenbahn komplett mit Befestigungsmaterialien
liefern
und betriebsfertig montieren.
Menge: 16,000 m

**11.01.18 Kettenzug Hand-, 1500 kg, m. Handfahrwerk**
Einschienen-Aufzugsvorrichtung für gelegentliche
Montagearbeiten, bestehend aus Stirnradflaschenzug und
manuellem Fahrwerk, in kompakter, geräuscharmer
Konstruktion.

Tragkraft:  1300 kg
Hakenweg:  4,00 m
kleinstes Hakenmaß:
'..................................' cm

Flaschenzug als Hubwerk mit Stirnrad
Fahrwerk mit zwei Lastbolzen und Leichtlaufeigenschaften
Verzinkte Qualitätslastkette nach EN 818-7-T
Verzinkte Handkette nach DIN 766
Kettenspeicher
Haspelfahrwerk
Gummipuffer

Trägerflanschbreiten passend zum vorbeschriebenen
Kranbahn-Träger.

gew. Fabrikat:  HADEF
ang. Serie:  240/12 HH
oder gleichwertig

ang. Fabrikat:
'........................................'
ang. Typ:  '........................................'

liefern und betriebsfertig montieren.
Menge: 1,000 St

**11.01.19 Probelast und Abnahme der Krananlagen, GUV**
Probelast und Abnahme

Die Krananlage ist einschl. Probelastgestellung (1,25 x
Nutzlast) vorschriftsmäßig (§ 25 - 28 der UVV-VBG 9)
vor
der ersten Inbetriebnahme, auf Veranlassung der AN,
sicherheitstechnisch abzunehmen. Abnahmeprotokoll,
Unterlagen und Prüfbücher sind auf den Betreiber
auszustellen und dem AG zu übergeben.
Menge: 1,000 psch

**11.01.20 Stahlkonstruktion für Anbau**
Stahlkonstruktion (Anbau) für die Einhausung der
Vakuumspültechnik sowie div. Zulaufleitungen, auf der
Nordseite des Pumpwerkgebäudes angeordnet.

Umbaut wird ein Rauminhalt von ca. 45 m³, am Pumpwerk
angrenzend.

Lichte Maße ohne Wandtafeln ca.
Länge:  ca. 7,40 m
Breite:  ca. 2,35 m
Höhe:  ca. 5,40 bis ca. 6,30 m (Pultdach)

Selbstragende Stahlkonstruktion aus
Normprofilstahlteilen in
geschraubter Bauweise einschl. Berechnung von
Festigkeit
und Statik, einschl. fachgerechtem, prüffähigem
statischen
Nachweis gem. DSTV für die gesamte Konstruktion
einschl.
Ausführungszeichnungen.
Für die statische Berechnung sind auch die
Trägerabstände
und Feldgrößen nach den Wind- und Schneelasten
entsprechend der in nachfolgender Position ausgewählten
Wand- und Dachelemente zu berücksichtigen.

Türrahmen, Laschen, Profilleisten zur Befestigung der
Außenverkleidung sind vor dem Verzinken anzubringen.

Werkstoff:  Stahl
Korrosionsschutz:  feuerverzinkt

Einschließlich erforderlicher Befestigungs- und
Verbindungselemente inkl. Verbände, Fuß- und
Kopfplatten,
Laschen, Querstreben und Kleineisenteile etc.
Mit angeschweißten Laschen für Anschlüsse vom
bauseitigen Potentialausgleich; mit Bohrung 10 mmØ.
Stahlkonstruktion für Anbau liefern und fachgerecht auf
bauseitig erstelltem Stahlbetonfundament montieren.
Menge: 1,000 St

**11.01.21 Wetterschutzgitter und Rahmen, 1.4571, 1.100 x 500 mm**
Lüftungsgitter für Zuluft in die Abwasserkammer
als Wetterschutzgitter zum Schutz gegen direkten Regen
und das Eindringen von Vögeln und Insekten in Ansaug-
oder Abluftöffnungen der lüftungstechnischen
Anlagenteile.
Im Wesentlichen bestehend aus großzügigen Frontrahmenelementen mit feststehenden Lamellenprofilen und
rückseitig
angeordnetem Welldrahtgitter und Insektenschutzgaze mit
1 mm Maschenweite.

Projektierte Lamellentiefe im Frontrahmen > 80 mm.
Die Frontrahmengröße ist auf eine
Anströmgeschwindigkeit
von max. 2 m/s, bezogen auf den freien Querschnitt,
auszuwählen. Lamellen ähnl. Z-Profilen geformt,
Abschlusslamelle mit Tropfkante überkragend.
Druckdifferenz beim Durchsatz von 7.500 m³/h der
angebundenen Lüftungsanlagen < 40±2 Pa.

Lichtes Maß:
Höhe ca.:  '.................................'
(500) mm
Breite ca.:  '.................................'
(1.100) mm

Materialien:
alle Rahmenteile, Lamellen, Welldraht, Insektenschutz
und
Schrauben aus CrNiMo-Edelstahl (V4A-Gruppe)

Mit passendem Blendrahmen zum Aufdübeln auf die
Stahlbetonwand. Mit Wandkanalstück zur Überbrückung der
Stahlbetonwand (Wanddicke: 40 cm).
Blendrahmen schlagregendicht versiegelt.

Örtliches Aufmaß am Rohbau vor der Fertigung ist
einzurechnen; einschließlich Hilfs- und Dichtmitteln
sowie
Befestigungsmaterial liefern und betriebsfertig
montieren.
Menge: 2,000 St

**11.01.22 Lüftungsgitter Stahl verzinkt, 700 x 700 mm**
Lüftungsgitter für Zuluft in den Maschinenraum
als Wetterschutzgitter zum Schutz gegen direkten Regen
und das Eindringen von Vögeln und Insekten in Ansaug-
oder Abluftöffnungen der lüftungstechnischen
Anlagenteile.
Im Wesentlichen bestehend aus Frontrahmenelementen mit
feststehenden Lamellenprofilen und rückseitig
angeordnetem Welldrahtgitter und Insektenschutzgaze
mit 1
mm Maschenweite.

Projektierte Lamellentiefe im Frontrahmen > 80 mm.
Die Frontrahmengröße ist auf eine
Anströmgeschwindigkeit
von max. 2 m/s, bezogen auf den freien Querschnitt,
auszuwählen. Lamellen ähnl. Z-Profilen geformt,
Abschlusslamelle mit Tropfkante überkragend.
Druckdifferenz bei max. Durchsatz der angebundenen
Lüftungsanlagen:
'.................................' (25) Pa

Materialien:
alle Rahmenteile, Lamellen und Welldraht aus verzinktem
Stahl. Insektenschutzgitter aus 1.4301

Mit passendem Blendrahmen zum Aufdübeln auf die Wand.
Mit Wandkanalstück zur Überbrückung von Dämmung oder
zweischaligem Mauerwerk.
Blendrahmen schlagregendicht versiegelt.

Lichtes Maß ca.:

Höhe:  '.................................' (700) mm
Breite:  '.................................' (700) mm

einschließlich Hilfs- und Dichtmitteln sowie
Befestigungsmaterial liefern und betriebsfertig montieren.
Menge: 1,000 St

**11.01.23 Lüftungsgitter Stahl verzinkt, 1010 x 760 mm**
Lüftungsgitter für Abluft aus dem Maschinenraum
als Wetterschutzgitter zum Schutz gegen direkten Regen
und das Eindringen von Vögeln und Insekten in Ansaug-
oder Abluftöffnungen der lüftungstechnischen
Anlagenteile.
Im Wesentlichen bestehend aus Frontrahmenelementen mit
feststehenden Lamellenprofilen und rückseitig
angeordnetem Welldrahtgitter und Insektenschutzgaze
mit 1
mm Maschenweite.

Projektierte Lamellentiefe im Frontrahmen > 80 mm.
Die Frontrahmengröße ist auf eine
Anströmgeschwindigkeit
von max. 2 m/s, bezogen auf den freien Querschnitt,
auszuwählen. Lamellen ähnl. Z-Profilen geformt,
Abschlusslamelle mit Tropfkante überkragend.
Druckdifferenz bei max. Durchsatz der angebundenen
Lüftungsanlagen:
'.................................' (25) Pa

Materialien:
alle Rahmenteile, Lamellen und Welldraht aus verzinktem
Stahl. Insektenschutzgitter aus 1.4301

Mit passendem Blendrahmen zum Aufdübeln auf die Wand.
Mit Wandkanalstück zur Überbrückung von Dämmung oder
zweischaligem Mauerwerk.
Blendrahmen schlagregendicht versiegelt.

Lichtes Wandöffnungsmaß.:
Höhe:  '.................................' (1010) mm
Breite:  '.................................' (760) mm
(örtlich einzumessen)

einschließlich Hilfs- und Dichtmitteln sowie
Befestigungsmaterial liefern und betriebsfertig montieren.
Menge: 1,000 St

**11.01.24 Wetterschutzgitter mit Stutzen DN 100**
Wetterschutzgitter mit Stutzen, Lippendichtung und
Fliegenschutz. Einsetzbar in KG-Rohre DN 100 durch
verschiebbare Dichtung.

Ausführung: rund, Edelstahl V2A gebürstet

Einbauort: Abluft WC und Strangentlüftung

Liefern und montieren.
Menge: 2,000 St

#### Untertitel 11.02 Metallbau für Rohrleitungen

**11.02.1 Rohrtraverse Gebäude - Abluftwäscher, St. vz**
Rohrtraverse zur Unterstützung der Abluftleitung vom
Gebäude bis zum Abluftwäschereintritt.
Ausgelegt für ungefüllte Abluftleitungen unter
Betriebsbedingungen, gemäß den statischen Erfordernissen zur
sicheren Ableitung der statischen und dynamischen
Belastungen in die Wand für:

1x Rohr Edelstahl DN 300
1x Kabelpritsche 400*60 mm

Ausgeführt als verschraubte Tragkonstruktion aus
feuerverzinkten Profilstahlteilen; bestehend aus:
Abmessungen zur Kalkulation: Länge horizontal 5,0 m
freitragend, Abstand Rohrachse - OKG ca.: 3,5 m
Tragwerk aus Stahlträgern und Profilstahlteilen in
Leiter-
oder Dreiecksform
vertikale Stütze/Leiter mit Kopf- und Fußplatte und
Befestigungsbohrungen
Wandkosole zur Befestigung an dem Gebäude
Kopfplatten mit Befestigungsbohrungen
für Rohrleitung Obenbügel o. zweiteilige Rohrschellen
aus Edelstahl.
Laschen mit Befestigungsbohrungen für Kabelpritsche
Berechnung von Festigkeit und Statik, einschl.
fachgerechtem prüffähigen statischen Nachweis gem.
DSTV für die gesamte Konstruktion. Schnee- und
Windlast jeweils in Zone nach PLZ-Gebiet und
Geländekategorie II (freies Gelände).
Fuß-/Kopfplatten zur Befestigung an Boden und Wänden
mit werkstoffgleichen Ausgleichsblechen zur flächigen
Auflage auf dem Untergrund unterfüttern.
Befestigungsmaterial gem. ZTV-M §4 als
Schraubverbindung im Metallbau mit entsprechenden
Schutzmaßnahmen vor Kontaktkorrosion und als
bauaufsichtlich zugelassenes System für Betonkörper, im
Freien oder im Nassbereich aus Epoxidharz-
Verbundsystem und V4A-Ankerstangen a

komplett mit Befestigung und Wandkonsole, inkl.
Verbände,
Kleineisenteile und Befestigungsmaterialien etc.
liefern und
betriebsfertig montieren.
Menge: 1,000 St

#### Untertitel 11.03 Potentialausgleich

**11.03.1 Erdungslaschen A4, ohne verbindende Leiterlitze**
Erdungsbrücke für Einbauteile in Edelstahlleitungen

Bei nicht metallisch leitenden Einbauteilen und
Armaturen
wie Schiebern, Klappen etc. ist eine Erdungsbrücke
gemäß
DIN EN 60079-14 6.4 zum Potentialausgleichsausschluss
mit 2 Edelstahlblechlaschen herzustellen. Blechstärke
mindestens 1 mm.

Edelstahlblechlaschen zum Einklemmen mit der
Flanschverbindung, geschnitten/gebohrt mit Löchern für
die
Schraubverbindung wie im Flanschring (13, 18, 22, usw.)
und zusätzlich zum Anschrauben vom Kabelschuh mit einer
Bohrung/ einem Gewindestift M10 versehen.

Befestigung vom Schraubenbolzen mit zusätzlicher
Sperrkantscheibe Form K. Installierte Rohrsysteme und
-abschnitte müssen zu einem leitenden Netz mit einem
Potential verbunden werden.
Alle Werkstoffe für Lasche, Sperrkantscheibe Form K und
Kleinteile aus CrNiMo-Edelstahl (V4A).

Die verbindenden Kabelschuhe und Leiter sind nicht
Bestandteil dieser Lieferung/Leistung!

Edelstahlblechlasche mit Sperrkantscheibe,
liefern und betriebsfertig montieren.
Menge: 100,000 St

### Titel 12 Lüftung Pumpenraum

#### Untertitel 12.01 Ventilator und Zubehör

**12.01.1 Axial-Wandventilator Maico 1.500 m³/h, 30 Pa**
Axial-Wandventilator zur Abluft-Förderung aus dem
Pumpenraum ins Freie.

Standard Abluftbetrieb, über Motor saugend.
Motor und Flügelrad ausgewuchtet,
mit thermischem Überlastschutz,
mit Schutzgitter nach DIN EN 294 auf der Saugseite
Überlastschutz an bauseitigem Motorvollschutzschalter
Zubehör für Betrieb am Frequenzumrichter nach
Werksvorgabe

Fördervolumen bei 50 Hz: > 1.500 m³/h
Gesamtdruck:  >  30 Pa
Schallleistungspegel:
  '...................................' dB(A)
Flügelrad-Durchmesser:
'...................................' (418) mm
Wandplatte:
Länge:  '........................................'
(60) cm
Breite:  '........................................'
(60) cm

Material:
Wandplatte:  Stahl, verz.
Flügelrad:  Polyamid-GFK

Antrieb:
Motorleistung:
'......................................' (200) W
Nennstrom:
'........................................' A
Spannung:  400 V / 50 Hz
Drehzahl:  '.................................' (930)
Upm
Einschaltung:  ü. bauseitigen Frequenzumrichter
Schutzart:  IP 55

gew. Fabrikat:  MAICO
gew. Typ:  DZQ
oder gleichwertig

ang. Fabrikat:
'........................................'
ang. Typ:  '........................................'

Einschließlich Befestigungsmaterial
liefern und betriebsfertig montieren.
Menge: 1,000 St

### Titel 13 Projektabwicklung, IBN, Schulung, Doku

#### Untertitel 13.01 Projektabwicklung, IBN, Schulung, Doku

**13.01.1 Werk- und Montageplanung**
Erstellung der Werk- und Montageplanung für die zu
liefernde Anlage bzw. Anlagenkomponenten. Das
Grundkonzept der Ausführungsplanung ist vom AN zu
berücksichtigen. In der detaillierten Werkplanung hat
der AN
die Abmessungen und Daten des angebotenen Liefer- und
Leistungsumfanges einzuarbeiten.

Für andere beteiligte Gewerke sind Lastangaben,
statische
Berechnungen, Aussparungspläne und maßliche Vorgaben
für Schnittpunkte zu erstellen. Die Prüfung der Werk-
und
Montageplanung dient der Sicherstellung der Einhaltung
des
Planungsgedankens und der wirtschaftlichen Umsetzung
sowie die Vermeidung von Widersprüchen zu anderen
Gewerken.
Die Werk- und Montageplanungen sind fristgerecht gemäß
Baubeschreibung einzureichen.

Als Systemvorgabe sind Zeichnungen der Werk- und
Montageplanung zur Freigabe und Fertigung,
Montagezeichnungen, Aufstellungs- und Lagepläne und
spätere Bestandsdokumentation bei einer planerischen
Grundlage in 2D als Zeichnungen im dwg-Format (AutoCAD
Vers. 2022 oder niedriger) und bei Planungsgrundlagen
in
3D als Zeichnungen im dwg-Format AutoCAD-3D oder Revit
zu erstellen.
Layerbelegung und Struktur nach Vorgabe durch Bauherrn
und ehp. Abweichend erstellte Zeichnungen sind nicht
genehmigungsfähig. Sämtliche erstellte Zeichnungen sind
strukturiert mit Änderungsvermerken nach DIN EN ISO
7200
zu versehen.

Für alle Konstruktionen wie Treppen, Geländer, Bühnen,
Podeste, Unterstützungen, Rohrbrücken, Maschinenrahmen,
Kran- und Hebeeinrichtungen u.ä. tragenden Bauteile in
seinem Leistungsumfang, hat der Auftragnehmer eine
prüffähige Statik, unter Berücksichtigung der
Richtlinien zur
statischen Berechnung von Stahlbauten des DSTV für die
statisch und dynamisch auftretenden Lastfälle zur
Standsicherheit und Gebrauchstauglichkeit am
Aufstellungsort, zu erstellen. Sie ist in der Werk- und
Montageplanung zu berücksichtigen. Sie ist der
Bauleitung
einfach und einem bestellten Prüfstatiker 4-fach zu
übergeben.

Zur Vermeidung von Gefährdungen bei der Montage und
beim Betrieb, sind die EG-Maschinenrichtlinie, die
DGUV-Vorschriften, insbesondere die Gefährdungsanalyse
nach DGUV 1, die Durchführungsanweisung nach DGUV 38,
die Abbruchanweisungen DGUV 201-013 und spezielle
betriebliche Anweisungen des Betreibers schon in der
Montage- und Werkplanung zu berücksichtigen.

Für die optimale Einbindung und Anordnung von
Aggregaten
und Pumpen, ist die Vorgabe des jeweiligen Herstellers
einzuholen. Einzurechnen sind auch mehrfach die
erforderlichen fachlichen Klärungen und Abstimmungen
mit
den verwendeten Herstellern, Zulieferern sowie
Behörden,
Überwachungsinstanzen und dem Bauherrn bzw. seiner
Vertretung.

Hinweis: Trinkwasser:
Die Verlegung und Montage von Leitungen und Aggregaten
für Trinkwasser ist vom zugelassenen Fachunternehmen
(nach DVGW o. glw.) mit dem zuständigen
Versorgungsunternehmen abzustimmen und nach deren
Vorgabe umzusetzen.

Einzurechnen ist das regelmäßige Fortschreiben der
Werk-
und Montageplanung.
Menge: 1,000 psch

**13.01.2 Montageüberwachung und Baubesprechungen**
Montageüberwachung und die wöchentliche Teilnahme des
Projektleiters an Baubesprechungen.
Erstellen der Gefährdungsanalyse, der Durchführungsanweisung, der Abbruchanweisungen sowie weiterer
Beurteilungen und Aufstellungen gemäß DGUV-Vorschrift.
Als AN überwachen und fortwährend prüfen der
Schutzmaßnahmen gemäß seiner Schutzpflicht für seine
gelieferten und montierten Leistungen bis zur Abnahme.
Prüfen der Arbeitsmittel entsprechend der
Betriebssicherheitsverordnung, Unterweisung aller
eingesetzten Arbeitnehmer in die eingesetzten
Arbeitsmittel,
möglichen Arbeitsgänge und Montageablauf sowie in die
Arbeitsschutzmaßnahmen (n. DGUV 1).

Während Lieferungen und Leistungen vom AN oder seinen
Nachunternehmern auf der Baustelle erfolgen, hat der
Projektleiter des AN an jeder wöchentlichen
Baubesprechung teilzunehmen.

Jeweils wöchentlich ist eine Aufstellung vom
anstehenden
Montageablauf, dem Personaleinsatz, Nachunternehmereinsatz, Materialbedarf und Materialanlieferungen für die
folgende Woche in Schriftform zur Baubesprechung
vorzulegen oder vorab zu übersenden.
Der bauleitende Monteur ist vom AN immer mit den
aktuellen
Zeichnungen, Besprechungsprotokollen, technischen
Unterlagen und dem unbepreisten LV-Text als
Arbeitsgrundlage auszustatten.

Regelmäßige Montageüberwachung und Baubesprechungen
einschließlich der dazu erforderlichen An- und
Abfahrten und
der Arbeitsstunden.
Menge: 1,000 psch

**13.01.3 Projektkoordinierung und -abrechnung**
Projektkoordinierung und komplette ingenieurmäßige
Projektabwicklung mit sämtlichen auftragnehmerseitigen
Leistungen, die für die Abwicklung und Erstellung einer
betriebsfertigen Anlage erforderlich sind, im
Einzelnen:

Technische Klärungen und Teilnahme an Baubesprechungen zur Schnittstellenabstimmung mit anderen
Gewerken und dem AG vor Montagebeginn und während der
Bauzeit bis zur Endabnahme. Eigene Projektierung,
Berechnungen, Bauablauf-, Materialfluss- und
Personalplanung; diese wochenweise dargestellt im
Terminplan mit Detailplanungen. Fortlaufendes
Kontrollieren
und Nachführen der Montagepläne und des Terminplanes
sind Bestandteil der Projektabwicklung. Die
fortgeführten
Unterlagen sind ehp Umweltplanung zu übermitteln.

Für die projektbegleitende Bearbeitung von Terminplänen
sind diese Dateien vorzugsweise im Format .mpp
(Microsoft
Project) zu erstellen bzw. auszutauschen. Alternativ
ist das
.xlsx (Excel) Format als Schnittstelle möglich, um
diese
Daten zwischen verschiedenen Programmen
auszutauschen.

Unterlagen für beteiligte Gewerke sind fristgerecht
gemäß
Baubeschreibung zu überreichen. Dazu zählen
insbesondere
die vom AN mit den angebotenen Anlagenkomponenten zu
überarbeitenden Unterlagen für:
Steuerungsbeschreibung, Funktionsschritte im
Ablaufdiagramm dargestellt
Funktionsplan
Pflichtenheft
R+I-Schema
elektrische Anschluss- und Klemmenpläne, Leistungsdaten aller elektrischen Bauteile im Lieferumfang
Angaben zu anderen notwendigen Versorgungsmedien
(Kühl-, Spülwasser, Druckluft, Wärme, Öle etc.)

Einzurechnen sind die mehrmaligen Abstimmungen und
Überarbeitungen.

Die Unterlagen zur Projektabwicklung sind über die
Ausführungszeit vom AN aktuell zu halten und Änderungen
sowie Vorgaben anderer Gewerke sind fortlaufend
nachzupflegen.

Voraussetzung zum Einreichen der Schlussrechnung ist
die
Behebung aller Mängel/Restarbeiten aus dem
Abnahmeprotokoll. Die Behebung der Mängel sowie der
Restarbeiten hat (ohne gesonderte, schriftliche
Vereinbarung) innerhalb von 10 Werktagen nach der
Abnahme zu erfolgen.

Die Schlussrechnung ist im elektronischen
Rechnungs-Format zu erstellen. Aufbau und Bezeichnungen
sind aus dem Leistungsverzeichnis zu übernehmen. Die
Schlussrechnung ist mit eindeutiger Zuordnungstabelle
für
alle aufsummierten Vordersätze von Leistungspositionen
und Nachträgen zu den einzelnen Aufmaßen, Belegen,
Isometrien, Fotos und der Zeichnungsdokumentation im
ausgeführten Zustand schriftlich und digital als
Tabellkalkulation einzureichen.
Menge: 1,000 psch

**13.01.4 Druckprüfung Rohrleitung allgemein, DIN ATV**
Abschnittsweise Druckprüfung sämtlicher, in diesem
Auftragsumfang erstellten und veränderten Rohrleitungen
mit Einbauteilen in DN 25 bis DN 250 zum Nachweis der
Dichtigkeit und Druckbeständigkeit.

Die Druckprüfung wird teilweise in dem Baufortschritt
entsprechenden Einzelabschnitten durchgeführt. Die
Druckprüfung hat, bei erdverlegten Rohrleitungen, im
offenen Rohrgraben vor dem vollständigen Verfüllen zu
erfolgen.

Abschnittsweise Druckprüfung oben beschriebener
Rohrleitungen nach DIN EN 805, DIN 4033 / 4279, ATV
142/
146 und DVGW Arbeitsblatt W 400-2. Füll-/ Entleerungs-
und Absperreinrichtungen sowie die Beschaffung und
schadlose Ableitung des Wassers ist Sache des
Auftragnehmers.

Das Prüfwasser für Trinkwassersysteme ist mit
Entkeimungsmittel, Art nach Rücksprache mit dem
Betreiber, zu versehen und abschließend schadlos zu
entsorgen.

Das Prüfwasser für Abwasserleitungen ist, nach
Rücksprache mit dem Betreiber, aus den Betriebsnetzen
zu
entnehmen und abschließend schadlos zu entsorgen.

Durchführung und Protokollierung durch zugelassene
Fachkraft. Durchführung und Ergebnis sind von der
Bauleitung bestätigen zu lassen. Vorbereiten zur
Vorstellung
der Anlagenteile im Rahmen der Teilinbetriebnahme.
Beistellung zugelassener Messgeräte, Hilfsstoffe und
Prüfmedien sowie Übergabe des Prüfberichtes sind Sache
des Auftragnehmers.
Menge: 1,000 psch

**13.01.5 Beschilderung der Bauteile**
Beschilderung aller Bedienelemente, Armaturen,
Antriebe,
Maschinen, Entleerungs- und Probenahmestellen,
Messgeräte und Sensoren für den gesamten Lieferumfang.
Kennzeichnung ausgeführt als:

Schilder, Schilderträger und Befestigungsmittel aus
UV-beständigem Kunststoff oder Edelstahl.
Text dreizeilig
Text graviert oder UV-, säure- und kratzfest bedruckt
Text mit Klartextnamen, Bauteilnummer und ergänzt mit
Angaben des Gewerks Elektrotechnik
Schild größer als 40 x 80 mm
an Zapf- und Entnahmestellen sind die Armaturengriffe
entsprechend dem Medium farblich zu kennzeichnen

Farbgebung und Montagestellen sind mit dem Betrieb
abzustimmen. Textentwurf für die Beschilderung
tabellarisch
zusammenstellen und nach Freigabe liefern und
montieren.
Menge: 1,000 psch

**13.01.6 Beschilderung, sicherheitstechnische**
Sicherheitstechnische Beschilderung der Rohrleitungen,
Anlagenkomponenten, Aggregate und Sicherheitseinrichtungen der gesamten erstellten Anlage, auf den
Zuwegungen und Bedienflächen sowie aller
Schnittstellen zu
anderen Bereichen, ausgeführt als:

vorschriftsmäßige Kennzeichnung (u.a. nach GefStoffV,
CLP-Verordnung und EG-RL 92/58 EWG) mit
Stoffstrompfeilen und Stoffbezeichnungen an allen
Leitungen. Von jedem Standort aus frei sichtbar,
mindestens jedoch im Abstand von 6 m
Aus beständiger, selbstklebender Folie (umlaufend >95
mm Breite oder als Einzeletikett >250 mm Breite)
vorschriftsmäßige Kennzeichnung nach ASR A1.3 und
DIN EN ISO 7010 mit Verbots-, Gebots- und
Warnzeichen, Warnhinweisen für Gefahrenquellen,
Gebotszeichen für persönliche Schutzausrüstung.
Kennzeichnung von Trinkwasserzapfstellen

Die Kennzeichnung ist in Art und Umfang für alle
Risiken und
Gefahren den einschlägigen Vorschriften, insbesondere
DGUV 1 und 9, und dem Arbeitsschutzgesetz, entsprechend
auszuwählen und anzubringen. Hierzu ist Rücksprache mit
den Verantwortlichen für Arbeitsschutz und
Unfallschutz des
Betreibers zu halten und bei Bedarf selbstständig der
Gemeindeunfallverband und die Berufsgenossenschaften
mit einzubeziehen.

Liefern und montieren.
Menge: 1,000 psch

**13.01.7 Kennzeichnung Rohre, Stoffstrompfeile**
Kennzeichnung aller Rohrleitungen innerhalb von
Gebäuden
und Schächten, die im Auftragsumfang geliefert,
umgesetzt
oder angeschlossen werden, mit Angaben zu Medium und
Fließrichtung.
Kennzeichnung mit Stoffstrompfeilen und
Stoffbezeichnungen gemäß DIN 2403 an allen Leitungen,
mindestens am Zu- und Ablauf jedes Behälters oder
Aggregates. Von jedem Standort aus frei sichtbar,
mindestens jedoch im Abstand von 6 m.
Aus beständigem Kunststoff, als Kunststoffschild oder
selbstklebende, umlaufende Folie, dauerhaft befestigt.

Die Kennzeichnung ist in Ausführungsart und
Positionierung
mit dem Betreiber abzustimmen.
Kennzeichnungen liefern und montieren.
Menge: 1,000 psch

**13.01.8 Inbetriebnahme Gesamtanlage**
Inbetriebnahme der gelieferten Anlage bzw. aller
Anlagenkomponenten.

Für alle gelieferten Anlagenteile und alle dadurch in
Funktion
gesetzten Komponenten hat der AN die ordnungsgemäße
Funktion aller Betriebszustände, insbesondere
hinsichtlich
den vertraglichen Leistungswerten, den
Havarie-Szenarien,
den gesetzlichen Vorschriften und der
Arbeitssicherheit zu
prüfen, herzustellen und nach erfolgreicher IBN dem AG
vorzuführen.

Es ist zu berücksichtigen, dass die Inbetriebnahme mit
Probelauf auch abschnittsweise oder in Abstimmung mit
anderen Gewerken oder dem AG in Teilbereichen vorab
notwendig werden kann. Teilinbetriebnahmen sind
einzurechnen und sinngemäß umzusetzen.

Die betriebsfertige Montage und ausführliche
Inbetriebnahme, übereinstimmend mit den Vorschriften in
den Einzelpositionen, schließt ein:
Aufstellen eines detaillierten Zeitablaufes aller
Schritte
der IBN in Abstimmung mit anderen Gewerken oder dem
AG und Übergabe des verbindlichen Terminplans 15
Werktage vor IBN-Start.
gemeinsame Inbetriebnahme mit dem Gewerk
Elektrotechnik und zugehörige Protokollierung für jeden
gelieferten Antrieb und Messstelle/Überwachungseinheit
Funktionsprüfung bei hand- und automatisch betätigten
Armaturen. Einstellen der Zwischenpositionen, Endlagen,
Drehmomentgrenzen und Abschaltpunkte der
Armaturenantriebe auf Betriebsbedingungen
Prüfen der Drehrichtung und justieren von Schalt-, Weg-
und Alarmpunkten an Aggregaten,
Parametrieren gelieferter Mess- und Überwachungsgeräte,
Datenpunktabgleich mit dem Gewerk E-Technik durch
Simulation aller Signale, Verriegelungen und Messwerte
Spülen und Füllen mit Betriebsmedium/Wasser/Luft,
Spülen und Füllen mit Hilfsmedien und Schmierstoffen
Dichtigkeits- und Funktionsprüfungen
erfolgreicher Probelauf im Automatikbetrieb
Protokoll der Erstinbetriebnahme durch den AN nach
Betriebssicherheitsverordnung in den vorgeschriebenen
Bereichen (u.a. Ex-Zonen, Gefahrstoffe,
Personensicherung)
bei konstruktiver Ausrüstung, wie Treppen, Leitern u.ä.
die Erstprüfung durchführen und Kontrollblätter
austellen
schriftliche Protokollierung der vorgenannten Arbeiten,

ggfs. mit anderen Gewerken und Nachunternehmern ein.

Abschließend ist die vollständige Funktionstüchtigkeit
und
Sicherheit dem AG und Dritten (Behörden,
Überwachungsorganen, DGUV etc.) zur fachlichen Abnahme
vorzuführen. Der AN hat die verschiedenen fachlichen
Abnahmen für seine montierten und Inbetrieb gesetzten
Komponenten (wie z.B. Konstruktionen, Aggregate,
Maschinen, Gefahrstoffanlagen, u.a.) zu veranlassen, zu
begleiten und hier einzurechnen. Nur direkte Kosten von
Abnahmeinstanzen, Behörden, TÜV, DGUV o.a. trägt der
AG.

Das Ende des Probelaufs ist anzumelden. Die
erfolgreiche
Inbetriebnahme und Erfüllung behördlicher Auflagen ist
eine
Abnahmevoraussetzung und ist zu protokollieren. Die
vollständige Leistungserbringung sowie das Vorlegen
einer
geprüften Bestandsdokumentation sind ebenfalls
Voraussetzungen für die Abnahme.

Nach Montageende und Durchführung aller Probeläufe sind
Montagebeschädigungen am Korrosionsschutz gem. ZTV-M
durch Nachbeizen/Passivieren von Edelstahl und
Nachbeschichten von Lackierungen und Beschichtungen
gem. §6 zu beseitigen.

Einzurechnen sind die ausführliche Inbetriebnahme und
dazu erforderliche Prüfmittel, Vorführen und
Hilfestellung bei
behördlichen Abnahmen und Prüfungen, An- und Abfahrten
und die Arbeitsstunden.
Menge: 1,000 psch

**13.01.9 Einweisung des Betriebspersonals Betreiber**
Einweisung des Personals vom Betreiber in Betrieb,
Störungsbeseitigung und Wartung der gelieferten Anlage
bzw. Anlagekomponenten. Die Einweisung des AG erfolgt
nach erfolgreicher Inbetriebnahme durch fachkundiges
Personal des AN an der produkttechnisch voll
funktionsfähigen Anlage.

Das Personal des Betreibers ist besonders in folgenden
Punkten über die Bedienung, die Betriebsfunktionen und
ihr
Zusammenwirken zu unterrichten und praktisch zu
unterweisen:
An- und Abfahren der Komponenten
Normalbetrieb/ Regelbetrieb
Berechnen, Einstellen und Kontrollieren der Betriebsparameter in der Eigenüberwachung der Anlage über
notwendige Schmier- und Wartungsarbeiten sowie die
Kontrolle von Verschleißteilen
Demontage-, Wartungs- und Montagearbeiten im
laufenden Betrieb
Prüfen und Warten von technischen Schutzvorkehrungen
und Sicherheitseinrichtungen
Störungen erkennen, bewerten, beseitigen
Havariemanagement, Notfallplan
Handhabung und Nachfüllen von Chemikalien
Unterrichtung über Gefahrenquellen und Gefahrstoffe bei
Bedienung, Wartung, Störungsbeseitigung.
Hinweis auf die ATV, DGUV, MAK-Werte, Explosions- u.
Brandschutz sowie DIN-Sicherheitsdatenblätter.
Personenselbstschutz, persönliche Arbeitsschutzausrüstung und Sicherheitstechnik

Der AN leistet eine Einweisung und fachliche wie
sicherheitstechnische Unterrichtung des
Betreiberpersonals
anhand seiner Inbetriebnahmeprotokolle und seiner
Dokumentation. Die Unterrichtung in den oben
aufgeführten
Punkten ist namentlich vom Betreiberpersonal und der
Betriebsleitung zu bestätigen.

Es ist zu berücksichtigen, dass Einweisung und
Unterrichtung auch abschnittsweise oder in Abstimmung
mit
anderen Gewerken oder dem AG in Teilbereichen vorab
notwendig werden können. Einweisungen in Teilbereiche
sind sinngemäß umzusetzen.

Der AN hat ein Protokoll über die Einweisung
vorzulegen.
Der AN erhält eine schriftliche Zusammenfassung der
Schulung und Einweisung mit Quellenangaben und
Hinweisen auf die Ablageorte in seiner Dokumentation.

Die bestätigte Einweisung ist eine Voraussetzung zur
Abnahme. Einschließlich der dazu erforderlichen An- und
Abfahrten und der Arbeitsstunden.
Menge: 1,000 psch

**13.01.10 Dokumentation und Betriebsanleitung**
Lieferung einer ausführlichen technischen Dokumentation
und einer verbindlichen Betriebsanleitung für die
Bedienung
aller gelieferten und veränderten Anlagenteile im
betrieblichen Zusammenwirken. Die Erstellung der
Dokumentation als auch deren Inhalte müssen vorrangig
der
neuen EU-Maschinenverordnung (2023/1230) entsprechen
und den hier aufgestellten, zusätzlichen Anforderungen
genügen.
Vorgaben des Bauherrn, OOWV, Brake, zur Gestaltung der
Dokumentation, dem Inhalt und der Aufschlüsselung,
insbesondere zum Explosionsschutz, sind gem. den
Vorbemerkungen umzusetzen.
Klartextnamen, Bauteilnummern und Anlagenkennzeichnung müssen identisch in allen Teilen der
Dokumentation, in der Betriebsanleitung, auf den
Zeichnungen, im R+I-Schema und auf der
Anlagenbeschilderung sein.

Die Gliederung und der Aufbau der Dokumentation ist
zwingend gemäß nachstehender Auflistung auszuführen.
Aufgestellt im Einzelnen mit:

Allgemeines:
Errichterbescheinigung für die Gesamtanlage im
Auftragsumfang und Fachunternehmererklärungen.
Protokolle der einzelnen Erstinbetriebnahmen nach
BertrSichV.

Sicherheitsbestimmungen
Sicherheitsmaßnahmen bei Inbetriebnahme/ Wiederinbetriebnahme
Sicherheitsmaßnahmen im Normalbetrieb, Wartung und
Instandhaltung

Gefahrenanalyse
Gesonderte Sicherheitsmaßnahmen und Hinweise bei
Arbeiten mit elektrischer, hydraulischer und
mechanischer Ausrüstung
Gesonderte Sicherheitsmaßnahmen und Hinweise beim
Umgang mit chemischen Gefahrstoffen
Eingesetzte Gefahr- und Betriebsstoffe und
Sicherheitsdatenblätter
Zusätzliche Sicherheitsregeln und Umweltschutzvorschriften
Vorschriften zur Unfallverhütung
Prüfen und Wartung der Sicherheitseinrichtungen
Dokumentation für alle Treppen und Leitern mit
Datenblatt und eindeutiger Zuordnung sowie
Inbetriebnahmeprotokoll, Erstprüfung und Dokumentation
für wiederkehrende Prüfung nach ASR, Kontrollblatt gem.
DGUV I 208-032 / R 103-007

Technische Daten und Verfahrenstechnik
Liste der Verfahrensbereiche mit Hauptkomponenten und
Auslegungsdaten
Auflistung aller Aggregate und Messstellen in
tabellarischer Form mit eingestellten Parametern bei
der
Übergabe und ihren zulässigen Einstellgrenzen
Funktionsschritte im Ablaufdiagramm, passend zum
letzten Stand des Pflichtenheftes dargestellt

Zeichnungen zum Auftragsumfang
endgültige Werk- und Montagepläne in Schnitt und
Draufsicht
R+I Schema mit Anlagenkennzeichnungen und
Dimensionen nach DIN EN ISO 10628
Stückliste aller Komponenten mit Klartext,
Bauteilnummer, exakter Typenbezeichnung,
Seriennummer und Anlagenkennzeichnung gemäß
R+I-Fließbild

Dokumentation für Maschinen, Aggregate und Messtechnik
CE-Konformitätserklärungen
Montage- und Betriebsanleitung mit Klartext und
Bauteilnummer
Wartungsanleitung des Herstellers (Störungen erkennen,
bewerten und beseitigen)
Vorzugsweise Kopie des Lieferscheines
Für Elektrotechnik oder Steuerschränke im eigenen
Lieferumfang die Nachweise zur Prüfung gemäß DGUV
Vorschrift 3 und DIN VDE 0100 Teil 610 (Erstprüfung von
Anlagen)
Für elektrotechnische Anlagen und Steuerschränke, die
im eigenen Lieferumfang enthalten sind, sind die
zugehörigen Schaltpläne in folgenden Formaten zu
übergeben: als PDF-Datei, in zweifacher gedruckter
Ausfertigung sowie als ungeschützte, editierbare
EPLAN-Projektdatei.
Für elektrotechnische Steuerungen, die Bestandteil des
eigenen Lieferumfangs sind, sind die zugehörigen
SPS-Programme vollständig zu übergeben. Die
Übergabe muss den Auftraggeber in die Lage versetzen,
bei einem Ausfall oder Austausch der SPS die
Funktionalität eigenständig wiederherzustellen.

Instandhaltung
Zur Sicherstellung der ordnungsgemäßen Durchführung von
Kontroll-, Inspektions- und Wartungsterminen eine
Liste der
einzelnen Komponenten in tabellarischer Form mit:
Termine für prüf- oder überwachungspflichtige
Anlagenteile
Wartungsintervallen
Ersatz- und Verschleißteilliste
Kontroll-, Schmier- und Wartungsarbeiten
Verschleißteilüberprüfung

Sonstige Belege
Belege zu gemeinsam mit anderen Gewerken
durchgeführten Prüfungen und Einstellungen an
Schnittstellen und Datenpunkten
Protokoll zur Inbetriebnahme der Gesamtanlage
Protokoll zur Einweisung in den sicheren Betrieb
Schulungsnachweise des Betriebspersonals anhand der
Betriebsanleitung
Sachkundigenbescheinigung für Anlagen und Lager von
Gefahr- und Betriebsstoffen
Berechnung von Festigkeit und Statik, einschl.
fachgerechtem prüffähigem statischen Nachweis gem.
DSTV für die Konstruktionsteile im Leistungsumfang.

Sofern sie nicht separat ausgewiesen werden, sind alle
Maßnahmen und Aufwendungen zur Erlangung und
Erstellung der einzelnen Nachweise und Unterlagen mit
einzukalkulieren.

Formate
in 1-facher Ausfertigung in Papierform in DIN
A4-Ordnern
digitale Übergabe mit sortierten Dateinamen mit
Klartextbezug in den folgenden Formaten
Texten und Daten im pdf-Format
R+I-Schema in AutoCAD Vers. 2022 o. niedriger
bei Planungsgrundlage in 3D sind Zeichnungen im
dwg-Format AutoCAD -3D oder Revit zu übergeben

WICHTIG
Ein Vorabzug der Dokumentation ist zunächst zur
Inbetriebnahme der Anlage zu übergeben. Bei der
Inbetriebnahme von in sich abgeschlossenen
Anlagenteilen/Teilabnahmen muss die Vorab-Dokumentation
auch abschnittsweise erfolgen. Dies ist eine
Voraussetzung
für einen ordnungsgemäßen Betrieb der Anlage und somit
auch Voraussetzung für eine Abnahme der Leistungen.
Nach endgültiger Abnahme der gesamten Lieferungen und
Leistungen, ist die endgültige Dokumentation, wenn zur
Abnahme nicht anders vereinbart, innerhalb von 10
Werktagen zu korrigieren und erneut zur Prüfung
vorzulegen.

Die endgültige Dokumentation ist gemäß der Gliederung
und
den Vorgaben in dieser Position aufzubauen. Für die
Dokumentation ist ein Inhaltsverzeichnis zu erstellen.
Die
Dokumentation ist vom AN auf Vollständigkeit und
Inhalt vor
der Abgabe zu prüfen. Jeder Punkt im
Inhaltsverzeichnis ist
dabei mit einem Prüfvermerk des Projektleiters des AN
zu
versehen. Die Dokumentation wird anders nicht
anerkannt.
Menge: 1,000 psch

**13.01.11 Feinreinigung**
Feinreinigung der Räumlichkeiten.
Sämtliche, während oder zur Montage des vertraglichen
Leistungsumfanges betretenen Räume, Maschinenhallen,
Schächte, Kammern, Treppenhäusern und Flure, sind nach
Fertigstellung aller Baumaßnahmen und noch vor Übergabe
an den Betreiber, gründlich zu reinigen. Dies
beinhaltet die
Reinigung der Böden, Wände, Treppen und Fenstern sowie
der Maschinen, technische Ausrüstung, Rohrleitungen,
Halterungen usw. Die fachgerechte Behandlung und
Reinigung von verschiedenen Materialien (Edelstahl,
Kunststoffen, Glas, Lackflächen, etc.) ist zu
berücksichtigen.

Sämtliche Oberflächen sind trocken, sand- und
staubfrei,
ohne Reste und Flecken von Schmierstoffen, Farben oder
Wasserflecken, herzurichten und in fabrikneu
vergleichbarer,
optisch erstklassiger Sauberkeit zu übergeben.

Über die erfolgreiche Feinreinigung ist ein vom AG
gegengezeichnetes Protokoll beizubringen.

Einschließlich beschaffen der geeigneten
Reinigungsmittel,
Putzlappen, Werkzeuge, Schläuche, Leitern und Bühnen
sowie fachgerechte Entsorgung von Waschwasser,
Putzmittel und Abfällen.
Menge: 1,000 psch

**13.01.12 Nachbeschichtung der Aggregate und Armaturen**
Nachbeschichtung aller Aggregate, Gestelle und
Armaturen,
die im Auftragsumfang geliefert und montiert wurden
oder
aus dem Bestand umgesetzt oder verändert wurden.
Transport- und Montageschäden an Lackierungen und
Beschichtungen sind nach Herstellervorgaben
auszuführen.

Die Nachbeschichtung ist fachgerecht, nach Abschluss
aller
Montagearbeiten, rechtzeitig vor der Abnahme
auszuführen.

Die Nachbeschichtung ist gem. ZTV-M §6.2/ §6.5
auszuführen. Es sind vom Aggregate- und Armaturenhersteller zugelassene Lack- und Beschichtungsprodukte
einzusetzen. Es ist eine Gesamttrockenschichtstärke,
gem.
Vorgabe in §6.4, zu erreichen. Der Farbton ist mit dem
Auftraggeber abzustimmen.

Die Beschichtung muss für den Einsatzfall/
Medienangriff
geeignet sein und bei Einsatz im Trinkwasserbereich den
neuesten KTW-Empfehlungen entsprechen.

Nachbeschichtungen fachgerecht nach
Herstellervorschrift
ausführen.
Menge: 1,000 psch

#### Untertitel 13.02 Stundenlohnarbeiten

*Hinweis*
Unvorhersehbare Leistungen werden im Bedarfsfall
entsprechend den nachfolgenden Stundensätzen
abgerechnet.

Die Stundensätze müssen sämtliche Nebenkosten, wie
Auslösung, Werkzeuge und persönliche Schutzausrüstung
usw., zur fachgerechten Ausführung auf dieser Baustelle
enthalten.

Die Abrechnung erfolgt nach den tatsächlich
geleisteten und
vom Auftraggeber bescheinigten Arbeitsstunden vor Ort.
Anfallende Reisezeiten und Fahrzeugkilometer sind nur
bei
gesondert erforderlicher Anreise zu vergüten.
Arbeitsstunden und die damit erbrachte Leistung müssen
namentlich der/den Person(en) zugeordnet aufgelistet
werden.
Erbrachte Leistungen und Material sind nachvollziehbar,
vorzugsweise mit Digitalfoto, zu dokumentieren.

Es wird darauf hingewiesen, dass nur vorab
angemeldete und vom Auftraggeber oder der
Bauüberwachung vor Ausführung genehmigte
Arbeitsstunden bezahlt werden.

Nachweise, wie Tagelohnblätter, sind jeweils am
folgenden Freitag an ehp per Mail zu übersenden.

**13.02.1 Richtmeister / Obermonteur**
Richtmeister / Obermonteur gemäß Vorbemerkung
Menge: 40,000 h

**13.02.2 Monteur**
Monteur / Facharbeiter gemäß Vorbemerkung
Menge: 40,000 h

**13.02.3 gesonderte An- und Abfahrt für Stundenlohnarbeiten**
Gesonderte An- und Abfahrt für Stundenlohnarbeiten, bei
denen gemäß den Vorbemerkungen eine separate Anreise
mit Zustimmung der Bauleitung notwendig ist.
Anfallende Stunden vom Fahrzeugführer,
Fahrzeugkilometer
und alle Nebenkosten für die gesonderte  An- und
Abreise
zwischen Standort des Auftragnehmers und der Baustelle
sind hier einzukalkulieren.

Gesonderte An- und Abfahrt
Menge: 2,000 St

USt %: 19,00
